# Façana de plaques de policarbonat cel·lular "ACH"

- Propietat de l'arxiu: CYPE Ingenieros S.A.
- Format: FIEBDC-3/2016
- Programa: Generador de preus de la construcció. CYPE Ingenieros, S.A.
- Data: 30/09/2024
- Divisa: EUR
- Costos indirectes: 3 %
- IVA: 21 %

## F Façanes i particions

### FL Façanes lleugeres

#### FLO De plaques de policarbonat

**FLO025** m² Façana de plaques de policarbonat cel·lular "ACH".
Façana de plaques translúcides planes de policarbonat cel·lular, ACH 40/333 "ACH", de 30 mm d'espessor i 333 mm d'amplada, fixades mecànicament a una estructura portant o auxiliar. Inclús accessoris de fixació de les plaques.
Criteri de valoració econòmica: El preu no inclou l'estructura suport ni la resolució de punts singulars.
Inclou: Replanteig. Tall, preparació i col·locació de les plaques. Fixación mecànic de les plaques.
Criteri d'amidament de projecte: Superfície mesurada segons documentació gràfica de Projecte, sense duplicar cantonades ni encontres, deduint els buits de superfície major de 3 m².
Criteri de mesura d'obra: Es mesurarà la superfície realment executada segons especificacions de Projecte, sense duplicar cantonades ni encontres, deduint els buits de superfície major de 3 m².

| Codi | Ut | Descripció | Rendiment | Preu | Import |
|---|---|---|---|---|---|
| mt13lpa040c | m² | Placa translúcida plana de policarbonat cel·lular, ACH 40/333 "ACH", de 30 mm d'espessor i 333 mm d'amplada, conductivitat tèrmica 1,3 W/(mK), Euroclasse B-s1, d0 de reacció al foc, segons UNE-EN 13501-1, proporcionant un aïllament acústic de 21 dB i amb tractament als rajos UV en la seva cara exterior. (material) | 1 | 54.18 | 54.180 |
| mt13lpa110c | U | Kit d'accessoris de fixació "ACH", per a plaques de policarbonat cel·lular, en façanes. (material) | 0.2 | 30 | 6.000 |
| mo051 | h | Oficial 1ª muntador de tancaments industrials. (mà d'obra) | 0.12 | 29.34 | 3.521 |
| mo098 | h | Ajudant muntador de tancaments industrials. (mà d'obra) | 0.12 | 25.28 | 3.034 |
| % | % | Costos directes complementaris | 2 % | 66.735 | 1.335 |
|  |  | Costos directes |  |  | 68.070 |
