# Sòcol per a sistema ETICS "WEBER" d'aïllament tèrmic per l'exterior de façanes

- Propietat de l'arxiu: CYPE Ingenieros S.A.
- Format: FIEBDC-3/2016
- Programa: Generador de preus de la construcció. CYPE Ingenieros, S.A.
- Data: 30/09/2024
- Divisa: EUR
- Costos indirectes: 3 %
- IVA: 21 %

## F Façanes i particions

### FS Façanes ETICS

#### FSM Revestiment continu mineral o sintètic

**FSM116** m² Sòcol per a sistema ETICS "WEBER" d'aïllament tèrmic per l'exterior de façanes.
Sòcol per a sistema Webertherm ETICS "WEBER", amb ETE 14/0365, amb els panells aïllants soterrats, compost per: capa d'impermeabilització de morter impermeabilitzant flexible, monocomponent, Weberdry ImperflexGel "WEBER", color gris, aplicat en dues capes; panell rígid de poliestirè extrudit, Webertherm Placa XPS "WEBER", de color blanc, de 60 mm d'espessor, fixat al suport amb morter polimèric d'altes prestacions reforçat amb fibres, Webertherm BaseGel, "WEBER", color gris; capa de regularització de morter polimèric d'altes prestacions reforçat amb fibres, Webertherm BaseGel, "WEBER", color blanc, armat amb malla de fibra de vidre antiàlcalis, Webertherm Malla 160 "WEBER", de 3,5x3,8 mm de llum de malla, 160 g/m² de massa superficial i 0,52 mm de gruix; capa d'acabat de morter orgànic Webertene Advance XS "WEBER", color a escollir, gamma Estándar, acabat gota, sobre emprimació reguladora de l'absorció Webertene Primer "WEBER"; capa d'impermeabilització de morter impermeabilitzant flexible, monocomponent, Weberdry ImperflexGel "WEBER", color gris, aplicat en dues capes; capa drenant amb làmina drenant d'estructura nodular de polietilè d'alta densitat (PEAD/HDPE), amb nòduls de 7,5 mm d'altura, resistència a la compressió 150 kN/m² segons UNE-EN ISO 604, capacitat de drenatge 5 l/(s·m) i massa nominal 0,5 kg/m², col·locada sobre l'aïllament.
Criteri de valoració econòmica: El preu inclou l'execució de les rematades en els trobaments amb paraments, revestiments o altres elements rebuts en la seva superfície.
Inclou: Preparació de la superfície suport. Aplicació de l'impermeabilitzant. Tall i preparació de l'aïllament. Col·locació de l'aïllament sobre el parament. Aplicació del morter base i col·locació de la malla de fibra de vidre en la capa de regularització. Resolució dels punts singulars. Formació de juntes. Aplicació de la capa d'acabat. Aplicació de l'impermeabilitzant. Col·locació de la làmina drenant.
Criteri d'amidament de projecte: Superfície mesurada segons documentació gràfica de Projecte.
Criteri de mesura d'obra: Es mesurarà la superfície realment executada segons especificacions de Projecte.

| Codi | Ut | Descripció | Rendiment | Preu | Import |
|---|---|---|---|---|---|
| mt28mic040a | kg | Morter impermeabilitzant flexible, monocomponent, Weberdry ImperflexGel "WEBER", color gris, compost de ciments especials, àrids, resines, sals actives i additius, pas de l'aigua a contrapressió < 125 cm³/m² a les 24 hores, amb certificat de potabilitat, per a aplicació en capa fina. (material) | 2.5 | 6.67 | 16.675 |
| mt28mpc020a | kg | Morter polimèric d'altes prestacions reforçat amb fibres, Webertherm BaseGel, "WEBER", color gris, compost de ciment gris, càrregues minerals, resines hidròfugues redispersables, fibres i additius especials, per a aplicar amb llana, per adherir els panells aïllants i com capa base, tipus GP CSIII W2, segons UNE-EN 998-1. (material) | 6 | 0.76 | 4.560 |
| mt16pxw010d | m² | Panell rígid de poliestirè extrudit, Webertherm Placa XPS "WEBER", de color blanc, de 60 mm d'espessor, segons UNE-EN 13164, resistència tèrmica 1,8 m²K/W, conductivitat tèrmica 0,034 W/(mK), Euroclasse E de reacció al foc segons UNE-EN 13501-1. (material) | 1.05 | 18.24 | 19.152 |
| mt28mpc020c | kg | Morter polimèric d'altes prestacions reforçat amb fibres, Webertherm BaseGel, "WEBER", color blanc, compost de ciment blanc, càrregues minerals, resines hidròfugues redispersables, fibres i additius especials, per a aplicar amb llana, per adherir els panells aïllants i com capa base, tipus GP CSIII W2, segons UNE-EN 998-1. (material) | 3.75 | 0.82 | 3.075 |
| mt28maw050h | m² | Malla de fibra de vidre antiàlcalis, Webertherm Malla 160 "WEBER", de 3,5x3,8 mm de llum de malla, 160 g/m² de massa superficial, 0,52 mm de gruix i de 0,11x50 m, per armar morters. (material) | 1.1 | 1.66 | 1.826 |
| mt28pcc010c | l | Emprimació reguladora de l'absorció Webertene Primer "WEBER", color a escollir, gamma Estándar, a base de copolímers acrílics, càrregues minerals i additius especials, impermeable a l'aigua de pluja i permeable al vapor d'aigua. (material) | 0.225 | 6.94 | 1.562 |
| mt28esc090c | kg | Morter orgànic Webertene Advance XS "WEBER", color a escollir, gamma Estándar, acabat gota, a base de siloxans, càrregues minerals, pigments resistents als rajos UV, fungicides i additius especials. Segons UNE-EN 15824. (material) | 0.75 | 4.26 | 3.195 |
| mt14gdo010a | m² | Làmina drenant d'estructura nodular de polietilè d'alta densitat (PEAD/HDPE), amb nòduls de 7,5 mm d'altura, resistència a la compressió 150 kN/m² segons UNE-EN ISO 604, capacitat de drenatge 5 l/(s·m) i massa nominal 0,5 kg/m². (material) | 0.2 | 2.09 | 0.418 |
| mo054 | h | Oficial 1ª muntador d'aïllaments. (mà d'obra) | 0.12 | 29.34 | 3.521 |
| mo101 | h | Ajudant muntador d'aïllaments. (mà d'obra) | 0.12 | 25.28 | 3.034 |
| mo039 | h | Oficial 1ª revocador. (mà d'obra) | 0.719 | 28.42 | 20.434 |
| mo079 | h | Ajudant revocador. (mà d'obra) | 0.719 | 25.28 | 18.176 |
| mo032 | h | Oficial 1ª aplicador de productes impermeabilitzants. (mà d'obra) | 0.12 | 28.42 | 3.410 |
| mo070 | h | Ajudant aplicador de productes impermeabilitzants. (mà d'obra) | 0.12 | 25.28 | 3.034 |
| % | % | Costos directes complementaris | 2 % | 102.072 | 2.041 |
|  |  | Costos directes |  |  | 104.113 |

Residus:
- col·locació: mt28mic040a; factor de residu 0.0066
- col·locació: mt28mpc020a; factor de residu 0.015451
- col·locació: mt16pxw010d; factor de residu 0.024
- col·locació: mt28mpc020c; factor de residu 0.014458
- col·locació: mt28maw050h; factor de residu 0.055
- col·locació: mt28esc090c; factor de residu 0.0066
- col·locació: mt14gdo010a; factor de residu 0.07

## Recursos

**mt28mic040a** kg Morter impermeabilitzant flexible
Dades tècniques: Cost energètic 3.898 MJ; Emissió de CO2 0.362 kg; Codi LER 17 01 01; Massa de l'element 1 kg; Volum 0.000667 m3
Residus:
- embalatge: re150101 Envasos de paper i cartró. (component de residu); rendiment 0.014 kg; Codi LER 15 01 01; Massa de l'element 1 kg; Volum 0.001333 m3

**mt28mpc020a** kg Morter polimèric d'altes prestacions reforçat amb fibres
Dades tècniques: Cost energètic 3.340 MJ; Emissió de CO2 0.250 kg; Codi LER 17 01 01; Massa de l'element 1 kg; Volum 0.000667 m3

**mt16pxw010d** m² Panell rígid de poliestirè extrudit
Dades tècniques: Cost energètic 187.569 MJ; Emissió de CO2 5.981 kg; Codi LER 17 06 04; Massa de l'element 2.1 kg; Volum 0.0035 m3
Residus:
- embalatge: re170203 Plàstic. (component de residu); rendiment 0.034 kg; Codi LER 17 02 03; Massa de l'element 1 kg; Volum 0.001667 m3

**mt28mpc020c** kg Morter polimèric d'altes prestacions reforçat amb fibres
Dades tècniques: Cost energètic 3.340 MJ; Emissió de CO2 0.250 kg; Codi LER 17 01 01; Massa de l'element 1 kg; Volum 0.000667 m3

**mt28maw050h** m² Malla de fibra de vidre antiàlcalis
Dades tècniques: Cost energètic 13.504 MJ; Emissió de CO2 0.664 kg; Codi LER 17 02 03; Massa de l'element 0.16 kg; Volum 0.000267 m3
Residus:
- embalatge: re170203 Plàstic; rendiment 0.024 kg

**mt28esc090c** kg Morter orgànic Webertene Advance XS "WEBER"
Dades tècniques: Cost energètic 4.268 MJ; Emissió de CO2 0.262 kg; Codi LER 17 01 01; Massa de l'element 1 kg; Volum 0.000667 m3
Residus:
- embalatge: re150101 Envasos de paper i cartró; rendiment 0.014 kg

**mt14gdo010a** m² Làmina drenant d'estructura nodular de polietilè d'alta densitat (PEAD/HDPE)
Dades tècniques: Cost energètic 53.284 MJ; Emissió de CO2 2.646 kg; Codi LER 17 02 03; Massa de l'element 0.5 kg; Volum 0.000833 m3
Residus:
- embalatge: re170203 Plàstic; rendiment 0.05 kg
