# Aïllament termoacústic interior de conductes metàl·lics

- Propietat de l'arxiu: CYPE Ingenieros S.A.
- Format: FIEBDC-3/2016
- Programa: Generador de preus de la construcció. CYPE Ingenieros, S.A.
- Data: 30/09/2024
- Divisa: EUR
- Costos indirectes: 3 %
- IVA: 21 %

## N Aïllaments e impermeabilitzacions

### NA Aïllaments tèrmics

#### NAC Conductes metàl·lics

**NAC015** m² Aïllament termoacústic interior de conductes metàl·lics.
Aïllament termoacústic interior per a conducte metàl·lic rectangular de climatització, realitzat amb làmina d'escuma de polietilè reticulat de cel·les tancades, de 10 mm d'espessor, resistència tèrmica 0,256 m²K/W, conductivitat tèrmica 0,039 W/(mK), fixat amb adhesiu.
Inclou: Neteja i preparació de la superfície suport. Tall de l'aïllament. Col·locació de l'aïllament. Fixació de l'aïllament.
Criteri d'amidament de projecte: Superfície mesurada segons documentació gràfica de Projecte.
Criteri de mesura d'obra: Es mesurarà la superfície realment executada segons especificacions de Projecte.

| Codi | Ut | Descripció | Rendiment | Preu | Import |
|---|---|---|---|---|---|
| mt42con100b | m² | Làmina d'escuma de polietilè reticulat de cel·les tancades, de 10 mm d'espessor, resistència tèrmica 0,256 m²K/W, conductivitat tèrmica 0,039 W/(mK), per a l'aïllament de conductes d'aire en climatització, Euroclasse Bs1 d0 de reacció al foc, amb adhesiu de fixació. (material) | 1.1 | 3.56 | 3.916 |
| mo054 | h | Oficial 1ª muntador d'aïllaments. (mà d'obra) | 0.18 | 29.34 | 5.281 |
| mo101 | h | Ajudant muntador d'aïllaments. (mà d'obra) | 0.18 | 25.28 | 4.550 |
| % | % | Costos directes complementaris | 2 % | 13.747 | 0.275 |
|  |  | Costos directes |  |  | 14.022 |

Residus:
- col·locació: mt42con100b; factor de residu 0.06

## Recursos

**mt42con100b** m² Làmina d'escuma de polietilè reticulat de cel·les tancades
Dades tècniques: Cost energètic 43.437 MJ; Emissió de CO2 1.573 kg; Codi LER 17 06 04; Massa de l'element 0.3 kg; Volum 0.0005 m3
Residus:
- embalatge: re170203 Plàstic. (component de residu); rendiment 0.024 kg; Codi LER 17 02 03; Massa de l'element 1 kg; Volum 0.001667 m3
