# Revestiment interior amb plaquetes de maó ceràmic cara vista muntades sobre una malla. Col·locació en capa fina

- Propietat de l'arxiu: CYPE Ingenieros S.A.
- Format: FIEBDC-3/2016
- Programa: Generador de preus de la construcció. CYPE Ingenieros, S.A.
- Data: 30/09/2024
- Divisa: EUR
- Costos indirectes: 3 %
- IVA: 21 %

## R Revestiments i extradossats

### RA De peces rígides en paraments verticals

#### RAM De plaquetes de maó ceràmic cara vista

**RAM010** m² Revestiment interior amb plaquetes de maó ceràmic cara vista muntades sobre una malla. Col·locació en capa fina.
Revestiment interior amb llosetes de maó ceràmic cara vista massís d'elaboració mecànica, de 230x37x15 mm, color blanc muntades sobre una malla de 600x250 mm. SUPORT: parament de formigó, vertical, de fins 3 m d'altura. COL·LOCACIÓ: en capa fina amb adhesiu cimentós millorat de lligants mixtos, C2 TE, segons UNE-EN 12004, amb lliscament reduït i temps obert ampliat Webercol Flex Duo "WEBER", color gris. REJUNTAT: amb morter de ciment, industrial, M-7,5, color blanc, en junts de 16 mm d'espessor.
Criteri de valoració econòmica: El preu no inclou les peces especials ni la resolució de punts singulars.
Inclou: Preparació de la superfície suport. Replanteig dels nivells, de la disposició de peces i dels junts. Tall de les malles. Preparació i aplicació del material de col·locació. Formació de juntes de moviment. Col·locació de les peces. Rejuntat. Acabat i neteja final.
Criteri d'amidament de projecte: Superfície mesurada segons documentació gràfica de Projecte, deduint els buits de superfície major de 3 m². No s'ha incrementat l'amidament per trencaments i retallades, ja que en la descomposició s'ha considerat un 5% més de peces.
Criteri de mesura d'obra: Es mesurarà la superfície realment executada segons especificacions de Projecte, deduint els buits de superfície major de 3 m².

| Codi | Ut | Descripció | Rendiment | Preu | Import |
|---|---|---|---|---|---|
| mt09mcw010g | kg | Adhesiu cimentós millorat de lligants mixtos, C2 TE, segons UNE-EN 12004, amb lliscament reduït i temps obert ampliat Webercol Flex Duo "WEBER", color gris, a base de ciment gris, resines sintètiques especials, àrids silicis i calcaris i additius orgànics i inorgànics, amb molt baix contingut de substàncies orgàniques volàtils (VOC), amb resistència a la immersió en aigua. (material) | 3.5 | 0.38 | 1.330 |
| mt19pel010a | m² | Plaquetes de maó ceràmic cara vista massís d'elaboració mecànica, de 230x37x15 mm, color blanc, muntades sobre una malla de 600x250 mm, amb un junt de separació entre plaquetes de 16 mm, segons UNE-EN 771-1. (material) | 1.05 | 34.82 | 36.561 |
| mt09mif010pa | t | Morter industrial per a obra de paleta, de ciment, color blanc, categoria M-7,5 (resistència a compressió 7,5 N/mm²), subministrat en sacs, segons UNE-EN 998-2. (material) | 0.01 | 81.97 | 0.820 |
| mo024 | h | Oficial 1ª enrajolador. (mà d'obra) | 0.599 | 28.42 | 17.024 |
| mo062 | h | Ajudant enrajolador. (mà d'obra) | 0.3 | 25.28 | 7.584 |
| % | % | Costos directes complementaris | 2 % | 63.319 | 1.266 |
|  |  | Costos directes |  |  | 64.585 |

Residus:
- col·locació: mt09mcw010g; factor de residu 0.07
- col·locació: mt19pel010a; factor de residu 0.0346774
- col·locació: mt09mif010pa; factor de residu 0.0063

## Recursos

**mt09mcw010g** kg Adhesiu cimentós millorat de lligants mixtos
Dades tècniques: Cost energètic 3.871 MJ; Emissió de CO2 0.344 kg; Codi LER 17 09 04; Massa de l'element 1 kg; Volum 0.000667 m3
Residus:
- embalatge: re170203 Plàstic. (component de residu); rendiment 0.003 kg; Codi LER 17 02 03; Massa de l'element 1 kg; Volum 0.001667 m3

**mt19pel010a** m² Plaquetes de maó ceràmic cara vista massís d'elaboració mecànica
Dades tècniques: Cost energètic 103.223 MJ; Emissió de CO2 7.485 kg; Codi LER 17 01 03; Massa de l'element 25.8 kg; Volum 0.02064 m3
Residus:
- embalatge: re150101 Envasos de paper i cartró. (component de residu); rendiment 0.191 kg; Codi LER 15 01 01; Massa de l'element 1 kg; Volum 0.001333 m3
- embalatge: re170201 Fusta. (component de residu); rendiment 0.026 kg; Codi LER 17 02 01; Massa de l'element 1 kg; Volum 0.000909 m3

**mt09mif010pa** t Morter industrial per a obra de paleta
Dades tècniques: Cost energètic 2101.336 MJ; Emissió de CO2 182.161 kg; Codi LER 17 01 01; Massa de l'element 1000 kg; Volum 0.666667 m3
Residus:
- embalatge: re150101 Envasos de paper i cartró; rendiment 14.286 kg
- embalatge: re170201 Fusta; rendiment 0.769 kg
- embalatge: re170203 Plàstic; rendiment 0.301 kg
