# Trapa per a extradossat de plaques de guix laminat, sistema "PLACO"

- Propietat de l'arxiu: CYPE Ingenieros S.A.
- Format: FIEBDC-3/2016
- Programa: Generador de preus de la construcció. CYPE Ingenieros, S.A.
- Data: 30/09/2024
- Divisa: EUR
- Costos indirectes: 3 %
- IVA: 21 %

## R Revestiments i extradossats

### RR Extradossats

#### RRY De plaques de guix laminat

**RRY079** U Trapa per a extradossat de plaques de guix laminat, sistema "PLACO".
Trapa de registre, Alutramp "PLACO", de 400x400 mm, formada per marc d'alumini i porta de placa de guix laminat amb baixa absorció superficial d'aigua, Placomarine PPM 13, per a extradossat de plaques de guix laminat. Inclús accessoris de muntatge.
Criteri de valoració econòmica: El preu inclou la resolució de trobades i punts singulars.
Inclou: Marcat i tall de la placa de guix laminat. Col·locació del marc. Col·locació i cargolat de la porta.
Criteri d'amidament de projecte: Nombre d'unitats previstes, segons documentació gràfica de Projecte.
Criteri de mesura d'obra: Es mesurarà el nombre d'unitats realment col·locades segons especificacions de Projecte.

| Codi | Ut | Descripció | Rendiment | Preu | Import |
|---|---|---|---|---|---|
| mt12plk070a | U | Trapa de registre, Alutramp "PLACO", de 400x400 mm, formada per marc d'alumini i porta de placa de guix laminat amb baixa absorció superficial d'aigua, Placomarine PPM 13. (material) | 1 | 27.07 | 27.070 |
| mo015 | h | Oficial 1ª muntador de falsos sostres. (mà d'obra) | 0.168 | 29.34 | 4.929 |
| mo082 | h | Ajudant muntador de falsos sostres. (mà d'obra) | 0.168 | 25.28 | 4.247 |
| % | % | Costos directes complementaris | 2 % | 36.246 | 0.725 |
|  |  | Costos directes |  |  | 36.971 |

## Recursos

**mt12plk070a** U Trapa de registre
Dades tècniques: Cost energètic 89.298 MJ; Emissió de CO2 6.527 kg
Residus:
- embalatge: re150101 Envasos de paper i cartró. (component de residu); rendiment 0.072 kg; Codi LER 15 01 01; Massa de l'element 1 kg; Volum 0.001333 m3
