# Revestiment de paviment industrial, sistema Weber Industryfloor "WEBER"

- Propietat de l'arxiu: CYPE Ingenieros S.A.
- Format: FIEBDC-3/2016
- Programa: Generador de preus de la construcció. CYPE Ingenieros, S.A.
- Data: 30/09/2024
- Divisa: EUR
- Costos indirectes: 3 %
- IVA: 21 %

## R Revestiments i extradossats

### RS Paviments

#### RSI Sistemes de paviments industrials i decoratius

**RSI200** m² Revestiment de paviment industrial, sistema Weber Industryfloor "WEBER".
Revestiment de paviment industrial, realitzat sobre superfície suport de formigó, amb el sistema Weber Industryfloor Planimetric "WEBER", apte per a aparcaments, en interiors, mitjançant l'aplicació successiva de: emprimació reguladora de l'absorció, Weberprim TP05 "WEBER"; capa base de 10 mm d'espessor amb morter autoanivellant de ciment Weberfloor For "WEBER", CT - C30 - F7 - RWA10 segons UNE-EN 13813, color gris, aplicat manualment; i capa de segellat amb revestiment sintètic impermeabilitzant a base de resines epoxi, Weberfloor PX Total, "WEBER", color a escollir de la carta RAL, aplicada en dues mans, prèvia emprimació amb Weberfloor PX Primer "WEBER".
Criteri de valoració econòmica: El preu no inclou la superfície suport ni l'execució i el segellat dels junts.
Inclou: Neteja de la superfície suport. Replanteig de les juntes i draps de treball. Aplicació de l'emprimació. Aplicació de la capa base. Aplicació de la capa de segellat. Neteja final del paviment.
Criteri d'amidament de projecte: Superfície mesurada en projecció horitzontal, segons documentació gràfica de Projecte.
Criteri de mesura d'obra: Es mesurarà, en projecció horitzontal, la superfície realment executada segons especificacions de Projecte.

| Codi | Ut | Descripció | Rendiment | Preu | Import |
|---|---|---|---|---|---|
| mt09moc005c | kg | Emprimació reguladora de l'absorció, Weberprim TP05 "WEBER", per a la fixació de suports disgregables i millorar l'adherència dels suports absorbents. (material) | 0.2 | 8.22 | 1.644 |
| mt47adw010a | kg | Morter autoanivellant de ciment Weberfloor For "WEBER", CT - C30 - F7 - RWA10 segons UNE-EN 13813, color gris, compost per lligants hidràulics, resines polimèrics, àrids silicis i additius orgànics i inorgànics, per a aplicar amb llana. (material) | 16.7 | 1.4 | 23.380 |
| mt47adw100a | kg | Emprimació epoxi de dos components, Weberfloor PX Primer "WEBER", sense dissolvents, transparent. (material) | 0.15 | 14.93 | 2.240 |
| mt47adw030a | kg | Revestiment sintètic impermeabilitzant a base de resines epoxi, Weberfloor PX Total, "WEBER", color a escollir de la carta RAL. (material) | 0.475 | 11.57 | 5.496 |
| mo121 | h | Oficial 1ª aplicador de paviments industrials. (mà d'obra) | 0.444 | 28.42 | 12.618 |
| mo122 | h | Ajudant aplicador de paviments industrials. (mà d'obra) | 0.444 | 25.28 | 11.224 |
| % | % | Costos directes complementaris | 2 % | 56.602 | 1.132 |
|  |  | Costos directes |  |  | 57.734 |

Residus:
- col·locació: mt09moc005c; factor de residu 0.03
- col·locació: mt47adw010a; factor de residu 0.0072
- col·locació: mt47adw030a; factor de residu 0.03

## Recursos

**mt09moc005c** kg Emprimació reguladora de l'absorció
Dades tècniques: Cost energètic 75.527 MJ; Emissió de CO2 2.872 kg; Codi LER 17 09 04; Massa de l'element 1 kg; Volum 0.000667 m3
Residus:
- embalatge: re170203 Plàstic. (component de residu); rendiment 0.003 kg; Codi LER 17 02 03; Massa de l'element 1 kg; Volum 0.001667 m3

**mt47adw010a** kg Morter autoanivellant de ciment Weberfloor For "WEBER"
Dades tècniques: Cost energètic 0.890 MJ; Emissió de CO2 0.080 kg; Codi LER 17 01 01; Massa de l'element 1 kg; Volum 0.000667 m3

**mt47adw030a** kg Revestiment sintètic impermeabilitzant a base de resines epoxi
Dades tècniques: Cost energètic 86.761 MJ; Emissió de CO2 3.294 kg; Codi LER 17 09 04; Massa de l'element 1 kg; Volum 0.000667 m3
Residus:
- embalatge: re170203 Plàstic; rendiment 0.003 kg
