# Tancament de façana de blocs de vidre emmotllat

- Propietat de l'arxiu: CYPE INGENIEROS, S.A.
- Format: FIEBDC-3/2002
- Divisa: EUR
- Costos indirectes: 3.00 %
- IVA: 21.00 %

## F Façanes i particions

### FU Tancaments envidrats i particions de vidre

#### FUV Tancaments de blocs de vidre emmotllat

**FUV010** m² Tancament de façana de blocs de vidre emmotllat.
Tancament de façana de fàbrica de blocs buits de vidre emmotllat ondulat, incolor, 190x190x80 mm, rebudes amb morter adhesiu, Webertec Glass "WEBER", color blanc, tipus G, segons UNE-EN 998-2, compost de ciment blanc, resina sintètica hidròfuga, àrids silicis i calcaris i additius orgànics i inorgànics, i varetes d'acer galvanitzat, amb junts perimetrals de 3,5 cm de gruix i junts entre blocs de 1 cm de gruix mínim, amb banda autoadhesiva desolidaritzant d'escuma de poliuretà de cel·les tancades, de 3,2 mm d'espessor i 70 mm d'amplada. Inclús creuetes de PVC per a la col·locació de blocs de vidre emmotllat i silicona per a segellat perimetral.
Inclou: Replanteig. Col·locació i aplomat de mires de referència. Estesa de fils entre mires. Col·locació de les bandes de dilatació inferior i laterals. Col·locació d'adhesiu cimentós en el junt perimetral inferior. Col·locació dels blocs per filades a nivell i de les creuetes entre blocs. Col·locació de les barres. Col·locació de la banda de dilatació superior abans de la col·locació de l'última filada de blocs. Rejuntat dels blocs. Segellat de les juntes perimetrals. Repàs i neteja de juntes.
Criteri d'amidament de projecte: Superfície mesurada segons documentació gràfica de Projecte, sense duplicar cantonades ni encontres, deduint tots els buits.
Criteri de mesura d'obra: Es mesurarà la superfície realment executada segons especificacions de Projecte, sense duplicar cantonades ni encontres, deduint tots els buits.

| Codi | Ut | Descripció | Rendiment | Preu | Import |
|---|---|---|---|---|---|
| mt12psg041c | m | Banda autoadhesiva desolidaritzant d'escuma de poliuretà de cel·les tancades, de 3,2 mm d'espessor i 70 mm d'amplada, resistència tèrmica 0,10 m²K/W, conductivitat tèrmica 0,032 W/(mK). (material) | 0.500 | 0.33 | 0.17 |
| mt21vmh010ada | U | Bloc buit de vidre emmotllat ondulat, incolor, 190x190x80 mm, segons UNE-EN 1051-2. (material) | 25.000 | 2.61 | 65.25 |
| mt09mcw030a | kg | Morter adhesiu, Webertec Glass "WEBER", color blanc, tipus G, segons UNE-EN 998-2, per al muntatge i rejuntat de blocs de vidre. (material) | 12.000 | 0.75 | 9.00 |
| mt07www060a | kg | Vareta d'acer galvanitzat, de 6 mm de diàmetre. (material) | 2.350 | 3.80 | 8.93 |
| mt21vva110 | U | Repercussió, per m², de creuetes de PVC per a la col·locació de blocs de vidre emmotllat. (material) | 1.000 | 3.35 | 3.35 |
| mt15sja025b | U | Cartutx de silicona acètica monocomponent, antifloridura, color transparent, de 310 ml. (material) | 0.500 | 6.73 | 3.37 |
| mo021 | h | Oficial 1ª construcció en treballs de ram de paleta. (mà d'obra) | 3.625 | 28.42 | 103.02 |
| mo114 | h | Peó ordinari construcció en treballs de ram de paleta. (mà d'obra) | 1.813 | 23.81 | 43.17 |
| % | % | Costos directes complementaris | 2 % | 236.26 | 4.73 |
|  |  | Costos directes |  |  | 240.99 |
