# Aïllament acústic a soroll aeri, en envà de plaques, amb panells entre muntants i complexos multicapa entre plaques

- Propietat de l'arxiu: CYPE Ingenieros S.A.
- Format: FIEBDC-3/2016
- Programa: Generador de preus de la construcció. CYPE Ingenieros, S.A.
- Data: 04/07/2024
- Divisa: EUR
- Costos indirectes: 3 %
- IVA: 21 %

## N Aïllaments e impermeabilitzacions

### NB Aïllaments acústics

#### NBP Particions

**NBP020** m² Aïllament acústic a soroll aeri, en envà de plaques, amb panells entre muntants i complexos multicapa entre plaques.
Aïllament acústic a soroll aeri, en envà de plaques, realitzat amb panell semirígid de llana mineral, Geowall 37 "ISOVER", segons UNE-EN 13162, no revestit, de 40 mm d'espessor, resistència tèrmica 1,081 m²K/W, conductivitat tèrmica 0,037 W/(mK), col·locat entre els muntants de l'estructura portant; i complex multicapa, de 6,4 mm d'espessor, format per dues làmines d'escuma de polietilè reticulat, de 3 mm de gruix cadascuna, i una làmina de plom de 0,35 mm d'espessor intercalada entre ambdues, adherit entre les plaques amb goma d'enganxar.
Inclou: Tall de l'aïllament a col·locar entre els muntants. Col·locació de l'aïllament entre els muntants. Tall de l'aïllament a col·locar sobre la placa. Aplicació de l'adhesiu. Col·locació de l'aïllament en la placa ja muntada. Resolució de punts singulars.
Criteri d'amidament de projecte: Superfície mesurada segons documentació gràfica de Projecte.
Criteri de mesura d'obra: Es mesurarà la superfície realment executada segons especificacions de Projecte.

| Codi | Ut | Descripció | Rendiment | Preu | Import |
|---|---|---|---|---|---|
| mt16lri010bo | m² | Panell semirígid de llana mineral, Geowall 37 "ISOVER", segons UNE-EN 13162, no revestit, de 40 mm d'espessor, resistència tèrmica 1,081 m²K/W, conductivitat tèrmica 0,037 W/(mK), coeficient d'absorció acústica mitjà 0,7 per a una freqüència de 500 Hz i Euroclasse A1 de reacció al foc segons UNE-EN 13501-1. (material) | 1.05 | 3.3 | 3.465 |
| mt16ppt025i | m² | Complex multicapa, de 6,4 mm d'espessor, format per dues làmines d'escuma de polietilè reticulat, de 3 mm de gruix cadascuna, i una làmina de plom de 0,35 mm d'espessor intercalada entre ambdues; amb 24,5 dB d'índex global de reducció acústica, Rw, segons UNE-EN ISO 10140-2. (material) | 2.1 | 33.47 | 70.287 |
| mt16npg031 | kg | Goma d'enganxar, segons UNE 104236. (material) | 0.3 | 7.76 | 2.328 |
| mo054 | h | Oficial 1ª muntador d'aïllaments. (mà d'obra) | 0.24 | 29.34 | 7.042 |
| mo101 | h | Ajudant muntador d'aïllaments. (mà d'obra) | 0.24 | 25.28 | 6.067 |
| % | % | Costos directes complementaris | 2 % | 89.189 | 1.784 |
|  |  | Costos directes |  |  | 90.973 |

Residus:
- col·locació: mt16lri010bo; factor de residu 0.048
- col·locació: mt16ppt025i; factor de residu 0.03
- col·locació: mt16npg031 Goma d'enganxar, segons UNE 104236; factor de residu 0.035

## Recursos

**mt16lri010bo** m² Panell semirígid de llana mineral
Dades tècniques: Cost energètic 24.069 MJ; Emissió de CO2 1.667 kg; Codi LER 17 06 04; Massa de l'element 1.6 kg; Volum 0.002667 m3
Residus:
- embalatge: re170203 Plàstic. (component de residu); rendiment 0.024 kg; Codi LER 17 02 03; Massa de l'element 1 kg; Volum 0.001667 m3

**mt16ppt025i** m² Complex multicapa
Dades tècniques: Cost energètic 487.516 MJ; Emissió de CO2 8.166 kg; Codi LER 17 06 04; Massa de l'element 4.38 kg; Volum 0.0073 m3
Residus:
- embalatge: re170203 Plàstic; rendiment 0.034 kg

**mt16npg031** kg Goma d'enganxar, segons UNE 104236
Dades tècniques: Cost energètic 57.585 MJ; Emissió de CO2 0.739 kg; Codi LER 17 03 02; Massa de l'element 1 kg; Volum 0.001 m3
Residus:
- embalatge: re170203 Plàstic; rendiment 0.056 kg
