# Aïllament tèrmic en cambres d'aire de tancament de doble full de fàbrica, per insuflació, des de l'exterior, de nòduls de llana mineral

- Propietat de l'arxiu: CYPE Ingenieros S.A.
- Format: FIEBDC-3/2016
- Programa: Generador de preus de la construcció. CYPE Ingenieros, S.A.
- Data: 04/07/2024
- Divisa: EUR
- Costos indirectes: 3 %
- IVA: 21 %

## N Aïllaments e impermeabilitzacions

### NK Aïllaments tèrmics d'aplicació mecànica

#### NKF Façanes i mitgeres

**NKF020** m² Aïllament tèrmic en cambres d'aire de tancament de doble full de fàbrica, per insuflació, des de l'exterior, de nòduls de llana mineral.
Aïllament tèrmic en tancaments de doble full de fàbrica, reomplint l'interior de la càmera d'aire de 40 mm de gruix mitjà, per insuflació, des de l'exterior, de nòduls de llana mineral Insuver "ISOVER", segons UNE-EN 14064-1, no aptes com a suport nutritiu per al desenvolupament de fongs ni bacteris, densitat 50 kg/m³ i conductivitat tèrmica 0,035 W/(mK).
Inclou: Inspecció endoscòpica de la cambra d'aire. Replanteig i realització de les perforacions en el parament. Protecció dels elements de l'entorn que puguin veure's afectats durant els treballs d'insuflació. Insuflació de l'aïllament. Copejament del parament per facilitar l'assentament de l'aïllant. Tapat dels trepants. Neteja final.
Criteri d'amidament de projecte: Superfície mesurada segons documentació gràfica de Projecte.
Criteri de mesura d'obra: Es mesurarà la superfície realment executada segons especificacions de Projecte.

| Codi | Ut | Descripció | Rendiment | Preu | Import |
|---|---|---|---|---|---|
| mt16lvi100a | kg | Nòduls de llana mineral Insuver "ISOVER", segons UNE-EN 14064-1, no aptes com a suport nutritiu per al desenvolupament de fongs ni bacteris, densitat 50 kg/m³ i conductivitat tèrmica 0,035 W/(mK), Euroclasse A1 de reacció al foc segons UNE-EN 13501-1, capacitat d'absorció d'aigua a curt termini <=1 kg/m², calor específic 800 J/kgK i factor de resistència a la difusió del vapor d'aigua 1; per a reblert de càmeres per insuflació. (material) | 2 | 2.95 | 5.900 |
| mt28mop190b | kg | Morter de ciment, tipus GP CSIII W2, segons UNE-EN 998-1, per a ús en exteriors, color gris, compost per ciment d'alta resistència, àrids seleccionats i altres additius, subministrat en sacs. (material) | 0.6 | 0.15 | 0.090 |
| mq08mpa010 | h | Maquinària per a insuflació d'aïllament en cambres d'aire. (maquinària) | 0.083 | 14.56 | 1.208 |
| mo030 | h | Oficial 1ª aplicador de productes aïllants. (mà d'obra) | 0.122 | 28.42 | 3.467 |
| mo068 | h | Ajudant aplicador de productes aïllants. (mà d'obra) | 0.122 | 25.28 | 3.084 |
| % | % | Costos directes complementaris | 2 % | 13.749 | 0.275 |
|  |  | Costos directes |  |  | 14.024 |

Residus:
- col·locació: mt16lvi100a; factor de residu 0.03
- col·locació: mt28mop190b; factor de residu 0.0198

## Recursos

**mt16lvi100a** kg Nòduls de llana mineral Insuver "ISOVER"
Dades tècniques: Cost energètic 36.640 MJ; Emissió de CO2 1.850 kg; Codi LER 17 06 04; Massa de l'element 1 kg; Volum 0.001667 m3

**mt28mop190b** kg Morter de ciment
Dades tècniques: Cost energètic 3.345 MJ; Emissió de CO2 0.258 kg; Codi LER 17 01 01; Massa de l'element 1 kg; Volum 0.000667 m3
Residus:
- embalatge: re150101 Envasos de paper i cartró. (component de residu); rendiment 0.009 kg; Codi LER 15 01 01; Massa de l'element 1 kg; Volum 0.001333 m3
