# Revestiment exterior amb mosaic de gres esmaltat. Col·locació en capa fina

- Propietat de l'arxiu: CYPE Ingenieros S.A.
- Format: FIEBDC-3/2016
- Programa: Generador de preus de la construcció. CYPE Ingenieros, S.A.
- Data: 04/07/2024
- Divisa: EUR
- Costos indirectes: 3 %
- IVA: 21 %

## R Revestiments i extradossats

### RA De peces rígides en paraments verticals

#### RAA De gres esmaltat

**RAA150** m² Revestiment exterior amb mosaic de gres esmaltat. Col·locació en capa fina.
Revestiment exterior amb mosaic de gres esmaltat, amb tessel·les de 25x25x5 mm muntades sobre una malla, gamma mitja, capacitat d'absorció d'aigua E<3%, grup BIb, segons UNE-EN 14411. SUPORT: parament de formigó, vertical. COL·LOCACIÓ: en capa fina amb adhesiu cimentós millorat de lligants mixtos, tixòtrop, C2 TE S1, segons UNE-EN 12004, deformable, amb lliscament reduït i temps obert ampliat Webercol Flex² Multigel "WEBER", color gris, REJUNTAT: amb morter de junts cimentós millorat, tipus CG2 W A, segons UNE-EN 13888, amb absorció d'aigua reduïda i resistència elevada a l'abrasió, Webercolor Premium "WEBER", color Blanco, en junts de 2 mm d'espessor.
Inclou: Preparació de la superfície suport. Replanteig dels nivells, de la disposició de peces i dels junts. Tall de les malles. Preparació i aplicació del material de col·locació. Formació de juntes de moviment. Col·locació de les peces. Rejuntat. Acabat i neteja final.
Criteri d'amidament de projecte: Superfície mesurada segons documentació gràfica de Projecte, deduint els buits de superfície major de 1 m², afegint a canvi la superfície de la part interior del buit, corresponent al desenvolupament de brancals i llindes. No s'ha incrementat l'amidament per trencaments i retallades, ja que en la descomposició s'ha considerat un 5% més de peces.
Criteri de mesura d'obra: Es mesurarà la superfície realment executada segons especificacions de Projecte, deduint els buits de superfície major de 1 m², afegint a canvi la superfície de la part interior del buit, corresponent al desenvolupament de brancals i llindes.

| Codi | Ut | Descripció | Rendiment | Preu | Import |
|---|---|---|---|---|---|
| mt09mcw010m | kg | Adhesiu cimentós millorat de lligants mixtos, tixòtrop, C2 TE S1, segons UNE-EN 12004, deformable, amb lliscament reduït i temps obert ampliat Webercol Flex² Multigel "WEBER", color gris, a base de ciment gris, resines sintètiques especials, àrids silicis seleccionats, fibres de vidre d'alta dispersió i additius orgànics i inorgànics, amb molt baix contingut de substàncies orgàniques volàtils (VOC), amb resistència a la immersió en aigua. (material) | 3.5 | 0.61 | 2.135 |
| mt19abe110sb | m² | Mosaic de gres esmaltat, amb tessel·les de 25x25x5 mm muntades sobre una malla, amb un junt de separació entre tessel·les de 2 mm, gamma mitja, capacitat d'absorció d'aigua E<3%, grup BIb, segons UNE-EN 14411. (material) | 1.05 | 11.38 | 11.949 |
| mt09mcw050ia | kg | Morter de junts cimentós millorat, tipus CG2 W A, segons UNE-EN 13888, amb absorció d'aigua reduïda i resistència elevada a l'abrasió, Webercolor Premium "WEBER", color Blanco, compost de ciments especials, resina, àrids silicis, additius hidrofugants i additius orgànics i inorgànics específics, amb molt baix contingut de substàncies orgàniques volàtils (VOC), amb tecnologia Protect³ i Pure Clean, bactericida, antifloridura i antiverdet, repel·lent de l'aigua i la brutícia, de fraguat i enduriment ràpid, amb efecte preventiu de les eflorescències, amb alta resistència als agents químics, flexible i impermeable a l'aigua, per a rejuntat de tot tipus de peces ceràmiques, pedres naturals i terratzo, per junts de fins a 15 mm. (material) | 1.2 | 2.26 | 2.712 |
| mo024 | h | Oficial 1ª enrajolador. (mà d'obra) | 0.504 | 28.42 | 14.324 |
| mo062 | h | Ajudant enrajolador. (mà d'obra) | 0.252 | 25.28 | 6.371 |
| % | % | Costos directes complementaris | 2 % | 37.491 | 0.750 |
|  |  | Costos directes |  |  | 38.241 |

Residus:
- col·locació: mt09mcw010m; factor de residu 0.07
- col·locació: mt19abe110sb; factor de residu 0.0364358
- col·locació: mt09mcw050ia; factor de residu 0.07

## Recursos

**mt09mcw010m** kg Adhesiu cimentós millorat de lligants mixtos
Dades tècniques: Cost energètic 3.871 MJ; Emissió de CO2 0.344 kg; Codi LER 17 09 04; Massa de l'element 1 kg; Volum 0.000667 m3
Residus:
- embalatge: re170203 Plàstic. (component de residu); rendiment 0.003 kg; Codi LER 17 02 03; Massa de l'element 1 kg; Volum 0.001667 m3

**mt19abe110sb** m² Mosaic de gres esmaltat
Dades tècniques: Cost energètic 136.155 MJ; Emissió de CO2 6.667 kg; Codi LER 17 01 03; Massa de l'element 11.5 kg; Volum 0.0092 m3
Residus:
- embalatge: re150101 Envasos de paper i cartró. (component de residu); rendiment 0.182 kg; Codi LER 15 01 01; Massa de l'element 1 kg; Volum 0.001333 m3
- embalatge: re170201 Fusta. (component de residu); rendiment 0.023 kg; Codi LER 17 02 01; Massa de l'element 1 kg; Volum 0.000909 m3

**mt09mcw050ia** kg Morter de junts cimentós millorat
Dades tècniques: Cost energètic 7.725 MJ; Emissió de CO2 0.576 kg; Codi LER 17 09 04; Massa de l'element 1 kg; Volum 0.000667 m3
Residus:
- embalatge: re150101 Envasos de paper i cartró; rendiment 0.02 kg
- embalatge: re170201 Fusta; rendiment 0.005 kg
- embalatge: re170203 Plàstic; rendiment 0.008 kg
