# Façana simple, de xapa perfilada d'acer "ACH"

- Propietat de l'arxiu: CYPE INGENIEROS, S.A.
- Format: FIEBDC-3/2002
- Divisa: EUR
- Costos indirectes: 3.00 %
- IVA: 21.00 %

## F Façanes i particions

### FL Façanes lleugeres

#### FLA De xapes d'acer i panells sandwich

**FLA015** m² Façana simple, de xapa perfilada d'acer "ACH".
Façana simple, de xapa perfilada trapezoidal d'acer prelacat, ACH 30/204 "ACH", espessor 0,6 mm, 30 mm d'altura de perfil i 204 mm d'intereix, COL·LOCACIÓ: en posició horitzontal, un trapezi de cavalcament de la xapa superior sobre la inferior i 100 mm de cavalcament lateral entre xapes. Inclús accessoris de fixació de les xapes.
Criteri de valoració econòmica: El preu no inclou l'estructura suport ni la resolució de punts singulars.
Inclou: Replanteig de les xapes. Tall, preparació i col·locació de les xapes. Fixació mecànica de les xapes.
Criteri d'amidament de projecte: Superfície mesurada segons documentació gràfica de Projecte, sense duplicar cantonades ni encontres, deduint els buits de superfície major de 1 m².
Criteri de mesura d'obra: Es mesurarà la superfície realment executada segons especificacions de Projecte, sense duplicar cantonades ni encontres, deduint els buits de superfície major de 1 m².

| Codi | Ut | Descripció | Rendiment | Preu | Import |
|---|---|---|---|---|---|
| mt13cap010ic | m² | Xapa perfilada trapezoidal d'acer prelacat, ACH 30/204 "ACH", espessor 0,6 mm, 30 mm d'altura de perfil i 204 mm d'intereix. (material) | 1.040 | 8.40 | 8.74 |
| mt13cap030d | U | Kit d'accessoris de fixació "ACH", per a xapes perfilades, en façanes. (material) | 0.200 | 20.00 | 4.00 |
| op00ciz010 |  | Cisalla. | 1.000 | 0.00 | 0.00 |
| op00roe010 |  | Rosegadora. | 1.000 | 0.00 | 0.00 |
| op00ato010 |  | Tornavís. | 1.000 | 0.00 | 0.00 |
| op00tal010 |  | Trepant. | 1.000 | 0.00 | 0.00 |
| mo051 | h | Oficial 1ª muntador de tancaments industrials. (mà d'obra) | 0.360 | 29.34 | 10.56 |
| mo098 | h | Ajudant muntador de tancaments industrials. (mà d'obra) | 0.360 | 25.28 | 9.10 |
| % | % | Costos directes complementaris | 2 % | 32.40 | 0.65 |
|  |  | Costos directes |  |  | 33.05 |
