# Façana de plaques de policarbonat cel·lular "ACH"

- Propietat de l'arxiu: CYPE INGENIEROS, S.A.
- Format: FIEBDC-3/2002
- Divisa: EUR
- Costos indirectes: 3.00 %
- IVA: 21.00 %

## F Façanes i particions

### FL Façanes lleugeres

#### FLO De plaques de policarbonat

**FLO025** m² Façana de plaques de policarbonat cel·lular "ACH".
Façana de plaques translúcides planes de policarbonat cel·lular, ACH 40/333 "ACH", de 30 mm d'espessor i 333 mm d'amplada, fixades mecànicament a una estructura portant o auxiliar. Inclús accessoris de fixació de les plaques.
Criteri de valoració econòmica: El preu no inclou l'estructura suport ni la resolució de punts singulars.
Inclou: Replanteig. Tall, preparació i col·locació de les plaques. Fixación mecànic de les plaques.
Criteri d'amidament de projecte: Superfície mesurada segons documentació gràfica de Projecte, sense duplicar cantonades ni encontres, deduint els buits de superfície major de 3 m².
Criteri de mesura d'obra: Es mesurarà la superfície realment executada segons especificacions de Projecte, sense duplicar cantonades ni encontres, deduint els buits de superfície major de 3 m².

| Codi | Ut | Descripció | Rendiment | Preu | Import |
|---|---|---|---|---|---|
| mt13lpa040c | m² | Placa translúcida plana de policarbonat cel·lular, ACH 40/333 "ACH", de 30 mm d'espessor i 333 mm d'amplada, conductivitat tèrmica 1,3 W/(mK), Euroclasse B-s1, d0 de reacció al foc, segons UNE-EN 13501-1, proporcionant un aïllament acústic de 21 dB i amb tractament als rajos UV en la seva cara exterior. (material) | 1.000 | 54.18 | 54.18 |
| mt13lpa110c | U | Kit d'accessoris de fixació "ACH", per a plaques de policarbonat cel·lular, en façanes. (material) | 0.200 | 30.00 | 6.00 |
| op00ciz010 |  | Cisalla. | 1.000 | 0.00 | 0.00 |
| op00roe010 |  | Rosegadora. | 1.000 | 0.00 | 0.00 |
| mo051 | h | Oficial 1ª muntador de tancaments industrials. (mà d'obra) | 0.120 | 29.34 | 3.52 |
| mo098 | h | Ajudant muntador de tancaments industrials. (mà d'obra) | 0.120 | 25.28 | 3.03 |
| % | % | Costos directes complementaris | 2 % | 66.73 | 1.33 |
|  |  | Costos directes |  |  | 68.06 |
