# Franja tallafocs de plaques de guix laminat, per a edifici d'ús industrial. Sistema "PLACO"

- Propietat de l'arxiu: CYPE INGENIEROS, S.A.
- Format: FIEBDC-3/2002
- Divisa: EUR
- Costos indirectes: 3.00 %
- IVA: 21.00 %

## I Instal·lacions

### IO Contra incendis

#### IOF Protecció passiva contra incendis: franges tallafocs

**IOF024** m² Franja tallafocs de plaques de guix laminat, per a edifici d'ús industrial. Sistema "PLACO".
Franja tallafocs inclinada, de 1 m en projecció horitzontal, amb una resistència al foc EI 120, per a edifici d'ús industrial, fixada mecànicament a la mitgera amb subestructura suport, sistema "PLACO", composta per 2 plaques de guix laminat AF / UNE-EN 520 - 900 / 2500 / 25 / amb les vores longitudinals afinades, Megaplac PPF 25 "PLACO", formada per una ànima de guix d'origen natural embotida i íntimament lligada a dues làmines de cartró fort, reforçada per la inclusió en la massa de fibra de vidre de fil curt no teixit per a millorar la seva cohesió a temperatures altes, fixades a la subestructura suport composta per canals i muntants, formant esquadres separades 750 mm entre si, suspensions i perfils separats 400 mm entre si. Inclús cargols per a la fixació de les plaques, tires de plaques fixades mecànicament per al segellat perimetral i pasta i cinta per al tractament de junts.
Inclou: Replanteig. Formació de les esquadres amb canals i muntants. Col·locació i fixació de les esquadres. Instal·lació de suspensions. Col·locació a pressió dels perfils contra les suspensions. Preparació i tall de les plaques. Cargolat de les plaques als perfils. Segellat de la trobada de la franja tallafocs amb el mur perimetral. Tractament de junts.
Criteri d'amidament de projecte: Superfície mesurada segons documentació gràfica de Projecte.
Criteri de mesura d'obra: Es mesurarà la superfície realment executada segons especificacions de Projecte.

| Codi | Ut | Descripció | Rendiment | Preu | Import |
|---|---|---|---|---|---|
| mt12plp070b | m | Canal de perfil d'acer galvanitzat, R 48 "PLACO", fabricat mitjançant laminació en fred, de 3000 mm de longitud, 48x30 mm de secció i 0,55 mm de gruix, segons UNE-EN 14195. (material) | 3.670 | 1.79 | 6.57 |
| mt12plp060b | m | Muntant de perfil d'acer galvanitzat, M 48 "PLACO", fabricat mitjançant laminació en fred, de 3000 mm de longitud, 46,5x36 mm de secció i 0,6 mm de gruix, segons UNE-EN 14195. (material) | 1.570 | 2.18 | 3.42 |
| mt12qlt030a | U | Cargol autoperforant rosca-xapa, TRPF 13 "PLACO", de 13 mm de longitud. (material) | 16.800 | 0.03 | 0.50 |
| mt12ple110 | U | Suspensió C "PLACO". (material) | 4.200 | 0.20 | 0.84 |
| mt12plp010 | m | Perfil d'acer galvanitzat, F-530 "PLACO", fabricat mitjançant laminació en fred, de 3000 mm de longitud, 45x16 mm de secció i 0,6 mm de gruix, per la realització d'extradossats autoportants i sostres, segons UNE-EN 14195. (material) | 3.000 | 1.75 | 5.25 |
| mt12ple030 | U | Peça d'empalmament F-530 "PLACO". (material) | 0.900 | 0.31 | 0.28 |
| mt12psg082 | U | Fixació per a formigó. (material) | 0.800 | 0.32 | 0.26 |
| mt12plk017r | m² | Placa de guix laminat AF / UNE-EN 520 - 900 / 2500 / 25 / amb les vores longitudinals afinades, Megaplac PPF 25 "PLACO", formada per una ànima de guix d'origen natural embotida i íntimament lligada a dues làmines de cartró fort, reforçada per la inclusió en la massa de fibra de vidre de fil curt no teixit per a millorar la seva cohesió a temperatures altes. (material) | 2.300 | 16.51 | 37.97 |
| mt12plt010b | U | Cargol autoroscant TTPC 30 "PLACO", amb cap de trompeta, de 30 mm de longitud, per a instal·lació de plaques de guix laminat sobre perfils de gruix inferior a 6 mm. (material) | 20.000 | 0.02 | 0.40 |
| mt12plt010f | U | Cargol autoroscant TTPC 70 "PLACO", amb cap de trompeta, de 70 mm de longitud, per a instal·lació de plaques de guix laminat sobre perfils de gruix inferior a 6 mm. (material) | 20.000 | 0.05 | 1.00 |
| mt12plm010a | kg | Pasta d'assecatge en pols SN "PLACO"; Euroclasse A2-s1, d0 de reacció al foc, segons UNE-EN 13501-1, rang de temperatura de treball de 5 a 30°C, per a aplicació manual amb cinta de segellament, segons UNE-EN 13963; per al tractament dels junts de les plaques de guix laminat. (material) | 0.150 | 1.13 | 0.17 |
| mt12plj030 | m | Cinta autoadhesiva de malla de fibra de vidre, "PLACO", per a reforç de junts. (material) | 0.600 | 0.74 | 0.44 |
| mo011 | h | Oficial 1ª muntador. (mà d'obra) | 0.360 | 29.34 | 10.56 |
| mo080 | h | Ajudant muntador. (mà d'obra) | 0.360 | 25.28 | 9.10 |
| mo053 | h | Oficial 1ª muntador de prefabricats interiors. (mà d'obra) | 0.360 | 29.34 | 10.56 |
| mo100 | h | Ajudant muntador de prefabricats interiors. (mà d'obra) | 0.360 | 25.28 | 9.10 |
| % | % | Costos directes complementaris | 2 % | 96.42 | 1.93 |
|  |  | Costos directes |  |  | 98.35 |
