# Aïllament tèrmic per l'exterior en mur cortina

- Propietat de l'arxiu: CYPE INGENIEROS, S.A.
- Format: FIEBDC-3/2002
- Divisa: EUR
- Costos indirectes: 3.00 %
- IVA: 21.00 %

## N Aïllaments e impermeabilitzacions

### NA Aïllaments tèrmics

#### NAF Façanes i mitgeres

**NAF050** m² Aïllament tèrmic per l'exterior en mur cortina.
Aïllament tèrmic per l'exterior en mur cortina, amb panell rígid de llana mineral, Geowall 34 "ISOVER", segons UNE-EN 13162, no revestit, de 30 mm d'espessor, resistència tèrmica 0,85 m²K/W, conductivitat tèrmica 0,034 W/(mK). Col·locació en obra: a topall, amb fixacions mecàniques. Inclús cinta autoadhesiva per a segellat de junts.
Inclou: Neteja i preparació de la superfície del suport. Replanteig i tall de l'aïllament. Col·locació de l'aïllament. Fixació de l'aïllament. Resolució de punts singulars. Segellat de juntes i unions.
Criteri d'amidament de projecte: Superfície mesurada segons documentació gràfica de Projecte.
Criteri de mesura d'obra: Es mesurarà la superfície realment executada segons especificacions de Projecte.

| Codi | Ut | Descripció | Rendiment | Preu | Import |
|---|---|---|---|---|---|
| mt16lri010sn | m² | Panell rígid de llana mineral, Geowall 34 "ISOVER", segons UNE-EN 13162, no revestit, de 30 mm d'espessor, resistència tèrmica 0,85 m²K/W, conductivitat tèrmica 0,034 W/(mK), coeficient d'absorció acústica mitjà 0,6 per a una freqüència de 500 Hz i Euroclasse A1 de reacció al foc segons UNE-EN 13501-1. (material) | 1.050 | 5.00 | 5.25 |
| mt16aaa020ec | U | Fixació mecànica per plafons aïllants de llana de roca, col·locats directament sobre la superfície suport. (material) | 3.000 | 0.14 | 0.42 |
| mt16aaa030 | m | Cinta autoadhesiva per closa de juntes. (material) | 0.440 | 0.30 | 0.13 |
| mo054 | h | Oficial 1ª muntador d'aïllaments. (mà d'obra) | 0.144 | 29.34 | 4.22 |
| mo101 | h | Ajudant muntador d'aïllaments. (mà d'obra) | 0.144 | 25.28 | 3.64 |
| % | % | Costos directes complementaris | 2 % | 13.66 | 0.27 |
|  |  | Costos directes |  |  | 13.93 |
