# Aïllament termoacústic sota terres de fusta i laminats, amb llanes minerals

- Propietat de l'arxiu: CYPE INGENIEROS, S.A.
- Format: FIEBDC-3/2002
- Divisa: EUR
- Costos indirectes: 3.00 %
- IVA: 21.00 %

## N Aïllaments e impermeabilitzacions

### NA Aïllaments tèrmics

#### NAM Sòls de fusta i laminats

**NAM010** m² Aïllament termoacústic sota terres de fusta i laminats, amb llanes minerals.
Aïllament termoacústic sota terres de fusta i laminats, format per panell rígid de llana de roca, revestit per una de les seves cares amb film de polietilè, Panel PST segons UNE-EN 13162, de 22 mm d'espessor, resistència tèrmica 0,55 m²K/W, conductivitat tèrmica 0,039 W/(mK), col·locat a topall, simplement recolzat, i desolidarització perimetral realitzada amb el mateix material aïllant, preparat per a rebre directament el sòl de fusta o laminat. Inclús cinta autoadhesiva per a segellat de junts.
Inclou: Neteja i preparació de la superfície suport. Replanteig i tall de l'aïllament. Col·locació de l'aïllament. Segellat de junts.
Criteri d'amidament de projecte: Superfície mesurada segons documentació gràfica de Projecte.
Criteri de mesura d'obra: Es mesurarà la superfície realment executada segons especificacions de Projecte.

| Codi | Ut | Descripció | Rendiment | Preu | Import |
|---|---|---|---|---|---|
| mt16lri015cc | m² | Panell rígid de llana de roca, revestit per una de les seves cares amb film de polietilè, Panel PST "ISOVER", segons UNE-EN 13162, de 22 mm d'espessor, resistència tèrmica 0,55 m²K/W, conductivitat tèrmica 0,039 W/(mK), Euroclasse F de reacció al foc segons UNE-EN 13501-1. (material) | 1.100 | 12.90 | 14.19 |
| mt16aaa030 | m | Cinta autoadhesiva per closa de juntes. (material) | 0.250 | 0.30 | 0.08 |
| mo054 | h | Oficial 1ª muntador d'aïllaments. (mà d'obra) | 0.144 | 29.34 | 4.22 |
| mo101 | h | Ajudant muntador d'aïllaments. (mà d'obra) | 0.144 | 25.28 | 3.64 |
| % | % | Costos directes complementaris | 2 % | 22.13 | 0.44 |
|  |  | Costos directes |  |  | 22.57 |
