# Aïllament acústic a soroll aeri de colze de baixant, amb llanes minerals

- Propietat de l'arxiu: CYPE INGENIEROS, S.A.
- Format: FIEBDC-3/2002
- Divisa: EUR
- Costos indirectes: 3.00 %
- IVA: 21.00 %

## N Aïllaments e impermeabilitzacions

### NB Aïllaments acústics

#### NBA Canonades i baixants

**NBA032** U Aïllament acústic a soroll aeri de colze de baixant, amb llanes minerals.
Aïllament acústic a soroll aeri de colze de baixant de 90 mm de diàmetre, realitzat amb manta de llana de vidre Climcover Roll Alu2 "ISOVER", segons UNE-EN 14303, recobert per una de les seves cares amb alumini reforçat que actua com a barrera de vapor, de 30 mm d'espessor, per a l'aïllament de conductes d'aire en climatització, resistència tèrmica 0,86 m²K/W, conductivitat tèrmica 0,035 W/(mK); amb 39,76 dB d'índex global de reducció acústica, Rw, segons UNE-EN 14366; proporcionant una millora de l'índex global de reducció acústica ponderat A de 9,43 dBA, en baixants amb cabal mitjà de 60 l/min; disposat al voltant de la baixant a forma de camisa aïllant i fixat amb brides de plàstic. Inclús cinta autoadhesiva per a segellat de junts.
Inclou: Tall del rotllo en trams. Folrat del colze de la baixant. Col·locació de les brides. Segellat de junts.
Criteri d'amidament de projecte: Nombre d'unitats previstes, segons documentació gràfica de Projecte.
Criteri de mesura d'obra: Es mesurarà el nombre d'unitats realment executades segons especificacions de Projecte.

| Codi | Ut | Descripció | Rendiment | Preu | Import |
|---|---|---|---|---|---|
| mt42coi110a | m² | Manta de llana de vidre Climcover Roll Alu2 "ISOVER", segons UNE-EN 14303, recobert per una de les seves cares amb alumini reforçat que actua com a barrera de vapor, de 30 mm d'espessor, per a l'aïllament de conductes d'aire en climatització, resistència tèrmica 0,86 m²K/W, conductivitat tèrmica 0,035 W/(mK); amb 39,76 dB d'índex global de reducció acústica, Rw, segons UNE-EN 14366; proporcionant una millora de l'índex global de reducció acústica ponderat A de 9,43 dBA, en baixants amb cabal mitjà de 60 l/min, Euroclasse A2-s1, d0 de reacció al foc segons UNE-EN 13501-1, amb codi de designació MW-EN 14303-T2-MV1. (material) | 0.311 | 7.00 | 2.18 |
| mt16pdg012a | U | Brida de plàstic, per a fixació d'aïllament acústic de baixants. (material) | 4.000 | 0.17 | 0.68 |
| mt16aaa030 | m | Cinta autoadhesiva per closa de juntes. (material) | 1.000 | 0.30 | 0.30 |
| mo054 | h | Oficial 1ª muntador d'aïllaments. (mà d'obra) | 0.193 | 29.34 | 5.66 |
| mo101 | h | Ajudant muntador d'aïllaments. (mà d'obra) | 0.193 | 25.28 | 4.88 |
| % | % | Costos directes complementaris | 2 % | 13.70 | 0.27 |
|  |  | Costos directes |  |  | 13.97 |
