# Aïllament acústic a soroll aeri sota forjat, amb panells de llana mineral

- Propietat de l'arxiu: CYPE INGENIEROS, S.A.
- Format: FIEBDC-3/2002
- Divisa: EUR
- Costos indirectes: 3.00 %
- IVA: 21.00 %

## N Aïllaments e impermeabilitzacions

### NB Aïllaments acústics

#### NBD Forjats

**NBD030** m² Aïllament acústic a soroll aeri sota forjat, amb panells de llana mineral.
Aïllament acústic a soroll aeri sota forjat, amb panell semirígid de llana de roca TECH Slab MT 2.2 V2 "ISOVER", de 50 mm d'espessor, revestit per una de les seves cares amb un vel mineral negre, resistència tèrmica 1,16 m²K/W, conductivitat tèrmica 0,043 W/(mK), densitat 40 kg/m³, calor específic 840 J/kgK, coeficient d'absorció acústica mitjà 0,8 per a una freqüència de 500 Hz i factor de resistència a la difusió del vapor d'aigua 1,3. Col·locat a topall i amb fixacions mecàniques. Inclús banda autoadhesiva desolidaritzant, per closa de juntes.
Inclou: Neteja i preparació de la superfície suport. Replanteig i tall de l'aïllament. Col·locació de l'aïllament. Fixació de l'aïllament. Segellat de junts.
Criteri d'amidament de projecte: Superfície mesurada segons documentació gràfica de Projecte.
Criteri de mesura d'obra: Es mesurarà la superfície realment executada segons especificacions de Projecte.

| Codi | Ut | Descripció | Rendiment | Preu | Import |
|---|---|---|---|---|---|
| mt16lri060re | m² | Panell semirígid de llana de roca TECH Slab MT 2.2 V2 "ISOVER", segons UNE-EN 13162, revestit per una de les seves cares amb un vel mineral negre, de 50 mm d'espessor, conductivitat tèrmica 0,043 W/(mK), densitat 40 kg/m³, coeficient d'absorció acústica mitjà 0,8 per a una freqüència de 500 Hz i Euroclasse A1 de reacció al foc segons UNE-EN 13501-1. (material) | 1.050 | 15.30 | 16.07 |
| mt16aaa020ec | U | Fixació mecànica per plafons aïllants de llana de roca, col·locats directament sobre la superfície suport. (material) | 3.000 | 0.14 | 0.42 |
| mt16ptc060a | m | Banda autoadhesiva desolidaritzant, de 50 mm d'amplada i de 4 mm d'espessor, formada per una làmina de poliolefines d'alta resistència i una làmina viscoelàstica d'alta densitat de 2 mm d'espessor; proporcionant una reducció del nivell global de pressió de soroll d'impactes de 17 dB. (material) | 1.050 | 0.90 | 0.95 |
| mo054 | h | Oficial 1ª muntador d'aïllaments. (mà d'obra) | 0.144 | 29.34 | 4.22 |
| mo101 | h | Ajudant muntador d'aïllaments. (mà d'obra) | 0.144 | 25.28 | 3.64 |
| % | % | Costos directes complementaris | 2 % | 25.30 | 0.51 |
|  |  | Costos directes |  |  | 25.81 |
