# Aïllament acústic a soroll aeri sota forjat, amb panells de llana mineral

- Propietat de l'arxiu: CYPE INGENIEROS, S.A.
- Format: FIEBDC-3/2002
- Divisa: EUR
- Costos indirectes: 3.00 %
- IVA: 21.00 %

## N Aïllaments e impermeabilitzacions

### NB Aïllaments acústics

#### NBD Forjats

**NBD030** m² Aïllament acústic a soroll aeri sota forjat, amb panells de llana mineral.
Aïllament acústic a soroll aeri sota forjat, amb llana mineral, Ecovent® 034 "ISOVER", segons UNE-EN 13162, de 80 mm d'espessor, revestida per una de les seves cares amb un teixit de vidre negre (teixit Neto), subministrat en rotllos, resistència tèrmica 2,25 m²K/W, conductivitat tèrmica 0,034 W/(mK) coeficient d'absorció acústica mitjà 0,9 per a una freqüència de 500 Hz. Col·locat a topall i amb fixacions mecàniques. Inclús banda autoadhesiva desolidaritzant, per closa de juntes.
Inclou: Neteja i preparació de la superfície suport. Replanteig i tall de l'aïllament. Col·locació de l'aïllament. Fixació de l'aïllament. Segellat de junts.
Criteri d'amidament de projecte: Superfície mesurada segons documentació gràfica de Projecte.
Criteri de mesura d'obra: Es mesurarà la superfície realment executada segons especificacions de Projecte.

| Codi | Ut | Descripció | Rendiment | Preu | Import |
|---|---|---|---|---|---|
| mt16lvi030afov | m² | Manta de llana mineral, Ecovent® 034 "ISOVER", segons UNE-EN 13162, de 80 mm d'espessor, revestida per una de les seves cares amb un teixit de vidre negre (teixit Neto), subministrat en rotllos, resistència tèrmica 2,25 m²K/W, conductivitat tèrmica 0,034 W/(mK) coeficient d'absorció acústica mitjà 0,9 per a una freqüència de 500 Hz, Euroclasse A1 de reacció al foc segons UNE-EN 13501-1, capacitat d'absorció d'aigua a curt termini <=1 kg/m² i factor de resistència a la difusió del vapor d'aigua 1. (material) | 1.050 | 11.90 | 12.50 |
| mt16aaa020ac | U | Fixació mecànica per plafons aïllants de llana mineral, col·locats directament sobre la superfície suport. (material) | 1.000 | 0.13 | 0.13 |
| mt16ptc060a | m | Banda autoadhesiva desolidaritzant, de 50 mm d'amplada i de 4 mm d'espessor, formada per una làmina de poliolefines d'alta resistència i una làmina viscoelàstica d'alta densitat de 2 mm d'espessor; proporcionant una reducció del nivell global de pressió de soroll d'impactes de 17 dB. (material) | 1.050 | 0.90 | 0.95 |
| mo054 | h | Oficial 1ª muntador d'aïllaments. (mà d'obra) | 0.144 | 29.34 | 4.22 |
| mo101 | h | Ajudant muntador d'aïllaments. (mà d'obra) | 0.144 | 25.28 | 3.64 |
| % | % | Costos directes complementaris | 2 % | 21.44 | 0.43 |
|  |  | Costos directes |  |  | 21.87 |
