# Aïllament acústic a soroll aeri en extradossat autoportant de plaques, amb panells entre muntants i complexos multicapa entre plaques

- Propietat de l'arxiu: CYPE INGENIEROS, S.A.
- Format: FIEBDC-3/2002
- Divisa: EUR
- Costos indirectes: 3.00 %
- IVA: 21.00 %

## N Aïllaments e impermeabilitzacions

### NB Aïllaments acústics

#### NBO Extradossats

**NBO030** m² Aïllament acústic a soroll aeri en extradossat autoportant de plaques, amb panells entre muntants i complexos multicapa entre plaques.
Aïllament acústic a soroll aeri, en extradossat autoportant de plaques, realitzat amb panell semirígid de llana mineral, Geowall 37 "ISOVER", segons UNE-EN 13162, no revestit, de 60 mm d'espessor, resistència tèrmica 1,62 m²K/W, conductivitat tèrmica 0,037 W/(mK), col·locat entre els muntants de l'estructura portant; i complex multicapa, de 6,4 mm d'espessor, format per dues làmines d'escuma de polietilè reticulat, de 3 mm de gruix cadascuna, i una làmina de plom de 0,35 mm d'espessor intercalada entre ambdues, adherit entre les plaques amb goma d'enganxar.
Inclou: Tall de l'aïllament a col·locar entre els muntants. Col·locació de l'aïllament entre els muntants. Tall de l'aïllament a col·locar sobre la placa. Aplicació de l'adhesiu. Col·locació de l'aïllament en la placa ja muntada. Resolució de punts singulars.
Criteri d'amidament de projecte: Superfície mesurada segons documentació gràfica de Projecte.
Criteri de mesura d'obra: Es mesurarà la superfície realment executada segons especificacions de Projecte.

| Codi | Ut | Descripció | Rendiment | Preu | Import |
|---|---|---|---|---|---|
| mt16lri010do | m² | Panell semirígid de llana mineral, Geowall 37 "ISOVER", segons UNE-EN 13162, no revestit, de 60 mm d'espessor, resistència tèrmica 1,62 m²K/W, conductivitat tèrmica 0,037 W/(mK), coeficient d'absorció acústica mitjà 0,8 per a una freqüència de 500 Hz i Euroclasse A1 de reacció al foc segons UNE-EN 13501-1. (material) | 1.050 | 4.50 | 4.73 |
| mt16ppt025i | m² | Complex multicapa, de 6,4 mm d'espessor, format per dues làmines d'escuma de polietilè reticulat, de 3 mm de gruix cadascuna, i una làmina de plom de 0,35 mm d'espessor intercalada entre ambdues; amb 24,5 dB d'índex global de reducció acústica, Rw, segons UNE-EN ISO 10140-2. (material) | 1.050 | 33.47 | 35.14 |
| mt16npg031 | kg | Goma d'enganxar, segons UNE 104236. (material) | 0.300 | 7.76 | 2.33 |
| mo054 | h | Oficial 1ª muntador d'aïllaments. (mà d'obra) | 0.060 | 29.34 | 1.76 |
| mo101 | h | Ajudant muntador d'aïllaments. (mà d'obra) | 0.060 | 25.28 | 1.52 |
| % | % | Costos directes complementaris | 2 % | 45.48 | 0.91 |
|  |  | Costos directes |  |  | 46.39 |
