# Impermeabilització líquida de la cornisa o ràfec

- Propietat de l'arxiu: CYPE INGENIEROS, S.A.
- Format: FIEBDC-3/2002
- Divisa: EUR
- Costos indirectes: 3.00 %
- IVA: 21.00 %

## N Aïllaments e impermeabilitzacions

### NL Impermeabilitzacions líquides

#### NLF Façanes

**NLF005** m² Impermeabilització líquida de la cornisa o ràfec.
Impermeabilització líquida de la cornisa o ràfec de formigó armat, amb tres mans de revestiment elàstic impermeabilitzant Weberdry Easy Roof "WEBER", color blanc, compost de polímers sintètics en dispersió, càrregues i pigments minerals i fibres, 2,25 kg/m², sobre morter de ciment, industrial, amb additiu hidròfug, M-5, amb pendent del 1% al 5%, acabat remolinat.
Inclou: Abocat, estesa i reglejat de la capa de morter de formació de pendents. Aplicació de l'impermeabilitzant.
Criteri d'amidament de projecte: Superfície mesurada segons documentació gràfica de Projecte.
Criteri de mesura d'obra: Es mesurarà la superfície realment executada segons especificacions de Projecte.

| Codi | Ut | Descripció | Rendiment | Preu | Import |
|---|---|---|---|---|---|
| mt28mic030l | kg | Revestiment elàstic impermeabilitzant Weberdry Easy Roof "WEBER", color blanc, compost de polímers sintètics en dispersió, càrregues i pigments minerals i fibres. (material) | 2.250 | 7.43 | 16.72 |
| mt08aaa010a | m³ | Aigua. (material) | 0.007 | 1.50 | 0.01 |
| mt09mif010ia | t | Morter industrial per a obra de paleta, de ciment, color gris, amb additiu hidròfug, categoria M-5 (resistència a compressió 5 N/mm²), subministrat en sacs, segons UNE-EN 998-2. (material) | 0.038 | 57.48 | 2.18 |
| op00tal020 |  | Trepant amb batedora. | 0.200 | 0.00 | 0.00 |
| mo032 | h | Oficial 1ª aplicador de productes impermeabilitzants. (mà d'obra) | 0.240 | 28.42 | 6.82 |
| mo070 | h | Ajudant aplicador de productes impermeabilitzants. (mà d'obra) | 0.240 | 25.28 | 6.07 |
| % | % | Costos directes complementaris | 2 % | 31.80 | 0.64 |
|  |  | Costos directes |  |  | 32.44 |
