# Impermeabilització líquida d'acabat superior d'ampit i façana

- Propietat de l'arxiu: CYPE INGENIEROS, S.A.
- Format: FIEBDC-3/2002
- Divisa: EUR
- Costos indirectes: 3.00 %
- IVA: 21.00 %

## N Aïllaments e impermeabilitzacions

### NL Impermeabilitzacions líquides

#### NLF Façanes

**NLF010** m² Impermeabilització líquida d'acabat superior d'ampit i façana.
Impermeabilització líquida d'acabat superior d'ampit i façana, amb tres mans de revestiment elàstic impermeabilitzant Weberdry Easy Roof "WEBER", color gris, compost de polímers sintètics en dispersió, càrregues i pigments minerals i fibres, 2,25 kg/m².
Criteri de valoració econòmica: El preu no inclou l'element de protecció.
Inclou: Neteja i preparació de la superfície. Aplicació de l'impermeabilitzant.
Criteri d'amidament de projecte: Superfície mesurada segons documentació gràfica de Projecte.
Criteri de mesura d'obra: Es mesurarà la superfície realment executada segons especificacions de Projecte.

| Codi | Ut | Descripció | Rendiment | Preu | Import |
|---|---|---|---|---|---|
| mt28mic030k | kg | Revestiment elàstic impermeabilitzant Weberdry Easy Roof "WEBER", color gris, compost de polímers sintètics en dispersió, càrregues i pigments minerals i fibres. (material) | 2.250 | 7.43 | 16.72 |
| mo032 | h | Oficial 1ª aplicador de productes impermeabilitzants. (mà d'obra) | 0.120 | 28.42 | 3.41 |
| mo070 | h | Ajudant aplicador de productes impermeabilitzants. (mà d'obra) | 0.120 | 25.28 | 3.03 |
| % | % | Costos directes complementaris | 2 % | 23.16 | 0.46 |
|  |  | Costos directes |  |  | 23.62 |
