# Coberta plana transitable, ventilada, amb enrajolat fix, tipus convencional. Impermeabilització amb làmines asfàltiques, tipus monocapa

- Propietat de l'arxiu: CYPE INGENIEROS, S.A.
- Format: FIEBDC-3/2002
- Divisa: EUR
- Costos indirectes: 3.00 %
- IVA: 21.00 %

## Q Cobertes

### QB Planes transitables, ventilades

#### QBB Amb solat fix, per a trànsit de vianants privat

**QBB010** m² Coberta plana transitable, ventilada, amb enrajolat fix, tipus convencional. Impermeabilització amb làmines asfàltiques, tipus monocapa.
Coberta plana transitable, ventilada, amb enrajolat fix, tipus convencional, pendent del 1% al 5%, per a tràfic de vianants privat. FORMACIÓ DE PENDENTS: tauler ceràmic buit encadellat de 80x25x3,5 cm amb capa de regularització de morter de ciment, industrial, M-5, de 3 cm d'espessor, acabat remolinat, sobre envans alleugerits de maó ceràmic buit de 29x14x9 cm, rebut amb morter de ciment, industrial, M-5, disposats cada 80 cm i amb 30 cm d'altura mitja, rematats superiorment amb mestres de morter de ciment, industrial, M-5; AÏLLAMENT TÈRMIC: manta lleugera de llana de vidre, IBR "ISOVER"; IMPERMEABILITZACIÓ: tipus monocapa, adherida, formada per làmina de betum modificat amb elastòmer SBS, LBM(SBS)-40-FP prèvia emprimació amb emulsió asfàltica aniònica amb càrregues tipus EB; CAPA SEPARADORA SOTA PROTECCIÓ: geotèxtil no teixit compost per fibres de polièster unides per tiretes, (200 g/m²); CAPA DE PROTECCIÓ: paviment de rajoles ceràmiques de gres rústic, 20x20 cm col·locades en capa fina amb adhesiu cimentós millorat de lligants mixtos, C2 TE, segons UNE-EN 12004, amb lliscament reduït i temps obert ampliat Webercol Flex Duo "WEBER", color gris, sobre una capa de regularització de morter de ciment, industrial, M-5, de 4 cm d'espessor, rejuntades amb morter de junts cimentós millorat, tipus CG2 W A, segons UNE-EN 13888, amb absorció d'aigua reduïda i resistència elevada a l'abrasió, Webercolor Premium "WEBER", color Blanco. Inclús creuetes de PVC.
Criteri de valoració econòmica: El preu no inclou l'execució i el segellat dels junts ni l'execució d'acabats en les trobades amb paraments i desaigües.
Inclou: Replanteig dels punts singulars. Replanteig dels pendents i traçat de tremujals, aiguafons i juntes. Formació de pendents mitjançant vorada de tremujals, aiguafons i juntes amb mestres de maó. Replè de juntes amb poliestirè expandit. Execució dels envans alleugerits. Revisió de la superfície base en la que es realitza la fixació de l'aïllament d'acord amb les exigències de la tècnica a emprar. Tall, ajust i col·locació de l'aïllament. Execució del tauler ceràmic encadellat sobre els envans alleugerits. Abocat, estesa i reglejat de la capa de morter de regularització. Neteja i preparació de la superfície. Aplicació de l'emulsió asfàltica. Col·locació de la impermeabilització. Col·locació de la capa separadora sota protecció. Abocat, estès i reglejat del material d'unió o anivellació. Replanteig dels junts del paviment. Replantejament del paviment i faixat de juntes i punts singulars. Col·locació de les rajoles amb junta oberta. Segellat de juntes de paviment i perimètriques. Rejuntat del paviment.
Criteri d'amidament de projecte: Superfície mesurada en projecció horitzontal, segons documentació gràfica de Projecte, des de les cares interiors dels ampits o plastrons perimetrals que la limiten.
Criteri de mesura d'obra: Es mesurarà, en projecció horitzontal, la superfície realment executada segons especificacions de Projecte, des de les cares interiors dels ampits o plastrons perimetrals que la limiten.

| Codi | Ut | Descripció | Rendiment | Preu | Import |
|---|---|---|---|---|---|
| mt04lcc010c | U | Maó ceràmic buit (totxana), per revestir, 29x14x9 cm, per a ús en fàbrica protegida (peça P), densitat 805 kg/m³, segons UNE-EN 771-1. (material) | 8.000 | 0.35 | 2.80 |
| mt08aaa010a | m³ | Aigua. (material) | 0.030 | 1.50 | 0.05 |
| mt09mif010ca | t | Morter industrial per a obra de paleta, de ciment, color gris, categoria M-5 (resistència a compressió 5 N/mm²), subministrat en sacs, segons UNE-EN 998-2. (material) | 0.160 | 53.48 | 8.56 |
| mt16pea020b | m² | Panell rígid de poliestirè expandit, segons UNE-EN 13163, mecanitzat lateral recte, de 20 mm d'espessor, resistència tèrmica 0,55 m²K/W, conductivitat tèrmica 0,036 W/(mK), per junta de dilatació. (material) | 0.010 | 1.34 | 0.01 |
| mt16lvi010aad | m² | Manta lleugera de llana de vidre, IBR "ISOVER", revestida per una de les seves cares amb paper kraft que actua com a barrera de vapor, de 80 mm d'espessor, segons UNE-EN 13162, resistència tèrmica 2 m²K/W, conductivitat tèrmica 0,04 W/(mK), Euroclasse F de reacció al foc segons UNE-EN 13501-1, capacitat d'absorció d'aigua a curt termini <=1 kg/m² i factor de resistència a la difusió del vapor d'aigua 1. (material) | 1.200 | 3.80 | 4.56 |
| mt04lvg020c | U | Tauler ceràmic buit encadellat, per revestir, 80x25x3 cm, amb les testes rectes, segons UNE 67041. (material) | 5.000 | 1.14 | 5.70 |
| mt14lba010g | m² | Làmina de betum modificat amb elastòmer SBS, LBM(SBS)-40-FP, de 3,5 mm d'espessor, massa nominal 4 kg/m², amb armadura de feltre de polièster no teixit de 160 g/m², de superfície no protegida. Segons UNE-EN 13707. (material) | 1.100 | 6.93 | 7.62 |
| mt14iea020c | kg | Emulsió asfàltica aniònica amb càrregues tipus EB, segons UNE 104231. (material) | 0.300 | 3.30 | 0.99 |
| mt14gsa020ce | m² | Geotèxtil no teixit compost per fibres de polièster unides per tiretes, amb una resistència a la tracció longitudinal de 1,63 kN/m, una resistència a la tracció transversal de 2,08 kN/m, una obertura de con a l'assaig de perforació dinàmica segons UNE-EN ISO 13433 inferior a 27 mm, resistència CBR a punxonament 0,4 kN i una massa superficial de 200 g/m², segons UNE-EN 13252. (material) | 1.050 | 0.93 | 0.98 |
| mt09mcw010g | kg | Adhesiu cimentós millorat de lligants mixtos, C2 TE, segons UNE-EN 12004, amb lliscament reduït i temps obert ampliat Webercol Flex Duo "WEBER", color gris, a base de ciment gris, resines sintètiques especials, àrids silicis i calcaris i additius orgànics i inorgànics, amb molt baix contingut de substàncies orgàniques volàtils (VOC), amb resistència a la immersió en aigua. (material) | 8.000 | 0.38 | 3.04 |
| mt18bcr010he800 | m² | Rajola ceràmica de gres rústic, 20x20 cm, 8,00€/m², capacitat d'absorció d'aigua 3%<=E<6%, grup AII, segons UNE-EN 14411, resistència al lliscament Rd>45 segons UNE-EN 16165, lliscabilitat classe 3 segons CTE. (material) | 1.050 | 8.00 | 8.40 |
| mt18acc050b | U | Creuetes de PVC per a separació entre 3 i 15 mm. (material) | 14.000 | 0.03 | 0.42 |
| mt18rcr010a300 | m | Entornpeu ceràmic de gres rústic, de 7 cm d'amplada, 3,00€/m. (material) | 0.400 | 3.00 | 1.20 |
| mt09mcw050ia | kg | Morter de junts cimentós millorat, tipus CG2 W A, segons UNE-EN 13888, amb absorció d'aigua reduïda i resistència elevada a l'abrasió, Webercolor Premium "WEBER", color Blanco, compost de ciments especials, resina, àrids silicis, additius hidrofugants i additius orgànics i inorgànics específics, amb molt baix contingut de substàncies orgàniques volàtils (VOC), amb tecnologia Protect³ i Pure Clean, bactericida, antifloridura i antiverdet, repel·lent de l'aigua i la brutícia, de fraguat i enduriment ràpid, amb efecte preventiu de les eflorescències, amb alta resistència als agents químics, flexible i impermeable a l'aigua, per a rejuntat de tot tipus de peces ceràmiques, pedres naturals i terratzo, per junts de fins a 15 mm. (material) | 0.050 | 2.26 | 0.11 |
| op00sop010 |  | Bufador per a soldadura de làmines asfàltiques. | 1.000 | 0.00 | 0.00 |
| mo020 | h | Oficial 1ª construcció. (mà d'obra) | 0.935 | 28.42 | 26.57 |
| mo113 | h | Peó ordinari construcció. (mà d'obra) | 1.445 | 23.81 | 34.41 |
| mo029 | h | Oficial 1ª aplicador de làmines impermeabilitzants. (mà d'obra) | 0.144 | 28.42 | 4.09 |
| mo067 | h | Ajudant aplicador de làmines impermeabilitzants. (mà d'obra) | 0.144 | 25.28 | 3.64 |
| mo054 | h | Oficial 1ª muntador d'aïllaments. (mà d'obra) | 0.060 | 29.34 | 1.76 |
| mo101 | h | Ajudant muntador d'aïllaments. (mà d'obra) | 0.060 | 25.28 | 1.52 |
| mo023 | h | Oficial 1ª enrajolador. (mà d'obra) | 0.480 | 28.42 | 13.64 |
| mo061 | h | Ajudant enrajolador. (mà d'obra) | 0.240 | 25.28 | 6.07 |
| % | % | Costos directes complementaris | 2 % | 136.14 | 2.72 |
|  |  | Costos directes |  |  | 138.86 |
