# Revestiment exterior amb peces de gres porcellànic esmaltat. Col·locació en capa fina, amb fixacions mecàniques

- Propietat de l'arxiu: CYPE INGENIEROS, S.A.
- Format: FIEBDC-3/2002
- Divisa: EUR
- Costos indirectes: 3.00 %
- IVA: 21.00 %

## R Revestiments i extradossats

### RA De peces rígides en paraments verticals

#### RAC De gres de porcellana

**RAC040** m² Revestiment exterior amb peces de gres porcellànic esmaltat. Col·locació en capa fina, amb fixacions mecàniques.
Revestiment exterior amb peces de gres porcellànic esmaltat, acabat polit, de 200x200x10 mm, gamma mitja, capacitat d'absorció d'aigua E<0,5%, grup BIa, segons UNE-EN 14411. SUPORT: parament de formigó, vertical. COL·LOCACIÓ: en capa fina mitjançant doble encolat amb adhesiu cimentós millorat de lligants mixtos, tixòtrop, C2 TE S1, segons UNE-EN 12004, deformable, amb lliscament reduït i temps obert ampliat Webercol Flex² Multigel "WEBER", color gris i grapes d'ancoratge intermèdies en forma d'omega i en l'arrencada de 15 mm d'amplada, d'acer inoxidable AISI 316, acabat natural, per a sistema de fixació vista. REJUNTAT: amb morter de junts cimentós millorat, tipus CG2 W A, segons UNE-EN 13888, amb absorció d'aigua reduïda i resistència elevada a l'abrasió, Webercolor Premium "WEBER", color Blanco, en junts de 8 mm d'espessor. Inclús creuetes de PVC.
Criteri de valoració econòmica: El preu no inclou les peces especials ni la resolució de punts singulars.
Inclou: Preparació de la superfície suport. Replanteig dels nivells, de la disposició de peces i dels junts. Tall i encaixonat de les peces. Preparació i aplicació del material de col·locació. Formació de juntes de moviment. Col·locació de les peces. Subjecció definitiva del revestiment amb ancoratges mecànics. Rejuntat. Acabat i neteja final.
Criteri d'amidament de projecte: Superfície mesurada segons documentació gràfica de Projecte, deduint els buits de superfície major de 1 m², afegint a canvi la superfície de la part interior del buit, corresponent al desenvolupament de brancals i llindes. No s'ha incrementat l'amidament per trencaments i retallades, ja que en la descomposició s'ha considerat un 5% més de peces.
Criteri de mesura d'obra: Es mesurarà la superfície realment executada segons especificacions de Projecte, deduint els buits de superfície major de 1 m², afegint a canvi la superfície de la part interior del buit, corresponent al desenvolupament de brancals i llindes.

| Codi | Ut | Descripció | Rendiment | Preu | Import |
|---|---|---|---|---|---|
| mt09mcw010m | kg | Adhesiu cimentós millorat de lligants mixtos, tixòtrop, C2 TE S1, segons UNE-EN 12004, deformable, amb lliscament reduït i temps obert ampliat Webercol Flex² Multigel "WEBER", color gris, a base de ciment gris, resines sintètiques especials, àrids silicis seleccionats, fibres de vidre d'alta dispersió i additius orgànics i inorgànics, amb molt baix contingut de substàncies orgàniques volàtils (VOC), amb resistència a la immersió en aigua. (material) | 6.000 | 0.61 | 3.66 |
| mt19pey110bfg | U | Kit de grapes d'ancoratge intermèdies en forma d'omega i en l'arrencada de 15 mm d'amplada, d'acer inoxidable AISI 316, acabat natural, tacs de niló i cargols d'acer inoxidable A2, per a sistema de fixació vista de revestiments exteriors ceràmics, amb junts de 8 mm d'espessor. (material) | 8.330 | 0.45 | 3.75 |
| mt19abp100ecba | m² | Peces de gres porcellànic esmaltat, acabat polit, de 200x200x10 mm, gamma mitja, capacitat d'absorció d'aigua E<0,5%, grup BIa, segons UNE-EN 14411. (material) | 1.050 | 16.54 | 17.37 |
| mt09mcw050ia | kg | Morter de junts cimentós millorat, tipus CG2 W A, segons UNE-EN 13888, amb absorció d'aigua reduïda i resistència elevada a l'abrasió, Webercolor Premium "WEBER", color Blanco, compost de ciments especials, resina, àrids silicis, additius hidrofugants i additius orgànics i inorgànics específics, amb molt baix contingut de substàncies orgàniques volàtils (VOC), amb tecnologia Protect³ i Pure Clean, bactericida, antifloridura i antiverdet, repel·lent de l'aigua i la brutícia, de fraguat i enduriment ràpid, amb efecte preventiu de les eflorescències, amb alta resistència als agents químics, flexible i impermeable a l'aigua, per a rejuntat de tot tipus de peces ceràmiques, pedres naturals i terratzo, per junts de fins a 15 mm. (material) | 1.200 | 2.26 | 2.71 |
| mt18acc100a | U | Kit de creuetes de PVC per garantir un gruix dels junts entre peces d'entre 1 i 20 mm, en revestiments i paviments ceràmics. (material) | 0.350 | 2.40 | 0.84 |
| op00sie030 |  | Serra de disc de diamant, per a taula de treball, de tall humit. | 1.000 | 0.00 | 0.00 |
| op00amo010 |  | Mola o radial. | 1.000 | 0.00 | 0.00 |
| op00tal010 |  | Trepant. | 1.000 | 0.00 | 0.00 |
| mo024 | h | Oficial 1ª enrajolador. (mà d'obra) | 1.081 | 28.42 | 30.72 |
| mo062 | h | Ajudant enrajolador. (mà d'obra) | 1.081 | 25.28 | 27.33 |
| % | % | Costos directes complementaris | 2 % | 86.38 | 1.73 |
|  |  | Costos directes |  |  | 88.11 |
