# Revestiment interior amb peces de gran format de rajola de València. Col·locació en capa fina

- Propietat de l'arxiu: CYPE INGENIEROS, S.A.
- Format: FIEBDC-3/2002
- Divisa: EUR
- Costos indirectes: 3.00 %
- IVA: 21.00 %

## R Revestiments i extradossats

### RA De peces rígides en paraments verticals

#### RAG De rajola de València

**RAG140** m² Revestiment interior amb peces de gran format de rajola de València. Col·locació en capa fina.
Revestiment interior amb peces de gran format de rajola de València, de 200x400 mm, color blanc, acabat mat, gamma mitja, capacitat d'absorció d'aigua E>10%, grup BIII, segons UNE-EN 14411. SUPORT: parament de formigó, vertical, de fins 3 m d'altura. COL·LOCACIÓ: en capa fina i mitjançant doble encolat amb adhesiu cimentós millorat de lligants mixtos, C2 TE, segons UNE-EN 12004, amb lliscament reduït i temps obert ampliat Webercol Flex Duo "WEBER", color gris. REJUNTAT: amb morter de junts cimentós millorat, tipus CG2 W A, segons UNE-EN 13888, amb absorció d'aigua reduïda i resistència elevada a l'abrasió, Webercolor Junta Fina "WEBER", color Blanco, en junts de 3 mm d'espessor. Inclús creuetes de PVC.
Criteri de valoració econòmica: El preu no inclou les peces especials ni la resolució de punts singulars.
Inclou: Preparació de la superfície suport. Replanteig dels nivells, de la disposició de peces i dels junts. Tall i encaixonat de les peces. Preparació i aplicació del material de col·locació. Formació de juntes de moviment. Col·locació de les peces. Rejuntat. Acabat i neteja final.
Criteri d'amidament de projecte: Superfície mesurada segons documentació gràfica de Projecte, deduint els buits de superfície major de 3 m². No s'ha incrementat l'amidament per trencaments i retallades, ja que en la descomposició s'ha considerat un 5% més de peces.
Criteri de mesura d'obra: Es mesurarà la superfície realment executada segons especificacions de Projecte, deduint els buits de superfície major de 3 m².

| Codi | Ut | Descripció | Rendiment | Preu | Import |
|---|---|---|---|---|---|
| mt09mcw010g | kg | Adhesiu cimentós millorat de lligants mixtos, C2 TE, segons UNE-EN 12004, amb lliscament reduït i temps obert ampliat Webercol Flex Duo "WEBER", color gris, a base de ciment gris, resines sintètiques especials, àrids silicis i calcaris i additius orgànics i inorgànics, amb molt baix contingut de substàncies orgàniques volàtils (VOC), amb resistència a la immersió en aigua. (material) | 6.000 | 0.38 | 2.28 |
| mt19aba100gD | m² | Peces de gran format de rajola de València, de 200x400 mm, color blanc, acabat mat, gamma mitja, capacitat d'absorció d'aigua E>10%, grup BIII, segons UNE-EN 14411. (material) | 1.050 | 14.66 | 15.39 |
| mt09mcw050fa | kg | Morter de junts cimentós millorat, tipus CG2 W A, segons UNE-EN 13888, amb absorció d'aigua reduïda i resistència elevada a l'abrasió, Webercolor Junta Fina "WEBER", color Blanco, compost de ciment blanc, ciment gris, àrids calcaris, resines sintètiques, additius orgànics i inorgànics específics i pigments minerals, amb molt baix contingut de substàncies orgàniques volàtils (VOC), extrafí i impermeable a l'aigua, per a rejuntat de tot tipus de peces ceràmiques i pedres naturals, per junts de fins a 3 mm. (material) | 0.160 | 1.27 | 0.20 |
| mt18acc100a | U | Kit de creuetes de PVC per garantir un gruix dels junts entre peces d'entre 1 i 20 mm, en revestiments i paviments ceràmics. (material) | 0.250 | 2.40 | 0.60 |
| op00sie030 |  | Serra de disc de diamant, per a taula de treball, de tall humit. | 1.000 | 0.00 | 0.00 |
| op00amo010 |  | Mola o radial. | 1.000 | 0.00 | 0.00 |
| op00tal010 |  | Trepant. | 1.000 | 0.00 | 0.00 |
| mo024 | h | Oficial 1ª enrajolador. (mà d'obra) | 0.465 | 28.42 | 13.22 |
| mo062 | h | Ajudant enrajolador. (mà d'obra) | 0.232 | 25.28 | 5.86 |
| % | % | Costos directes complementaris | 2 % | 37.55 | 0.75 |
|  |  | Costos directes |  |  | 38.30 |
