# Capa base de morter de calç sobre parament exterior

- Propietat de l'arxiu: CYPE INGENIEROS, S.A.
- Format: FIEBDC-3/2002
- Divisa: EUR
- Costos indirectes: 3.00 %
- IVA: 21.00 %

## R Revestiments i extradossats

### RB Morters industrials per a enlluït i lliscat

#### RBA Morters de calç

**RBA020** m² Capa base de morter de calç sobre parament exterior.
Capa base de morter de calç, tipus GP CSIII W2, segons UNE-EN 998-1, Webercal Basic "WEBER", color gris, de 15 mm d'espessor, reglejat, amb acabat rugós, aplicat manualment, sobre parament exterior de fàbrica ceràmica, vertical. Inclús rivets de PVC, per a formació de juntes i malla de fibra de vidre antiàlcalis en els canvis de material i en els fronts de forjat, per evitar fissures.
Criteri de valoració econòmica: El preu inclou la protecció dels elements de l'entorn que puguin veure's afectats durant els treballs i la resolució de punts singulars, però no inclou la capa de terminació de morter.
Inclou: Preparació de la superfície suport. Especejament de panys de treball. Col·locació de regles i corretges. Col·locació de tocs. Formació de mestres. Preparació del morter. Col·locació de la malla entre diferents materials i en els fronts de forjat. Aplicació del morter. Realització de juntes i punts singulars. Execució de l'acabat. Cura del morter.
Criteri d'amidament de projecte: Superfície mesurada segons documentació gràfica de Projecte, deduint el 50% dels buits entre 2 i 4 m² i el 100% dels buits majors de 4 m², afegint a canvi, en aquests últims, la superfície de la part interior del buit, corresponent al desenvolupament de brancals i llindes. En els buits que no es dedueixin, o que es dedueixin parcialment, estan inclosos els treballs de realitzar la superfície interior del buit.
Criteri de mesura d'obra: Es mesurarà la superfície realment executada segons especificacions de Projecte, deduint el 50% dels buits entre 2 i 4 m² i el 100% dels buits majors de 4 m², afegint a canvi, en aquests últims, la superfície de la part interior del buit, corresponent al desenvolupament de brancals i llindes. En els buits que no es dedueixin, o que es dedueixin parcialment, estan inclosos els treballs de realitzar la superfície interior del buit.

| Codi | Ut | Descripció | Rendiment | Preu | Import |
|---|---|---|---|---|---|
| mt08aaa010a | m³ | Aigua. (material) | 0.005 | 1.50 | 0.01 |
| mt28esc020a | kg | Morter de calç, tipus GP CSIII W2, segons UNE-EN 998-1, per a ús en interiors o en exteriors, Webercal Basic "WEBER", color gris, compost de calç aèria, conglomerants hidràulics, àrids de granulometria compensada i additius orgànics i inorgànics, subministrat en sacs. (material) | 24.000 | 0.25 | 6.00 |
| mt28maw050j | m² | Malla de fibra de vidre antiàlcalis, Webertherm Malla 200 "WEBER", de 7x6,5 mm de llum de malla, 195 g/m² de massa superficial, 0,65 mm de gruix i de 0,11x50 m, per armar morters. (material) | 0.210 | 1.93 | 0.41 |
| mt28mon030 | m | Rivet de PVC. (material) | 0.750 | 0.35 | 0.26 |
| op00tal020 |  | Trepant amb batedora. | 1.000 | 0.00 | 0.00 |
| mo039 | h | Oficial 1ª revocador. (mà d'obra) | 0.575 | 28.42 | 16.34 |
| mo111 | h | Peó especialitzat revocador. (mà d'obra) | 0.348 | 25.02 | 8.71 |
| % | % | Costos directes complementaris | 2 % | 31.73 | 0.63 |
|  |  | Costos directes |  |  | 32.36 |
