# Capa de terminació d'estuc de morter de calç sobre capa base, en parament interior

- Propietat de l'arxiu: CYPE INGENIEROS, S.A.
- Format: FIEBDC-3/2002
- Divisa: EUR
- Costos indirectes: 3.00 %
- IVA: 21.00 %

## R Revestiments i extradossats

### RB Morters industrials per a enlluït i lliscat

#### RBA Morters de calç

**RBA061** m² Capa de terminació d'estuc de morter de calç sobre capa base, en parament interior.
Capa de terminació d'estuc de morter de calç, tipus CR CSI W0, segons UNE-EN 998-1, Webercal Estuco "WEBER", color a escollir, de 3 mm d'espessor, amb acabat remolinat, aplicat manualment, sobre capa base de morter, en parament interior vertical, de fins 3 m d'altura.
Criteri de valoració econòmica: El preu inclou la protecció dels elements de l'entorn que puguin veure's afectats durant els treballs i la resolució de punts singulars, però no inclou la capa base de morter.
Inclou: Especejament de panys de treball. Preparació del morter. Aplicació del morter. Realització de juntes i punts singulars. Execució de l'acabat. Cura del morter.
Criteri d'amidament de projecte: Superfície mesurada segons documentació gràfica de Projecte, deduint el 50% dels buits entre 2 i 4 m² i el 100% dels buits majors de 4 m², afegint a canvi, en aquests últims, la superfície de la part interior del buit, corresponent al desenvolupament de brancals i llindes. En els buits que no es dedueixin, o que es dedueixin parcialment, estan inclosos els treballs de realitzar la superfície interior del buit.
Criteri de mesura d'obra: Es mesurarà la superfície realment executada segons especificacions de Projecte, deduint el 50% dels buits entre 2 i 4 m² i el 100% dels buits majors de 4 m², afegint a canvi, en aquests últims, la superfície de la part interior del buit, corresponent al desenvolupament de brancals i llindes. En els buits que no es dedueixin, o que es dedueixin parcialment, estan inclosos els treballs de realitzar la superfície interior del buit.

| Codi | Ut | Descripció | Rendiment | Preu | Import |
|---|---|---|---|---|---|
| mt08aaa010a | m³ | Aigua. (material) | 0.005 | 1.50 | 0.01 |
| mt28esc010f | kg | Morter de calç, tipus CR CSI W0, segons UNE-EN 998-1, per a ús en interiors o en exteriors, Webercal Estuco "WEBER", color a escollir, compost de calç aèria, resines redispersables, càrregues i pigments minerals i additius orgànics i inorgànics, subministrat en sacs. (material) | 4.200 | 4.66 | 19.57 |
| mt27wav020a | m | Cinta adhesiva de pintor, de 25 mm d'amplada. (material) | 1.000 | 0.10 | 0.10 |
| op00tal020 |  | Trepant amb batedora. | 1.000 | 0.00 | 0.00 |
| mo039 | h | Oficial 1ª revocador. (mà d'obra) | 0.492 | 28.42 | 13.98 |
| mo111 | h | Peó especialitzat revocador. (mà d'obra) | 0.246 | 25.02 | 6.15 |
| % | % | Costos directes complementaris | 4 % | 39.81 | 1.59 |
|  |  | Costos directes |  |  | 41.40 |
