# Extradossat directe de plaques de guix laminat, antiradiacions. Sistema "PLACO"

- Propietat de l'arxiu: CYPE INGENIEROS, S.A.
- Format: FIEBDC-3/2002
- Divisa: EUR
- Costos indirectes: 3.00 %
- IVA: 21.00 %

## R Revestiments i extradossats

### RR Extradossats

#### RRY De plaques de guix laminat

**RRY068** m² Extradossat directe de plaques de guix laminat, antiradiacions. Sistema "PLACO".
Extradossat directe, sistema Placo X-Ray Protection "PLACO", de 53,5 mm de gruix total, amb nivell de qualitat de l'acabat estàndard (Q2), format per tres plaques de guix laminat DFI / UNE-EN 520 - 600 / 1800 / 12,5 / amb les vores longitudinals afinades, X-Ray Protection "PLACO", formada per una ànima de guix d'origen natural embotida i íntimament lligada a dues làmines de cartró fort, additivada per a millorar la seva capacitat d'absorció de radiacions, la seva cohesió a temperatures altes i la seva absorció acústica, cargolades directament a perfil metàl·lic d'acer galvanitzat, Maestra Omega "PLACO", fabricat mitjançant laminació en fred, de 3000 mm de longitud, 82x16 mm de secció i 0,55 mm de gruix, prèviament ancorat al parament vertical cada 600 mm, amb cargols d'acer. Inclús cargols per a la fixació de les plaques i pasta i cinta per al tractament de junts.
Criteri de valoració econòmica: El preu inclou la resolució de trobades i punts singulars, però no inclou l'aïllament a col·locar entre les plaques i el parament.
Inclou: Replanteig i traçat en el forjat inferior i en el superior dels perfils. Replanteig sobre el parament de les mestres. Col·locació i ancoratge al parament suport dels perfils auxiliars. Tall de les plaques. Fixació de les plaques. Replanteig de les caixes per a allotjament de mecanismes elèctrics i de pas d'instal·lacions, i posterior perforació de les plaques. Tractament de junts.
Criteri d'amidament de projecte: Superfície mesurada segons documentació gràfica de Projecte, sense duplicar cantonades ni encontres, seguint els criteris d'amidament exposats en la norma UNE 92305.
Criteri de mesura d'obra: Es mesurarà la superfície realment executada segons especificacions de Projecte, sense duplicar cantonades ni encontres, seguint els criteris d'amidament exposats en la norma UNE 92305.

| Codi | Ut | Descripció | Rendiment | Preu | Import |
|---|---|---|---|---|---|
| mt12plp050 | m | Perfil d'acer galvanitzat, Maestra Omega "PLACO", fabricat mitjançant laminació en fred, de 3000 mm de longitud, 82x16 mm de secció i 0,55 mm de gruix, per la realització d'extradossats autoportants i sostres, segons UNE-EN 14195. (material) | 2.100 | 1.96 | 4.12 |
| mt12arp010a | m² | Placa de guix laminat DFI / UNE-EN 520 - 600 / 1800 / 12,5 / amb les vores longitudinals afinades, X-Ray Protection "PLACO", formada per una ànima de guix d'origen natural embotida i íntimament lligada a dues làmines de cartró fort, additivada per a millorar la seva capacitat d'absorció de radiacions, la seva cohesió a temperatures altes i la seva absorció acústica. (material) | 3.150 | 50.29 | 158.41 |
| mt12arp020a | kg | Pasta d'assecatge Promix X-Ray Protection "PLACO", per al tractament dels junts de les plaques de guix laminat. (material) | 0.330 | 3.48 | 1.15 |
| mt12arp030a | U | Cargol autoroscant X-Ray Protection 25 "PLACO", amb cap de trompeta, de 25 mm de longitud. (material) | 6.000 | 0.02 | 0.12 |
| mt12arp030b | U | Cargol autoroscant X-Ray Protection 35 "PLACO", amb cap de trompeta, de 35 mm de longitud. (material) | 6.000 | 0.03 | 0.18 |
| mt12arp030c | U | Cargol autoroscant X-Ray Protection 45 "PLACO", amb cap de trompeta, de 45 mm de longitud. (material) | 11.000 | 0.03 | 0.33 |
| op00fre010 |  | Fresadora. | 1.000 | 0.00 | 0.00 |
| op00sie010 |  | Serra de calar. | 1.000 | 0.00 | 0.00 |
| op00tal010 |  | Trepant. | 1.000 | 0.00 | 0.00 |
| op00ato010 |  | Tornavís. | 1.000 | 0.00 | 0.00 |
| mo053 | h | Oficial 1ª muntador de prefabricats interiors. (mà d'obra) | 0.372 | 29.34 | 10.91 |
| mo100 | h | Ajudant muntador de prefabricats interiors. (mà d'obra) | 0.372 | 25.28 | 9.40 |
| % | % | Costos directes complementaris | 2 % | 184.62 | 3.69 |
|  |  | Costos directes |  |  | 188.31 |
