# Paviment exterior de mosaic de vidre. Col·locació en capa fina

- Propietat de l'arxiu: CYPE INGENIEROS, S.A.
- Format: FIEBDC-3/2002
- Divisa: EUR
- Costos indirectes: 3.00 %
- IVA: 21.00 %

## R Revestiments i extradossats

### RS Paviments

#### RSG Ceràmics

**RSG290** m² Paviment exterior de mosaic de vidre. Col·locació en capa fina.
Paviment exterior de mosaic de vidre, amb tessel·les de 25x25x5 mm muntades sobre una malla, gamma mitja; amb resistència al lliscament Rd>45 segons UNE-EN 16165 i lliscabilitat classe 3 segons CTE. SUPORT: de morter de ciment. COL·LOCACIÓ: en capa fina amb adhesiu cimentós d'enduriment normal, d'altes prestacions, C1 T, segons UNE-EN 12004, amb lliscament reduït Webercol Dur "WEBER", color gris. REJUNTAT: amb morter de junts cimentós millorat, tipus CG2 W A, segons UNE-EN 13888, amb absorció d'aigua reduïda i resistència elevada a l'abrasió, Webercolor Premium "WEBER", color Blanco, en junts de 2 mm d'espessor.
Inclou: Neteja i comprovació de la superfície suport. Replanteig dels nivells d'acabat. Replanteig de la disposició de les peces i junts de moviment. Aplicació de l'adhesiu. Col·locació de les creuetes. Col·locació de les peces a punta de paleta. Formació de junts de partició, perimetrals i estructurals. Rejuntat. Eliminació i neteja del material sobrant. Neteja final del paviment.
Criteri d'amidament de projecte: Superfície útil, mesura segons documentació gràfica de Projecte. No s'ha incrementat l'amidament per trencaments i retallades, ja que en la descomposició s'ha considerat un 5% més de peces.
Criteri de mesura d'obra: Es mesurarà la superfície realment executada segons especificacions de Projecte.

| Codi | Ut | Descripció | Rendiment | Preu | Import |
|---|---|---|---|---|---|
| mt09mcw010d | kg | Adhesiu cimentós d'enduriment normal, d'altes prestacions, C1 T, segons UNE-EN 12004, amb lliscament reduït Webercol Dur "WEBER", color gris, a base de ciment gris, resina sintètica, àrids silicis i calcaris i additius orgànics i inorgànics, amb resistència a la immersió en aigua. (material) | 4.500 | 0.33 | 1.49 |
| mt19aaa100Gb | m² | Mosaic de vidre, amb tessel·les de 25x25x5 mm muntades sobre una malla, amb un junt de separació entre tessel·les de 2 mm, gamma mitja; amb resistència al lliscament Rd>45 segons UNE-EN 16165 i lliscabilitat classe 3 segons CTE. (material) | 1.050 | 12.40 | 13.02 |
| mt18acc100a | U | Kit de creuetes de PVC per garantir un gruix dels junts entre peces d'entre 1 i 20 mm, en revestiments i paviments ceràmics. (material) | 3.200 | 2.40 | 7.68 |
| mt09mcw050ia | kg | Morter de junts cimentós millorat, tipus CG2 W A, segons UNE-EN 13888, amb absorció d'aigua reduïda i resistència elevada a l'abrasió, Webercolor Premium "WEBER", color Blanco, compost de ciments especials, resina, àrids silicis, additius hidrofugants i additius orgànics i inorgànics específics, amb molt baix contingut de substàncies orgàniques volàtils (VOC), amb tecnologia Protect³ i Pure Clean, bactericida, antifloridura i antiverdet, repel·lent de l'aigua i la brutícia, de fraguat i enduriment ràpid, amb efecte preventiu de les eflorescències, amb alta resistència als agents químics, flexible i impermeable a l'aigua, per a rejuntat de tot tipus de peces ceràmiques, pedres naturals i terratzo, per junts de fins a 15 mm. (material) | 1.200 | 2.26 | 2.71 |
| mo023 | h | Oficial 1ª enrajolador. (mà d'obra) | 0.501 | 28.42 | 14.24 |
| mo061 | h | Ajudant enrajolador. (mà d'obra) | 0.251 | 25.28 | 6.35 |
| % | % | Costos directes complementaris | 2 % | 45.49 | 0.91 |
|  |  | Costos directes |  |  | 46.40 |
