# Revestiment de paviment industrial, sistema Weber Industryfloor "WEBER"

- Propietat de l'arxiu: CYPE INGENIEROS, S.A.
- Format: FIEBDC-3/2002
- Divisa: EUR
- Costos indirectes: 3.00 %
- IVA: 21.00 %

## R Revestiments i extradossats

### RS Paviments

#### RSI Sistemes de paviments industrials i decoratius

**RSI200** m² Revestiment de paviment industrial, sistema Weber Industryfloor "WEBER".
Revestiment de paviment industrial, realitzat sobre superfície suport de formigó, amb el sistema Weber Industryfloor Planimetric "WEBER", apte per a aparcaments, en interiors, mitjançant l'aplicació successiva de: emprimació reguladora de l'absorció, Weberprim TP05 "WEBER"; capa base de 10 mm d'espessor amb morter autoanivellant de ciment Weberfloor For "WEBER", CT - C30 - F7 - RWA10 segons UNE-EN 13813, color gris, aplicat manualment; i capa de segellat amb revestiment sintètic impermeabilitzant a base de resines epoxi, Weberfloor PX Total, "WEBER", color a escollir de la carta RAL, aplicada en dues mans, prèvia emprimació amb Weberfloor PX Primer "WEBER".
Criteri de valoració econòmica: El preu no inclou la superfície suport ni l'execució i el segellat dels junts.
Inclou: Neteja de la superfície suport. Replanteig de les juntes i draps de treball. Aplicació de l'emprimació. Aplicació de la capa base. Aplicació de la capa de segellat. Neteja final del paviment.
Criteri d'amidament de projecte: Superfície mesurada en projecció horitzontal, segons documentació gràfica de Projecte.
Criteri de mesura d'obra: Es mesurarà, en projecció horitzontal, la superfície realment executada segons especificacions de Projecte.

| Codi | Ut | Descripció | Rendiment | Preu | Import |
|---|---|---|---|---|---|
| mt09moc005c | kg | Emprimació reguladora de l'absorció, Weberprim TP05 "WEBER", per a la fixació de suports disgregables i millorar l'adherència dels suports absorbents. (material) | 0.200 | 8.22 | 1.64 |
| mt47adw010a | kg | Morter autoanivellant de ciment Weberfloor For "WEBER", CT - C30 - F7 - RWA10 segons UNE-EN 13813, color gris, compost per lligants hidràulics, resines polimèrics, àrids silicis i additius orgànics i inorgànics, per a aplicar amb llana. (material) | 16.700 | 1.40 | 23.38 |
| mt47adw100a | kg | Emprimació epoxi de dos components, Weberfloor PX Primer "WEBER", sense dissolvents, transparent. (material) | 0.150 | 14.93 | 2.24 |
| mt47adw030a | kg | Revestiment sintètic impermeabilitzant a base de resines epoxi, Weberfloor PX Total, "WEBER", color a escollir de la carta RAL. (material) | 0.475 | 11.57 | 5.50 |
| op00tal020 |  | Trepant amb batedora. | 1.000 | 0.00 | 0.00 |
| mo121 | h | Oficial 1ª aplicador de paviments industrials. (mà d'obra) | 0.444 | 28.42 | 12.62 |
| mo122 | h | Ajudant aplicador de paviments industrials. (mà d'obra) | 0.444 | 25.28 | 11.22 |
| % | % | Costos directes complementaris | 2 % | 56.60 | 1.13 |
|  |  | Costos directes |  |  | 57.73 |
