# Fals sostre continu de plaques de guix laminat, d'alta resistència a la humitat. Sistema "PLACO"

- Propietat de l'arxiu: CYPE INGENIEROS, S.A.
- Format: FIEBDC-3/2002
- Divisa: EUR
- Costos indirectes: 3.00 %
- IVA: 21.00 %

## R Revestiments i extradossats

### RT Falsos sostres en interiors

#### RTC Continus, de plaques de guix laminat

**RTC048** m² Fals sostre continu de plaques de guix laminat, d'alta resistència a la humitat. Sistema "PLACO".
Fals sostre continu suspès, llis, situat a una altura menor de 4 m, amb nivell de qualitat de l'acabat estàndard (Q2). Sistema Placo Hydro Plus "PLACO", constituït per: ESTRUCTURA: estructura metàl·lica de perfils primaris F530 "PLACO"; PLAQUES: una capa de plaques de guix laminat GM-FH1 / UNE-EN 15283-2 - 1200 / 2000 / 12,5 / amb les vores longitudinals afinades, Glasroc X 13 "PLACO". Inclús fixacions per a l'ancoratge dels perfils, cargols per a la fixació de les plaques, pasta d'assecatge Promix Hydro "PLACO", cinta microperforada, de fibra de vidre, "PLACO" i accessoris de muntatge.
Inclou: Replanteig dels eixos de l'estructura metàl·lica. Senyalització dels punts d'ancoratge al forjat o element de suport. Anivellació i suspensió dels perfils primaris. Tall de les plaques. Fixació de les plaques. Resolució de trobades i punts singulars. Tractament de junts.
Criteri d'amidament de projecte: Superfície mesurada entre paraments, segons documentació gràfica de Projecte, sense descomptar buits per instal·lacions.
Criteri de mesura d'obra: Es mesurarà la superfície realment executada segons especificacions de Projecte

| Codi | Ut | Descripció | Rendiment | Preu | Import |
|---|---|---|---|---|---|
| mt12ple010b | U | Vareta roscada galvanitzada "PLACO", de 6 mm de diàmetre i 1000 mm de longitud. (material) | 1.800 | 0.93 | 1.67 |
| mt12ple020 | U | Forquilla de suspensió F-530 "PLACO". (material) | 1.800 | 0.30 | 0.54 |
| mt12plp010 | m | Perfil d'acer galvanitzat, F-530 "PLACO", fabricat mitjançant laminació en fred, de 3000 mm de longitud, 45x16 mm de secció i 0,6 mm de gruix, per la realització d'extradossats autoportants i sostres, segons UNE-EN 14195. (material) | 3.000 | 1.75 | 5.25 |
| mt12ple030 | U | Peça d'empalmament F-530 "PLACO". (material) | 0.160 | 0.31 | 0.05 |
| mt12plt030b | U | Cargol autoperforant rosca-xapa, TRPF 13 "PLACO", de 13 mm de longitud. (material) | 1.000 | 0.02 | 0.02 |
| mt12plk010femac | m² | Placa de guix laminat GM-FH1 / UNE-EN 15283-2 - 1200 / 2000 / 12,5 / amb les vores longitudinals afinades, Glasroc X 13 "PLACO", formada per un nucli de guix revestit per les dues cares amb fibra de vidre amb tractament hidròfob. (material) | 1.050 | 22.70 | 23.84 |
| mt12plt025b | U | Cargol autoperforant THTPF 25 "PLACO", amb cap de trompeta, de 25 mm de longitud. (material) | 10.000 | 0.05 | 0.50 |
| mt12plj050 | m | Cinta microperforada, de fibra de vidre, "PLACO", per a acabat de junts de plaques de guix laminat en sistemes d'alta resistència a la humitat. (material) | 1.400 | 0.12 | 0.17 |
| mt12plm015a | kg | Pasta d'assecatge, Promix Hydro "PLACO", amb additiu hidròfug; Euroclasse B-s1, d0 de reacció al foc, segons UNE-EN 13501-1, rang de temperatura de treball de 10 a 30°C, per a aplicació manual amb cinta de segellament, segons UNE-EN 13963; per al tractament dels junts de les plaques de guix laminat. (material) | 0.300 | 5.68 | 1.70 |
| op00fre010 |  | Fresadora. | 1.000 | 0.00 | 0.00 |
| op00ato010 |  | Tornavís. | 1.000 | 0.00 | 0.00 |
| mo015 | h | Oficial 1ª muntador de falsos sostres. (mà d'obra) | 0.563 | 29.34 | 16.52 |
| mo082 | h | Ajudant muntador de falsos sostres. (mà d'obra) | 0.563 | 25.28 | 14.23 |
| % | % | Costos directes complementaris | 2 % | 64.49 | 1.29 |
|  |  | Costos directes |  |  | 65.78 |
