# Façana simple, de xapa perfilada d'acer "ACH"

- Propietat de l'arxiu: CYPE Ingenieros S.A.
- Format: FIEBDC-3/2016
- Programa: Generador de preus de la construcció. CYPE Ingenieros, S.A.
- Data: 30/09/2024
- Divisa: EUR
- Costos indirectes: 3 %
- IVA: 21 %

## F Façanes i particions

### FL Façanes lleugeres

#### FLA De xapes d'acer i panells sandwich

**FLA015** m² Façana simple, de xapa perfilada d'acer "ACH".
Façana simple, de xapa perfilada trapezoidal d'acer prelacat, ACH 30/204 "ACH", espessor 0,6 mm, 30 mm d'altura de perfil i 204 mm d'intereix, COL·LOCACIÓ: en posició vertical, 200 mm de cavalcament de la xapa superior sobre la inferior i un trapezi de cavalcament lateral entre xapes. Inclús accessoris de fixació de les xapes i cinta flexible de butil, adhesiva per ambdues cares, per al segellat d'estanquitat dels cavalcaments entre xapes perfilades.
Criteri de valoració econòmica: El preu no inclou l'estructura suport ni la resolució de punts singulars.
Inclou: Replanteig de les xapes. Tall, preparació i col·locació de les xapes. Segellat de junts. Fixació mecànica de les xapes.
Criteri d'amidament de projecte: Superfície mesurada segons documentació gràfica de Projecte, sense duplicar cantonades ni encontres, deduint els buits de superfície major de 1 m².
Criteri de mesura d'obra: Es mesurarà la superfície realment executada segons especificacions de Projecte, sense duplicar cantonades ni encontres, deduint els buits de superfície major de 1 m².

| Codi | Ut | Descripció | Rendiment | Preu | Import |
|---|---|---|---|---|---|
| mt13cap010ic | m² | Xapa perfilada trapezoidal d'acer prelacat, ACH 30/204 "ACH", espessor 0,6 mm, 30 mm d'altura de perfil i 204 mm d'intereix. (material) | 1.06 | 8.4 | 8.904 |
| mt13cap030d | U | Kit d'accessoris de fixació "ACH", per a xapes perfilades, en façanes. (material) | 0.2 | 20 | 4.000 |
| mt13dcp020b | m | Cinta flexible de butil, adhesiva per ambdues cares, per al segellat d'estanquitat dels cavalcaments entre xapes perfilades. (material) | 1.03 | 2.05 | 2.112 |
| mo051 | h | Oficial 1ª muntador de tancaments industrials. (mà d'obra) | 0.327 | 29.34 | 9.594 |
| mo098 | h | Ajudant muntador de tancaments industrials. (mà d'obra) | 0.327 | 25.28 | 8.267 |
| % | % | Costos directes complementaris | 2 % | 32.877 | 0.658 |
|  |  | Costos directes |  |  | 33.535 |

Residus:
- col·locació: mt13cap010ic; factor de residu 0.0186539

## Recursos

**mt13cap010ic** m² Xapa perfilada trapezoidal d'acer prelacat
Dades tècniques: Cost energètic 181.740 MJ; Emissió de CO2 16.571 kg; Codi LER 17 04 05; Massa de l'element 5.64 kg; Volum 0.002686 m3
Residus:
- embalatge: re170203 Plàstic. (component de residu); rendiment 0.021 kg; Codi LER 17 02 03; Massa de l'element 1 kg; Volum 0.001667 m3

**mt13dcp020b** m Cinta flexible de butil
Dades tècniques: Cost energètic 7.996 MJ; Emissió de CO2 0.348 kg
