# Partició interior de blocs de vidre emmotllat

- Propietat de l'arxiu: CYPE Ingenieros S.A.
- Format: FIEBDC-3/2016
- Programa: Generador de preus de la construcció. CYPE Ingenieros, S.A.
- Data: 12/06/2024
- Divisa: EUR
- Costos indirectes: 3 %
- IVA: 21 %

## F Façanes i particions

### FU Tancaments envidrats i particions de vidre

#### FUB Particions de blocs de vidre emmotllat

**FUB010** m² Partició interior de blocs de vidre emmotllat.
Partició interior de fàbrica de blocs buits de vidre emmotllat ondulat, incolor, 190x190x80 mm, rebudes amb morter adhesiu, Webertec Glass "WEBER", color blanc, tipus G, segons UNE-EN 998-2, compost de ciment blanc, resina sintètica hidròfuga, àrids silicis i calcaris i additius orgànics i inorgànics, i varetes d'acer galvanitzat, amb junts perimetrals de 3,5 cm de gruix i junts entre blocs de 1 cm de gruix mínim, amb banda autoadhesiva desolidaritzant d'escuma de poliuretà de cel·les tancades, de 3,2 mm d'espessor i 70 mm d'amplada. Inclús creuetes de PVC per a la col·locació de blocs de vidre emmotllat, silicona per a segellat perimetral.
Inclou: Replanteig. Col·locació i aplomat de mires de referència. Estesa de fils entre mires. Col·locació de les bandes de dilatació inferior i laterals. Col·locació d'adhesiu cimentós en el junt perimetral inferior. Col·locació dels blocs per filades a nivell i de les creuetes entre blocs. Col·locació de les barres. Col·locació de la banda de dilatació superior abans de la col·locació de l'última filada de blocs. Rejuntat dels blocs. Segellat de junts perimetrals. Repàs i neteja de juntes.
Criteri d'amidament de projecte: Superfície mesurada segons documentació gràfica de Projecte, sense duplicar cantonades ni encontres, deduint els buits de superfície major de 2 m².
Criteri de mesura d'obra: Es mesurarà la superfície realment executada segons especificacions de Projecte, sense duplicar cantonades ni encontres, deduint els buits de superfície major de 2 m².

| Codi | Ut | Descripció | Rendiment | Preu | Import |
|---|---|---|---|---|---|
| mt12psg041c | m | Banda autoadhesiva desolidaritzant d'escuma de poliuretà de cel·les tancades, de 3,2 mm d'espessor i 70 mm d'amplada, resistència tèrmica 0,10 m²K/W, conductivitat tèrmica 0,032 W/(mK). (material) | 0.5 | 0.33 | 0.165 |
| mt21vmh010ada | U | Bloc buit de vidre emmotllat ondulat, incolor, 190x190x80 mm, segons UNE-EN 1051-2. (material) | 25 | 2.61 | 65.250 |
| mt09mcw030a | kg | Morter adhesiu, Webertec Glass "WEBER", color blanc, tipus G, segons UNE-EN 998-2, per al muntatge i rejuntat de blocs de vidre. (material) | 12 | 0.75 | 9.000 |
| mt07www060a | kg | Vareta d'acer galvanitzat, de 6 mm de diàmetre. (material) | 2.35 | 3.8 | 8.930 |
| mt21vva110 | U | Repercussió, per m², de creuetes de PVC per a la col·locació de blocs de vidre emmotllat. (material) | 1 | 3.35 | 3.350 |
| mt15sja025b | U | Cartutx de silicona acètica monocomponent, antifloridura, color transparent, de 310 ml. (material) | 0.5 | 6.73 | 3.365 |
| mo021 | h | Oficial 1ª construcció en treballs de ram de paleta. (mà d'obra) | 0.906 | 28.42 | 25.749 |
| mo114 | h | Peó ordinari construcció en treballs de ram de paleta. (mà d'obra) | 0.906 | 23.81 | 21.572 |
| % | % | Costos directes complementaris | 2 % | 137.381 | 2.748 |
|  |  | Costos directes |  |  | 140.129 |

Residus:
- col·locació: mt12psg041c; factor de residu 0.06
- col·locació: mt21vmh010ada Bloc buit de vidre emmotllat ondulat, incolor, 190x190x80 mm, segons UNE-EN 1051-2; factor de residu 0.0108459
- col·locació: mt09mcw030a; factor de residu 0.0063
- col·locació: mt07www060a Vareta d'acer galvanitzat, de 6 mm de diàmetre; factor de residu 0.0045
- col·locació: mt15sja025b Cartutx de silicona acètica monocomponent, antifloridura, color transparent, de 310 ml; factor de residu 0.06

## Recursos

**mt12psg041c** m Banda autoadhesiva desolidaritzant d'escuma de poliuretà de cel·les tancades
Dades tècniques: Cost energètic 2.361 MJ; Emissió de CO2 0.115 kg; Codi LER 17 06 04; Massa de l'element 0.0157 kg; Volum 0.000026 m3
Residus:
- embalatge: re170203 Plàstic. (component de residu); rendiment 0.001 kg; Codi LER 17 02 03; Massa de l'element 1 kg; Volum 0.001667 m3

**mt21vmh010ada** U Bloc buit de vidre emmotllat ondulat, incolor, 190x190x80 mm, segons UNE-EN 1051-2
Dades tècniques: Cost energètic 34.855 MJ; Emissió de CO2 2.444 kg; Codi LER 17 02 02; Massa de l'element 2.2 kg; Volum 0.0022 m3
Residus:
- embalatge: re170201 Fusta. (component de residu); rendiment 0.014 kg; Codi LER 17 02 01; Massa de l'element 1 kg; Volum 0.000909 m3
- embalatge: re170203 Plàstic; rendiment 0.001 kg

**mt09mcw030a** kg Morter adhesiu, Webertec Glass "WEBER"
Dades tècniques: Cost energètic 2.394 MJ; Emissió de CO2 0.194 kg; Codi LER 17 01 01; Massa de l'element 1 kg; Volum 0.000667 m3
Residus:
- embalatge: re150101 Envasos de paper i cartró. (component de residu); rendiment 0.014 kg; Codi LER 15 01 01; Massa de l'element 1 kg; Volum 0.001333 m3
- embalatge: re170201 Fusta; rendiment 0.001 kg
- embalatge: re170203 Plàstic; rendiment 0.003 kg

**mt07www060a** kg Vareta d'acer galvanitzat, de 6 mm de diàmetre
Dades tècniques: Cost energètic 25.100 MJ; Emissió de CO2 2.560 kg; Codi LER 17 04 05; Massa de l'element 1 kg; Volum 0.000476 m3

**mt15sja025b** U Cartutx de silicona acètica monocomponent, antifloridura, color transparent, de 310 ml
Dades tècniques: Cost energètic 87.088 MJ; Emissió de CO2 3.667 kg; Codi LER 17 09 04; Massa de l'element 0.45 kg; Volum 0.0003 m3
Residus:
- embalatge: re170203 Plàstic; rendiment 0.1 kg
