# Franja tallafocs de plaques de guix laminat, per a edifici d'ús industrial. Sistema "PLACO"

- Propietat de l'arxiu: CYPE Ingenieros S.A.
- Format: FIEBDC-3/2016
- Programa: Generador de preus de la construcció. CYPE Ingenieros, S.A.
- Data: 04/07/2024
- Divisa: EUR
- Costos indirectes: 3 %
- IVA: 21 %

## I Instal·lacions

### IO Contra incendis

#### IOF Protecció passiva contra incendis: franges tallafocs

**IOF024** m² Franja tallafocs de plaques de guix laminat, per a edifici d'ús industrial. Sistema "PLACO".
Franja tallafocs horitzontal, de 1 m d'amplada, amb una resistència al foc EI 60, per a edifici d'ús industrial, fixada mecànicament a la mitgera amb subestructura suport, sistema "PLACO", composta per 2 plaques de guix laminat DF / UNE-EN 520 - 1200 / 2500 / 15 / amb les vores longitudinals afinades, Placoflam PPF 15 "PLACO", formada per una ànima de guix d'origen natural embotida i íntimament lligada a dues làmines de cartró fort, reforçada per la inclusió en la massa de fibra de vidre de fil curt no teixit per a millorar la seva cohesió a temperatures altes, fixades a la subestructura suport composta per canals i muntants, formant esquadres separades 750 mm entre si, suspensions i perfils separats 400 mm entre si. Inclús cargols per a la fixació de les plaques, i pasta i cinta per al tractament de junts.
Inclou: Replanteig. Formació de les esquadres amb canals i muntants. Col·locació i fixació de les esquadres. Instal·lació de suspensions. Col·locació a pressió dels perfils contra les suspensions. Col·locació i fixació dels perfils perimetrals. Preparació i tall de les plaques. Cargolat de les plaques als perfils. Tractament de junts.
Criteri d'amidament de projecte: Superfície mesurada segons documentació gràfica de Projecte.
Criteri de mesura d'obra: Es mesurarà la superfície realment executada segons especificacions de Projecte.

| Codi | Ut | Descripció | Rendiment | Preu | Import |
|---|---|---|---|---|---|
| mt12plp070b | m | Canal de perfil d'acer galvanitzat, R 48 "PLACO", fabricat mitjançant laminació en fred, de 3000 mm de longitud, 48x30 mm de secció i 0,55 mm de gruix, segons UNE-EN 14195. (material) | 3.33 | 1.79 | 5.961 |
| mt12plp060b | m | Muntant de perfil d'acer galvanitzat, M 48 "PLACO", fabricat mitjançant laminació en fred, de 3000 mm de longitud, 46,5x36 mm de secció i 0,6 mm de gruix, segons UNE-EN 14195. (material) | 1.4 | 2.18 | 3.052 |
| mt12qlt030a | U | Cargol autoperforant rosca-xapa, TRPF 13 "PLACO", de 13 mm de longitud. (material) | 16.8 | 0.03 | 0.504 |
| mt12ple110 | U | Suspensió C "PLACO". (material) | 4.2 | 0.2 | 0.840 |
| mt12plp010 | m | Perfil d'acer galvanitzat, F-530 "PLACO", fabricat mitjançant laminació en fred, de 3000 mm de longitud, 45x16 mm de secció i 0,6 mm de gruix, per la realització d'extradossats autoportants i sostres, segons UNE-EN 14195. (material) | 3 | 1.75 | 5.250 |
| mt12ple030 | U | Peça d'empalmament F-530 "PLACO". (material) | 0.9 | 0.31 | 0.279 |
| mt12psg082 | U | Fixació per a formigó. (material) | 0.8 | 0.32 | 0.256 |
| mt12plp080a | m | Perfil angular d'acer galvanitzat, CR2 "PLACO", fabricat mitjançant laminació en fred, de 3000 mm de longitud, 34x23 mm de secció i 0,55 mm de gruix, segons UNE-EN 14195. (material) | 1.05 | 1.18 | 1.239 |
| mt12plk010gfocd | m² | Placa de guix laminat DF / UNE-EN 520 - 1200 / 2500 / 15 / amb les vores longitudinals afinades, Placoflam PPF 15 "PLACO", formada per una ànima de guix d'origen natural embotida i íntimament lligada a dues làmines de cartró fort, reforçada per la inclusió en la massa de fibra de vidre de fil curt no teixit per a millorar la seva cohesió a temperatures altes. (material) | 2 | 8.25 | 16.500 |
| mt12plt010a | U | Cargol autoroscant TTPC 25 "PLACO", amb cap de trompeta, de 25 mm de longitud, per a instal·lació de plaques de guix laminat sobre perfils de gruix inferior a 6 mm. (material) | 20 | 0.01 | 0.200 |
| mt12plt010d | U | Cargol autoroscant TTPC 45 "PLACO", amb cap de trompeta, de 45 mm de longitud, per a instal·lació de plaques de guix laminat sobre perfils de gruix inferior a 6 mm. (material) | 20 | 0.02 | 0.400 |
| mt12plm010a | kg | Pasta d'assecatge en pols SN "PLACO"; Euroclasse A2-s1, d0 de reacció al foc, segons UNE-EN 13501-1, rang de temperatura de treball de 5 a 30°C, per a aplicació manual amb cinta de segellament, segons UNE-EN 13963; per al tractament dels junts de les plaques de guix laminat. (material) | 0.19 | 1.13 | 0.215 |
| mt12plj030 | m | Cinta autoadhesiva de malla de fibra de vidre, "PLACO", per a reforç de junts. (material) | 0.6 | 0.74 | 0.444 |
| mo011 | h | Oficial 1ª muntador. (mà d'obra) | 0.36 | 29.34 | 10.562 |
| mo080 | h | Ajudant muntador. (mà d'obra) | 0.36 | 25.28 | 9.101 |
| mo053 | h | Oficial 1ª muntador de prefabricats interiors. (mà d'obra) | 0.36 | 29.34 | 10.562 |
| mo100 | h | Ajudant muntador de prefabricats interiors. (mà d'obra) | 0.36 | 25.28 | 9.101 |
| % | % | Costos directes complementaris | 2 % | 74.466 | 1.489 |
|  |  | Costos directes |  |  | 75.955 |

Residus:
- col·locació: mt12plp070b; factor de residu 0.0168553
- col·locació: mt12plp060b; factor de residu 0.0153066
- col·locació: mt12qlt030a Cargol autoperforant rosca-xapa, TRPF 13 "PLACO", de 13 mm de longitud; factor de residu 0.02
- col·locació: mt12plp010; factor de residu 0.017013
- col·locació: mt12plp080a; factor de residu 0.0188
- col·locació: mt12plk010gfocd; factor de residu 0.018
- col·locació: mt12plt010a; factor de residu 0.00533333
- col·locació: mt12plt010d; factor de residu 0.00521739
- col·locació: mt12plm010a; factor de residu 0.03
- col·locació: mt12plj030 Cinta autoadhesiva de malla de fibra de vidre, "PLACO", per a reforç de junts; factor de residu 0.055

## Recursos

**mt12plp070b** m Canal de perfil d'acer galvanitzat
Dades tècniques: Cost energètic 62.839 MJ; Emissió de CO2 1.930 kg; Codi LER 17 04 05; Massa de l'element 0.47 kg; Volum 0.000224 m3
Residus:
- embalatge: re170203 Plàstic. (component de residu); rendiment 0.005 kg; Codi LER 17 02 03; Massa de l'element 1 kg; Volum 0.001667 m3

**mt12plp060b** m Muntant de perfil d'acer galvanitzat
Dades tècniques: Cost energètic 81.433 MJ; Emissió de CO2 2.498 kg; Codi LER 17 04 05; Massa de l'element 0.61 kg; Volum 0.00029 m3
Residus:
- embalatge: re170203 Plàstic; rendiment 0.006 kg

**mt12qlt030a** U Cargol autoperforant rosca-xapa, TRPF 13 "PLACO", de 13 mm de longitud
Dades tècniques: Cost energètic 2.432 MJ; Emissió de CO2 0.121 kg; Codi LER 17 04 05; Massa de l'element 0.001 kg
Residus:
- embalatge: re170203 Plàstic; rendiment 0.025 kg

**mt12plp010** m Perfil d'acer galvanitzat
Dades tècniques: Cost energètic 61.510 MJ; Emissió de CO2 1.889 kg; Codi LER 17 04 05; Massa de l'element 0.46 kg; Volum 0.000219 m3
Residus:
- embalatge: re170203 Plàstic; rendiment 0.005 kg

**mt12plp080a** m Perfil angular d'acer galvanitzat
Dades tècniques: Cost energètic 40.258 MJ; Emissió de CO2 1.239 kg; Codi LER 17 04 05; Massa de l'element 0.3 kg; Volum 0.000143 m3
Residus:
- embalatge: re170203 Plàstic; rendiment 0.005 kg

**mt12plk010gfocd** m² Placa de guix laminat DF / UNE-EN 520 - 1200 / 2500 / 15 / amb les vores longitudinals afinades
Dades tècniques: Cost energètic 39.290 MJ; Emissió de CO2 2.119 kg; Codi LER 17 08 02; Massa de l'element 12.35 kg; Volum 0.01235 m3
Residus:
- embalatge: re170203 Plàstic; rendiment 0.004 kg

**mt12plt010a** U Cargol autoroscant TTPC 25 "PLACO"
Dades tècniques: Cost energètic 0.015 MJ; Emissió de CO2 0.002 kg; Codi LER 17 04 05; Massa de l'element 0.0015 kg
Residus:
- embalatge: re150101 Envasos de paper i cartró. (component de residu); rendiment 0.001 kg; Codi LER 15 01 01; Massa de l'element 1 kg; Volum 0.001333 m3

**mt12plt010d** U Cargol autoroscant TTPC 45 "PLACO"
Dades tècniques: Cost energètic 0.023 MJ; Emissió de CO2 0.002 kg; Codi LER 17 04 05; Massa de l'element 0.0023 kg; Volum 0.000001 m3
Residus:
- embalatge: re150101 Envasos de paper i cartró; rendiment 0.001 kg

**mt12plm010a** kg Pasta d'assecatge en pols SN "PLACO"; Euroclasse A2-s1
Dades tècniques: Cost energètic 9.578 MJ; Emissió de CO2 0.386 kg; Codi LER 17 08 02; Massa de l'element 1 kg; Volum 0.001 m3
Residus:
- embalatge: re170203 Plàstic; rendiment 0.02 kg

**mt12plj030** m Cinta autoadhesiva de malla de fibra de vidre, "PLACO", per a reforç de junts
Dades tècniques: Cost energètic 0.334 MJ; Emissió de CO2 0.016 kg; Codi LER 17 02 03; Massa de l'element 0.0034 kg; Volum 0.000006 m3
Residus:
- embalatge: re170203 Plàstic; rendiment 0.001 kg
