# Protecció passiva contra incendis de conductes metàl·lics de ventilació i extracció de fums, amb llanes minerals, sistema "ISOVER"

- Propietat de l'arxiu: CYPE Ingenieros S.A.
- Format: FIEBDC-3/2016
- Programa: Generador de preus de la construcció. CYPE Ingenieros, S.A.
- Data: 04/07/2024
- Divisa: EUR
- Costos indirectes: 3 %
- IVA: 21 %

## I Instal·lacions

### IO Contra incendis

#### IOJ Protecció passiva contra incendis: instal·lacions

**IOJ206** m² Protecció passiva contra incendis de conductes metàl·lics de ventilació i extracció de fums, amb llanes minerals, sistema "ISOVER".
Sistema de protecció passiva contra incendis de conducte metàl·lic vertical de secció rectangular per a garantir la resistència al foc EI 120 segons UNE-EN 1366-1, sistema "ISOVER", mitjançant el recobriment amb panells de llana mineral Ultimate® Protect Slab 4.0 "ISOVER", segons UNE-EN 14303, de 90 mm d'espessor. Inclús perns electrosoldats per a la fixació dels panells a la superfície metàl·lica, cargols helicoïdals d'acer inoxidable Fire Protect Screw 200, de 200 mm de longitud, per a la unió de junts longitudinals entre panells aïllants, pasta intumescent en base aquosa, Proteck BSF per alsegellat ignífug de pas de conductes metàl·lics entre sectors d'incendi, adhesiu incombustible i inorgànic, a base de silicat de sodi alcalí, Protect BSK, per alsegellat ignífug del trobada entre la llana mineral i el parament, i perfils en L, d'acer galvanitzat, de 30 mm per al reforç de la trobada entre la llana mineral i el parament.
Inclou: Tall i ajust dels panells. Fixació dels panells a la superfície metàl·lica. Resolució de junts longitudinals entre panells aïllants. Segellat de pas de conductes metàl·lics entre sectors d'incendi. Segellat del trobament entre la llana mineral i el parament. Col·locació dels perfils de reforç.
Criteri d'amidament de projecte: Superfície mesurada segons documentació gràfica de Projecte.
Criteri de mesura d'obra: Es mesurarà la superfície realment executada segons especificacions de Projecte.

| Codi | Ut | Descripció | Rendiment | Preu | Import |
|---|---|---|---|---|---|
| mt42coi120d | m² | Panell de llana mineral Ultimate® Protect Slab 4.0 "ISOVER", segons UNE-EN 14303, de 90 mm d'espessor, Euroclasse A1 de reacció al foc segons UNE-EN 13501-1, per a la protecció contra incendis de conductes metàl·lics rectangulars. (material) | 1.1 | 70.1 | 77.110 |
| mt12psg160d | m | Perfil en L, d'acer galvanitzat, de 30 mm. (material) | 0.67 | 0.86 | 0.576 |
| mt42coi036b | U | Cartutx de 310 ml de pasta intumescent en base aquosa, Proteck BSF "ISOVER", color blanc, amb pH neutre i sense dissolvents, per a segellat ignífug de pas de conductes metàl·lics entre sectors d'incendi. (material) | 0.02 | 35.45 | 0.709 |
| mt42coi035b | kg | Adhesiu incombustible i inorgànic, a base de silicat de sodi alcalí, Protect BSK "ISOVER", d'adormiment lent, per a segellat ignífug del trobada entre la llana mineral i el parament. (material) | 0.05 | 9.03 | 0.452 |
| mt42coi037j | U | Perns electrosoldables "ISOVER", de 100 mm de longitud, per a fixació del panell a la superfície metàl·lica. (material) | 18 | 0.15 | 2.700 |
| mt42coi038n | U | Cargol helicoïdal d'acer inoxidable Fire Protect Screw 200 "ISOVER", de 200 mm de longitud, per a la unió de junts longitudinals entre panells aïllants. (material) | 4 | 0.5 | 2.000 |
| mo054 | h | Oficial 1ª muntador d'aïllaments. (mà d'obra) | 0.599 | 29.34 | 17.575 |
| mo101 | h | Ajudant muntador d'aïllaments. (mà d'obra) | 0.599 | 25.28 | 15.143 |
| % | % | Costos directes complementaris | 2 % | 116.265 | 2.325 |
|  |  | Costos directes |  |  | 118.590 |

Residus:
- col·locació: mt42coi120d; factor de residu 0.03
- col·locació: mt12psg160d Perfil en L, d'acer galvanitzat, de 30 mm; factor de residu 0.0188
- col·locació: mt42coi036b; factor de residu 0.0275
- col·locació: mt42coi038n; factor de residu 0.00356021

## Recursos

**mt42coi120d** m² Panell de llana mineral Ultimate® Protect Slab 4.0 "ISOVER"
Dades tècniques: Cost energètic 102.222 MJ; Emissió de CO2 5.159 kg; Codi LER 17 06 04; Massa de l'element 2.7 kg; Volum 0.0045 m3
Residus:
- embalatge: re170203 Plàstic. (component de residu); rendiment 0.034 kg; Codi LER 17 02 03; Massa de l'element 1 kg; Volum 0.001667 m3

**mt12psg160d** m Perfil en L, d'acer galvanitzat, de 30 mm
Dades tècniques: Cost energètic 46.887 MJ; Emissió de CO2 1.442 kg; Codi LER 17 04 05; Massa de l'element 0.35 kg; Volum 0.000167 m3
Residus:
- embalatge: re170203 Plàstic; rendiment 0.005 kg

**mt42coi036b** U Cartutx de 310 ml de pasta intumescent en base aquosa
Dades tècniques: Cost energètic 46.874 MJ; Emissió de CO2 2.038 kg; Codi LER 17 09 04; Massa de l'element 0.496 kg; Volum 0.000331 m3
Residus:
- embalatge: re170203 Plàstic; rendiment 0.2 kg

**mt42coi038n** U Cargol helicoïdal d'acer inoxidable Fire Protect Screw 200 "ISOVER"
Dades tècniques: Cost energètic 1.850 MJ; Emissió de CO2 0.270 kg; Codi LER 17 04 05; Massa de l'element 0.0382 kg; Volum 0.000018 m3
Residus:
- embalatge: re150101 Envasos de paper i cartró. (component de residu); rendiment 0.001 kg; Codi LER 15 01 01; Massa de l'element 1 kg; Volum 0.001333 m3
