# Protecció passiva contra incendis d'element estructural, amb morter projectat. Sistema "PLACO"

- Propietat de l'arxiu: CYPE Ingenieros S.A.
- Format: FIEBDC-3/2016
- Programa: Generador de preus de la construcció. CYPE Ingenieros, S.A.
- Data: 04/07/2024
- Divisa: EUR
- Costos indirectes: 3 %
- IVA: 21 %

## I Instal·lacions

### IO Contra incendis

#### IOR Protecció passiva contra incendis: estructures

**IOR064** m² Protecció passiva contra incendis d'element estructural, amb morter projectat. Sistema "PLACO".
Sistema de protecció passiva contra incendis de biga d'acer HEA 100, protegida en 3 cares, sistema "PLACO", mitjançant projecció pneumàtica de morter Igniver, compost per una base de guix, vermiculita i additius especials, reacció al foc classe A1, fins a formar un gruix mínim de 10 mm i aconseguir una resistència al foc de 15 minuts.
Inclou: Neteja i preparació de la superfície del perfil metàl·lic. Protecció dels elements de l'entorn que puguin veure's afectats durant els treballs de projecció. Projecció mecànica del morter.
Criteri d'amidament de projecte: Superfície resultant del desenvolupament dels perfils metàl·lics que composen l'estructura, segons documentació gràfica de Projecte.
Criteri de mesura d'obra: Es mesurarà la superfície realment executada segons especificacions de Projecte, resultant del desenvolupament dels perfils metàl·lics que composen l'estructura.

| Codi | Ut | Descripció | Rendiment | Preu | Import |
|---|---|---|---|---|---|
| mt09mip010a | kg | Morter Igniver "PLACO", compost per una base de guix, vermiculita i additius especials, reacció al foc classe A1, per a protecció passiva contra el foc mitjançant projecció. (material) | 7 | 0.64 | 4.480 |
| mq06pym010 | h | Mescladora-bombadora per morters i guixos projectats, de 3 m³/h. (maquinària) | 0.159 | 8.52 | 1.355 |
| mo030 | h | Oficial 1ª aplicador de productes aïllants. (mà d'obra) | 0.19 | 28.42 | 5.400 |
| mo068 | h | Ajudant aplicador de productes aïllants. (mà d'obra) | 0.19 | 25.28 | 4.803 |
| % | % | Costos directes complementaris | 2 % | 16.038 | 0.321 |
|  |  | Costos directes |  |  | 16.359 |

Residus:
- col·locació: mt09mip010a; factor de residu 0.0063

## Recursos

**mt09mip010a** kg Morter Igniver "PLACO"
Dades tècniques: Cost energètic 4.440 MJ; Emissió de CO2 0.193 kg; Codi LER 17 01 01; Massa de l'element 1 kg; Volum 0.000667 m3
Residus:
- embalatge: re150101 Envasos de paper i cartró. (component de residu); rendiment 0.014 kg; Codi LER 15 01 01; Massa de l'element 1 kg; Volum 0.001333 m3
- embalatge: re170201 Fusta. (component de residu); rendiment 0.002 kg; Codi LER 17 02 01; Massa de l'element 1 kg; Volum 0.000909 m3
- embalatge: re170203 Plàstic. (component de residu); rendiment 0.003 kg; Codi LER 17 02 03; Massa de l'element 1 kg; Volum 0.001667 m3
