# Aïllament tèrmic entre muntants en extradossat autoportant de plaques

- Propietat de l'arxiu: CYPE Ingenieros S.A.
- Format: FIEBDC-3/2016
- Programa: Generador de preus de la construcció. CYPE Ingenieros, S.A.
- Data: 04/07/2024
- Divisa: EUR
- Costos indirectes: 3 %
- IVA: 21 %

## N Aïllaments e impermeabilitzacions

### NA Aïllaments tèrmics

#### NAO Extradossats

**NAO030** m² Aïllament tèrmic entre muntants en extradossat autoportant de plaques.
Aïllament tèrmic entre els muntants de l'estructura portant de l'extradossat autoportant de plaques, format per panell compacte de llana de vidre hidrofugada, ECO 037 "ISOVER", segons UNE-EN 13162, de 50 mm d'espessor, revestit per una de les seves cares amb una barrera de vapor resistent a tracció i resistent a l'esquinç, composta per un complex de paper kraft amb polietilè, resistència tèrmica 1,35 m²K/W, conductivitat tèrmica 0,037 W/(mK), col·locat entre els muntants de l'estructura portant.
Inclou: Tall de l'aïllament. Col·locació de l'aïllament entre els muntants.
Criteri d'amidament de projecte: Superfície mesurada segons documentació gràfica de Projecte.
Criteri de mesura d'obra: Es mesurarà la superfície realment executada segons especificacions de Projecte.

| Codi | Ut | Descripció | Rendiment | Preu | Import |
|---|---|---|---|---|---|
| mt16lvi030aihq | m² | Panell compacte de llana de vidre hidrofugada, ECO 037 "ISOVER", segons UNE-EN 13162, de 50 mm d'espessor, revestit per una de les seves cares amb una barrera de vapor resistent a tracció i resistent a l'esquinç, composta per un complex de paper kraft amb polietilè, resistència tèrmica 1,35 m²K/W, conductivitat tèrmica 0,037 W/(mK), Euroclasse F de reacció al foc segons UNE-EN 13501-1, capacitat d'absorció d'aigua a curt termini <=1 kg/m² i factor de resistència a la difusió del vapor d'aigua 1. (material) | 1.05 | 3.9 | 4.095 |
| mo054 | h | Oficial 1ª muntador d'aïllaments. (mà d'obra) | 0.12 | 29.34 | 3.521 |
| mo101 | h | Ajudant muntador d'aïllaments. (mà d'obra) | 0.06 | 25.28 | 1.517 |
| % | % | Costos directes complementaris | 2 % | 9.133 | 0.183 |
|  |  | Costos directes |  |  | 9.316 |

Residus:
- col·locació: mt16lvi030aihq; factor de residu 0.048

## Recursos

**mt16lvi030aihq** m² Panell compacte de llana de vidre hidrofugada
Dades tècniques: Cost energètic 80.485 MJ; Emissió de CO2 3.935 kg; Codi LER 17 06 04; Massa de l'element 2 kg; Volum 0.003333 m3
Residus:
- embalatge: re170203 Plàstic. (component de residu); rendiment 0.024 kg; Codi LER 17 02 03; Massa de l'element 1 kg; Volum 0.001667 m3
