# Aïllament acústic a soroll aeri sota forjat, amb panells de llana mineral

- Propietat de l'arxiu: CYPE Ingenieros S.A.
- Format: FIEBDC-3/2016
- Programa: Generador de preus de la construcció. CYPE Ingenieros, S.A.
- Data: 04/07/2024
- Divisa: EUR
- Costos indirectes: 3 %
- IVA: 21 %

## N Aïllaments e impermeabilitzacions

### NB Aïllaments acústics

#### NBD Forjats

**NBD030** m² Aïllament acústic a soroll aeri sota forjat, amb panells de llana mineral.
Aïllament acústic a soroll aeri sota forjat, amb panell semirígid de llana de vidre TECH Slab 3.0 G1 (Panell Neto) "ISOVER", de 40 mm d'espessor, revestit per una de les seves cares amb un vel mineral negre, resistència tèrmica 1,05 m²K/W, conductivitat tèrmica 0,038 W/(mK), densitat 70 kg/m³, calor específic 840 J/kgK, coeficient d'absorció acústica mitjà 0,75 per a una freqüència de 500 Hz i factor de resistència a la difusió del vapor d'aigua 1. Col·locat a topall i amb fixacions mecàniques. Inclús banda autoadhesiva desolidaritzant, per closa de juntes.
Inclou: Neteja i preparació de la superfície suport. Replanteig i tall de l'aïllament. Col·locació de l'aïllament. Fixació de l'aïllament. Segellat de junts.
Criteri d'amidament de projecte: Superfície mesurada segons documentació gràfica de Projecte.
Criteri de mesura d'obra: Es mesurarà la superfície realment executada segons especificacions de Projecte.

| Codi | Ut | Descripció | Rendiment | Preu | Import |
|---|---|---|---|---|---|
| mt16lvi060ne | m² | Panell semirígid de llana de vidre TECH Slab 3.0 G1 (Panell Neto) "ISOVER", segons UNE-EN 13162, revestit per una de les seves cares amb un vel mineral negre, de 40 mm d'espessor, conductivitat tèrmica 0,038 W/(mK), densitat 70 kg/m³, coeficient d'absorció acústica mitjà 0,75 per a una freqüència de 500 Hz, Euroclasse A2-s1, d0 de reacció al foc segons UNE-EN 13501-1 i factor de resistència a la difusió del vapor d'aigua 1. (material) | 1.05 | 15.8 | 16.590 |
| mt16aaa020bc | U | Fixació mecànica per plafons aïllants de llana de vidre, col·locats directament sobre la superfície suport. (material) | 3 | 0.13 | 0.390 |
| mt16ptc060a | m | Banda autoadhesiva desolidaritzant, de 50 mm d'amplada i de 4 mm d'espessor, formada per una làmina de poliolefines d'alta resistència i una làmina viscoelàstica d'alta densitat de 2 mm d'espessor; proporcionant una reducció del nivell global de pressió de soroll d'impactes de 17 dB. (material) | 1.05 | 0.9 | 0.945 |
| mo054 | h | Oficial 1ª muntador d'aïllaments. (mà d'obra) | 0.144 | 29.34 | 4.225 |
| mo101 | h | Ajudant muntador d'aïllaments. (mà d'obra) | 0.144 | 25.28 | 3.640 |
| % | % | Costos directes complementaris | 2 % | 25.790 | 0.516 |
|  |  | Costos directes |  |  | 26.306 |

Residus:
- col·locació: mt16lvi060ne; factor de residu 0.025125
- col·locació: mt16ptc060a; factor de residu 0.07

## Recursos

**mt16lvi060ne** m² Panell semirígid de llana de vidre TECH Slab 3.0 G1 (Panell Neto) "ISOVER"
Dades tècniques: Cost energètic 112.672 MJ; Emissió de CO2 5.509 kg; Codi LER 17 06 04; Massa de l'element 2.8 kg; Volum 0.004667 m3
Residus:
- embalatge: re170203 Plàstic. (component de residu); rendiment 0.034 kg; Codi LER 17 02 03; Massa de l'element 1 kg; Volum 0.001667 m3

**mt16aaa020bc** U Fixació mecànica per plafons aïllants de llana de vidre, col·locats directament sobre la superfície suport
Dades tècniques: Cost energètic 0.233 MJ; Emissió de CO2 0.071 kg
Residus:
- embalatge: re150101 Envasos de paper i cartró. (component de residu); rendiment 0.072 kg; Codi LER 15 01 01; Massa de l'element 1 kg; Volum 0.001333 m3

**mt16ptc060a** m Banda autoadhesiva desolidaritzant
Dades tècniques: Cost energètic 8.526 MJ; Emissió de CO2 0.291 kg; Codi LER 17 03 02; Massa de l'element 0.18 kg; Volum 0.00018 m3
Residus:
- embalatge: re170203 Plàstic; rendiment 0.02 kg
