# Coberta plana transitable, no ventilada, amb enrajolat fix, tipus convencional, per a ús esportiu. Impermeabilització amb làmines de poliolefines, tipus monocapa

- Propietat de l'arxiu: CYPE Ingenieros S.A.
- Format: FIEBDC-3/2016
- Programa: Generador de preus de la construcció. CYPE Ingenieros, S.A.
- Data: 04/07/2024
- Divisa: EUR
- Costos indirectes: 3 %
- IVA: 21 %

## Q Cobertes

### QA Planes transitables, no ventilades

#### QAD Amb pavimentació fixa, per a ús esportiu

**QAD030** m² Coberta plana transitable, no ventilada, amb enrajolat fix, tipus convencional, per a ús esportiu. Impermeabilització amb làmines de poliolefines, tipus monocapa.
Coberta plana transitable, no ventilada, amb enrajolat fix, tipus convencional, pendent del 1% al 5%, per a ús esportiu. FORMACIÓ DE PENDENTS: mitjançant vorada de tremujals, aiguafons i juntes amb mestres de maó ceràmic buit doble i capa d'argila expandida, Arlita Dur "WEBER", abocada en sec i consolidada en la seva superfície amb beurada de ciment, proporcionant una resistència a compressió de 1 MPa i con una conductivitat tèrmica de 0,087 W/(mK), amb espessor medi de 10 cm; amb capa de regularització de morter de ciment, industrial, M-5 de 4 cm d'espessor, acabat remolinat; BARRERA DE VAPOR: film de polietilè; AÏLLAMENT TÈRMIC: panell rígid de poliestirè extrudit, de superfície llisa i mecanitzat lateral de mitja mossa, de 50 mm d'espessor, resistència a compressió >= 300 kPa; CAPA SEPARADORA SOTA CAPA DE REFORÇ: geotèxtil no teixit compost per fibres de polièster unides per tiretes, (150 g/m²); CAPA DE REFORÇ: morter de ciment CEM II/B-P 32,5 N tipus M-10 de 4 cm d'espessor; IMPERMEABILITZACIÓ: tipus monocapa, adherida, formada per una làmina impermeabilitzant flexible tipus EVAC, composta d'un doble full de poliolefina termoplàstica amb acetat de vinil etilè, amb ambdues cares revestides de fibres de polièster no teixides, de 0,52 mm d'espessor i 335 g/m², fixada al suport en tota la seva superfície mitjançant adhesiu cimentós millorat C2 E, i cavalcaments fixats amb adhesiu cimentós millorat C2 E S1; CAPA DE PROTECCIÓ: revestiment continu sintètic, format per l'aplicació successiva d'una capa de morter epoxi bicomponent, abrasió Taber en sec < 0,2 g i rendiment aproximat de 0,80 kg/m²; dues capes de morter bicomponent a base de resines acrílic-epoxi, abrasió Taber en sec < 0,2 g i rendiment aproximat de 0,4 kg/m² per capa; i una capa de segellat amb pintura bicomponent a base de resines acrílic-epoxi, abrasió Taber en sec < 0,2 g, viscositat > 40 poises i rendiment aproximat de 0,2 kg/m²; esteses a mà mitjançant rastres de banda de goma en capes uniformes amb un espessor total aproximat de 1,0 mm, col·locat sobre base de formigó HA-25/B/20/XC2 de 10 cm de gruix, armat amb malla electrosoldada ME 15x15 Ø 5-5 B 500 T 6x2,20 UNE-EN 10080.
Criteri de valoració econòmica: El preu no inclou l'execució i el segellat dels junts ni l'execució d'acabats en les trobades amb paraments i desaigües.
Inclou: Replanteig dels punts singulars. Replanteig dels pendents i traçat de tremujals, aiguafons i juntes. Formació de pendents mitjançant vorada de tremujals, aiguafons i juntes amb mestres de maó. Replè de juntes amb poliestirè expandit. Abocament en sec de l'argila expandida fins a arribar al nivell de coronació de les mestres, i consolidació amb beurada de ciment. Abocament, estesa i reglejat del morter de regularització. Col·locació de la barrera de vapor. Revisió de la superfície base en la que es realitza la fixació de l'aïllament d'acord amb les exigències de la tècnica a emprar. Tall, ajust i col·locació de l'aïllament. Col·locació de la capa separadora sota capa de reforç. Execució de la base de morter. Neteja i preparació de la superfície. Aplicació de l'adhesiu cimentós. Col·locació de la impermeabilització. Col·locació de la malla electrosoldada amb separadors homologats. Abocament i compactació del formigó. Aplicació de les successives capes que formen el revestiment esportiu.
Criteri d'amidament de projecte: Superfície mesurada en projecció horitzontal, segons documentació gràfica de Projecte, des de les cares interiors dels ampits o plastrons perimetrals que la limiten.
Criteri de mesura d'obra: Es mesurarà, en projecció horitzontal, la superfície realment executada segons especificacions de Projecte, des de les cares interiors dels ampits o plastrons perimetrals que la limiten.

| Codi | Ut | Descripció | Rendiment | Preu | Import |
|---|---|---|---|---|---|
| mt04lcc010c | U | Maó ceràmic buit (totxana), per revestir, 29x14x9 cm, per a ús en fàbrica protegida (peça P), densitat 805 kg/m³, segons UNE-EN 771-1. (material) | 3 | 0.35 | 1.050 |
| mt01arl030u | m³ | Argila expandida, Arlita Dur "WEBER", subministrada en sacs, segons UNE-EN 13055-1. (material) | 0.1 | 148.96 | 14.896 |
| mt09lec020b | m³ | Beurada de ciment CEM II/B-P 32,5 N 1/3. (material) | 0.01 | 112.6 | 1.126 |
| mt16pea020b | m² | Panell rígid de poliestirè expandit, segons UNE-EN 13163, mecanitzat lateral recte, de 20 mm d'espessor, resistència tèrmica 0,55 m²K/W, conductivitat tèrmica 0,036 W/(mK), per junta de dilatació. (material) | 0.01 | 1.34 | 0.013 |
| mt08aaa010a | m³ | Aigua. (material) | 0.027 | 1.5 | 0.041 |
| mt09mif010ca | t | Morter industrial per a obra de paleta, de ciment, color gris, categoria M-5 (resistència a compressió 5 N/mm²), subministrat en sacs, segons UNE-EN 998-2. (material) | 0.15 | 53.48 | 8.022 |
| mt15var010a | m² | Barrera de vapor de film de polietilè de baixa densitat (LDPE), de 0,1 mm d'espessor i 100 g/m² de massa superficial. (material) | 1.05 | 0.6 | 0.630 |
| mt16pxa010abq | m² | Panell rígid de poliestirè extrudit, segons UNE-EN 13164, de superfície llisa i mecanitzat lateral de mitja mossa, de 50 mm d'espessor, resistència a compressió >= 300 kPa, resistència tèrmica 1,5 m²K/W, conductivitat tèrmica 0,033 W/(mK), Euroclasse E de reacció al foc segons UNE-EN 13501-1, amb codi de designació XPS-EN 13164-T1-CS(10/Y)300-DS(70,90)-DLT(2)5-CC(2/1,5/50)125-WL(T)0,7-WD(V)3-FTCD1. (material) | 1.05 | 9.81 | 10.301 |
| mt14gsa020bc | m² | Geotèxtil no teixit compost per fibres de polièster unides per tiretes, amb una resistència a la tracció longitudinal de 1,88 kN/m, una resistència a la tracció transversal de 1,49 kN/m, una obertura de con a l'assaig de perforació dinàmica segons UNE-EN ISO 13433 inferior a 40 mm, resistència CBR a punxonament 0,3 kN i una massa superficial de 150 g/m², segons UNE-EN 13252. (material) | 1.05 | 0.68 | 0.714 |
| mt09mor010e | m³ | Morter de ciment CEM II/B-P 32,5 N tipus M-10, confeccionat en obra con 380 kg/m³ de ciment i una proporció en volum 1/4. (material) | 0.04 | 133.3 | 5.332 |
| mt09mcr250a | kg | Adhesiu cimentós millorat, C2 E, amb temps obert ampliat, segons UNE-EN 12004, per a la fixació de geomembranes, compost per ciments especials, àrids seleccionats i resines sintètiques. (material) | 4 | 0.7 | 2.800 |
| mt15rev011a | m² | Làmina impermeabilitzant flexible tipus EVAC, composta d'un doble full de poliolefina termoplàstica amb acetat de vinil etilè, amb ambdues cares revestides de fibres de polièster no teixides, de 0,52 mm d'espessor i 335 g/m², segons UNE-EN 13956. (material) | 1.1 | 13.1 | 14.410 |
| mt09mcr250b | kg | Adhesiu cimentós millorat, C2 E S1, amb temps obert ampliat i gran deformabilitat, segons UNE-EN 12004, per a la fixació de cavalcament de geomembranes, compost per ciments especials, àrids seleccionats i resines sintètiques. (material) | 0.3 | 3 | 0.900 |
| mt07ame010b | m² | Malla electrosoldada ME 15x15 Ø 5-5 B 500 T 6x2,20 UNE-EN 10080. (material) | 1.1 | 3.36 | 3.696 |
| mt10haf010ctmu | m³ | Formigó HA-25/B/20/XC2, fabricat en central. (material) | 0.1 | 88.2 | 8.820 |
| mt47adc010a | kg | Morter epoxi bicomponent. (material) | 0.8 | 3.47 | 2.776 |
| mt47adc020a | kg | Morter bicomponent a base de resines acrílic-epoxi. (material) | 0.8 | 11.36 | 9.088 |
| mt27pij030a | kg | Pintura bicomponent a base de resines acrílic-epoxi. (material) | 0.2 | 12.29 | 2.458 |
| mo020 | h | Oficial 1ª construcció. (mà d'obra) | 0.621 | 28.42 | 17.649 |
| mo113 | h | Peó ordinari construcció. (mà d'obra) | 1.34 | 23.81 | 31.905 |
| mo029 | h | Oficial 1ª aplicador de làmines impermeabilitzants. (mà d'obra) | 0.204 | 28.42 | 5.798 |
| mo067 | h | Ajudant aplicador de làmines impermeabilitzants. (mà d'obra) | 0.204 | 25.28 | 5.157 |
| mo054 | h | Oficial 1ª muntador d'aïllaments. (mà d'obra) | 0.06 | 29.34 | 1.760 |
| mo101 | h | Ajudant muntador d'aïllaments. (mà d'obra) | 0.06 | 25.28 | 1.517 |
| % | % | Costos directes complementaris | 2 % | 150.859 | 3.017 |
|  |  | Costos directes |  |  | 153.876 |

Residus:
- col·locació: mt04lcc010c; factor de residu 0.0310799
- col·locació: mt01arl030u Argila expandida, Arlita Dur "WEBER", subministrada en sacs, segons UNE-EN 13055-1; factor de residu 0.003
- col·locació: mt09lec020b Beurada de ciment CEM II/B-P 32,5 N 1/3; factor de residu 0.0036
- col·locació: mt16pea020b; factor de residu 0.048
- col·locació: mt09mif010ca; factor de residu 0.0189
- col·locació: mt15var010a Barrera de vapor de film de polietilè de baixa densitat (LDPE), de 0,1 mm d'espessor i 100 g/m² de massa superficial; factor de residu 0.06
- col·locació: mt16pxa010abq; factor de residu 0.0475913
- col·locació: mt14gsa020bc; factor de residu 0.07
- col·locació: mt09mor010e; factor de residu 0.0036
- col·locació: mt09mcr250a; factor de residu 0.07
- col·locació: mt15rev011a; factor de residu 0.035
- col·locació: mt09mcr250b; factor de residu 0.056132
- col·locació: mt07ame010b Malla electrosoldada ME 15x15 Ø 5-5 B 500 T 6x2,20 UNE-EN 10080; factor de residu 0.0197959
- col·locació: mt10haf010ctmu Formigó HA-25/B/20/XC2, fabricat en central; factor de residu 0.00133398
- col·locació: mt47adc010a Morter epoxi bicomponent; factor de residu 0.045464
- col·locació: mt47adc020a Morter bicomponent a base de resines acrílic-epoxi; factor de residu 0.03
- col·locació: mt27pij030a Pintura bicomponent a base de resines acrílic-epoxi; factor de residu 0.0275

## Recursos

**mt04lcc010c** U Maó ceràmic buit (totxana)
Dades tècniques: Cost energètic 10.600 MJ; Emissió de CO2 0.684 kg; Codi LER 17 01 02; Massa de l'element 2.94 kg; Volum 0.002352 m3
Residus:
- embalatge: re170201 Fusta. (component de residu); rendiment 0.014 kg; Codi LER 17 02 01; Massa de l'element 1 kg; Volum 0.000909 m3
- embalatge: re170203 Plàstic. (component de residu); rendiment 0.001 kg; Codi LER 17 02 03; Massa de l'element 1 kg; Volum 0.001667 m3

**mt01arl030u** m³ Argila expandida, Arlita Dur "WEBER", subministrada en sacs, segons UNE-EN 13055-1
Dades tècniques: Cost energètic 1051.540 MJ; Emissió de CO2 67.918 kg; Codi LER 01 04 09; Massa de l'element 350 kg; Volum 0.21875 m3
Residus:
- embalatge: re170203 Plàstic; rendiment 1.75 kg

**mt09lec020b** m³ Beurada de ciment CEM II/B-P 32,5 N 1/3
Dades tècniques: Cost energètic 3724.000 MJ; Emissió de CO2 323.000 kg; Codi LER 17 01 01; Massa de l'element 1900 kg; Volum 1.266667 m3

**mt16pea020b** m² Panell rígid de poliestirè expandit
Dades tècniques: Cost energètic 57.501 MJ; Emissió de CO2 1.999 kg; Codi LER 17 06 04; Massa de l'element 0.6 kg; Volum 0.001 m3
Residus:
- embalatge: re170203 Plàstic; rendiment 0.024 kg

**mt08aaa010a** m³ Aigua
Dades tècniques: Cost energètic 60.000 MJ; Emissió de CO2 30.000 kg

**mt09mif010ca** t Morter industrial per a obra de paleta
Dades tècniques: Cost energètic 2050.870 MJ; Emissió de CO2 177.583 kg; Codi LER 17 01 01; Massa de l'element 1000 kg; Volum 0.666667 m3
Residus:
- embalatge: re150101 Envasos de paper i cartró. (component de residu); rendiment 8.571 kg; Codi LER 15 01 01; Massa de l'element 1 kg; Volum 0.001333 m3
- embalatge: re170201 Fusta; rendiment 0.463 kg
- embalatge: re170203 Plàstic; rendiment 0.241 kg

**mt15var010a** m² Barrera de vapor de film de polietilè de baixa densitat (LDPE), de 0,1 mm d'espessor i 100 g/m² de massa superficial
Dades tècniques: Cost energètic 14.933 MJ; Emissió de CO2 0.563 kg; Codi LER 17 06 04; Massa de l'element 0.092 kg; Volum 0.000153 m3
Residus:
- embalatge: re170203 Plàstic; rendiment 0.024 kg

**mt16pxa010abq** m² Panell rígid de poliestirè extrudit
Dades tècniques: Cost energètic 133.967 MJ; Emissió de CO2 4.271 kg; Codi LER 17 06 04; Massa de l'element 1.5 kg; Volum 0.0025 m3
Residus:
- embalatge: re170203 Plàstic; rendiment 0.024 kg

**mt14gsa020bc** m² Geotèxtil no teixit compost per fibres de polièster unides per tiretes
Dades tècniques: Cost energètic 8.742 MJ; Emissió de CO2 0.453 kg; Codi LER 17 06 04; Massa de l'element 0.15 kg; Volum 0.00025 m3
Residus:
- embalatge: re170203 Plàstic; rendiment 0.024 kg

**mt09mor010e** m³ Morter de ciment CEM II/B-P 32,5 N tipus M-10
Dades tècniques: Cost energètic 3724.000 MJ; Emissió de CO2 323.000 kg; Codi LER 17 01 01; Massa de l'element 1900 kg; Volum 1.266667 m3

**mt09mcr250a** kg Adhesiu cimentós millorat
Dades tècniques: Cost energètic 3.871 MJ; Emissió de CO2 0.344 kg; Codi LER 17 09 04; Massa de l'element 1 kg; Volum 0.000667 m3
Residus:
- embalatge: re170203 Plàstic; rendiment 0.003 kg

**mt15rev011a** m² Làmina impermeabilitzant flexible tipus EVAC
Dades tècniques: Cost energètic 39.236 MJ; Emissió de CO2 1.948 kg; Codi LER 17 02 03; Massa de l'element 0.335 kg; Volum 0.000558 m3
Residus:
- embalatge: re170203 Plàstic; rendiment 0.07 kg

**mt09mcr250b** kg Adhesiu cimentós millorat
Dades tècniques: Cost energètic 3.871 MJ; Emissió de CO2 0.344 kg; Codi LER 17 09 04; Massa de l'element 1 kg; Volum 0.000667 m3
Residus:
- embalatge: re170203 Plàstic; rendiment 0.003 kg

**mt07ame010b** m² Malla electrosoldada ME 15x15 Ø 5-5 B 500 T 6x2,20 UNE-EN 10080
Dades tècniques: Cost energètic 19.070 MJ; Emissió de CO2 0.989 kg; Codi LER 17 04 05; Massa de l'element 1.94 kg; Volum 0.000924 m3

**mt10haf010ctmu** m³ Formigó HA-25/B/20/XC2, fabricat en central
Dades tècniques: Cost energètic 1840.000 MJ; Emissió de CO2 230.000 kg; Codi LER 17 01 01; Massa de l'element 2300 kg; Volum 1.533333 m3

**mt47adc010a** kg Morter epoxi bicomponent
Dades tècniques: Cost energètic 86.761 MJ; Emissió de CO2 3.294 kg; Codi LER 17 09 04; Massa de l'element 1 kg; Volum 0.000667 m3
Residus:
- embalatge: re170203 Plàstic; rendiment 0.003 kg

**mt47adc020a** kg Morter bicomponent a base de resines acrílic-epoxi
Dades tècniques: Cost energètic 86.761 MJ; Emissió de CO2 3.294 kg; Codi LER 17 09 04; Massa de l'element 1 kg; Volum 0.000667 m3
Residus:
- embalatge: re170203 Plàstic; rendiment 0.003 kg

**mt27pij030a** kg Pintura bicomponent a base de resines acrílic-epoxi
Dades tècniques: Cost energètic 31.490 MJ; Emissió de CO2 1.556 kg; Codi LER 08 01 11; Massa de l'element 1 kg; Volum 0.001111 m3
Residus:
- embalatge: re170203 Plàstic; rendiment 0.045 kg
