# Peça especial decorativa de rajola de València en revestiment exterior amb peces ceràmiques. Col·locació en capa fina

- Propietat de l'arxiu: CYPE Ingenieros S.A.
- Format: FIEBDC-3/2016
- Programa: Generador de preus de la construcció. CYPE Ingenieros, S.A.
- Data: 04/07/2024
- Divisa: EUR
- Costos indirectes: 3 %
- IVA: 21 %

## R Revestiments i extradossats

### RA De peces rígides en paraments verticals

#### RAU Peces especials

**RAU040** m Peça especial decorativa de rajola de València en revestiment exterior amb peces ceràmiques. Col·locació en capa fina.
Motllura de rajola de València, de 25x200 mm, gamma mitja, en revestiment exterior amb peces ceràmiques. SUPORT: parament de formigó, vertical, de fins 3 m d'altura. COL·LOCACIÓ: en capa fina amb adhesiu cimentós millorat de lligants mixtos, tixòtrop, C2 TE S2, segons UNE-EN 12004, altament deformable, amb lliscament reduït i temps obert ampliat Webercol Flex³ Supergel "WEBER", color blanc. REJUNTAT: amb morter de junts cimentós millorat, tipus CG2 W A, segons UNE-EN 13888, amb absorció d'aigua reduïda i resistència elevada a l'abrasió, Webercolor Premium "WEBER", color Blanco, en junts de 3 mm d'espessor. Inclús creuetes de PVC.
Inclou: Replanteig. Tall de la peça. Col·locació de la peça. Neteja final.
Criteri d'amidament de projecte: Longitud mesurada segons documentació gràfica de Projecte, sense incloure buits de portes. No s'ha incrementat l'amidament per trencaments i retallades, ja que en la descomposició s'ha considerat un 5% més de peces.
Criteri de mesura d'obra: Es mesurarà la longitud realment executada segons especificacions de Projecte.

| Codi | Ut | Descripció | Rendiment | Preu | Import |
|---|---|---|---|---|---|
| mt19ala110Kb | m | Motllura de rajola de València, de 25x200 mm, gamma mitja. (material) | 1.05 | 13.65 | 14.333 |
| mt09mcw010t | kg | Adhesiu cimentós millorat de lligants mixtos, tixòtrop, C2 TE S2, segons UNE-EN 12004, altament deformable, amb lliscament reduït i temps obert ampliat Webercol Flex³ Supergel "WEBER", color blanc, a base de ciment blanc, resines sintètiques especials, àrids silicis seleccionats, fibres de vidre d'alta dispersió i additius orgànics i inorgànics, amb molt baix contingut de substàncies orgàniques volàtils (VOC), amb resistència a la immersió en aigua. (material) | 0.088 | 1.14 | 0.100 |
| mt18acc100a | U | Kit de creuetes de PVC per garantir un gruix dels junts entre peces d'entre 1 i 20 mm, en revestiments i paviments ceràmics. (material) | 0.335 | 2.4 | 0.804 |
| mo024 | h | Oficial 1ª enrajolador. (mà d'obra) | 0.18 | 28.42 | 5.116 |
| mo062 | h | Ajudant enrajolador. (mà d'obra) | 0.09 | 25.28 | 2.275 |
| % | % | Costos directes complementaris | 2 % | 22.628 | 0.453 |
|  |  | Costos directes |  |  | 23.081 |

Residus:
- col·locació: mt09mcw010t; factor de residu 0.068429

## Recursos

**mt09mcw010t** kg Adhesiu cimentós millorat de lligants mixtos
Dades tècniques: Cost energètic 3.871 MJ; Emissió de CO2 0.344 kg; Codi LER 17 09 04; Massa de l'element 1 kg; Volum 0.000667 m3
Residus:
- embalatge: re170203 Plàstic. (component de residu); rendiment 0.003 kg; Codi LER 17 02 03; Massa de l'element 1 kg; Volum 0.001667 m3
