# Hidròfug transparent per a façanes

- Propietat de l'arxiu: CYPE Ingenieros S.A.
- Format: FIEBDC-3/2016
- Programa: Generador de preus de la construcció. CYPE Ingenieros, S.A.
- Data: 04/07/2024
- Divisa: EUR
- Costos indirectes: 3 %
- IVA: 21 %

## R Revestiments i extradossats

### RL Tractaments superficials de protecció

#### RLH Hidròfugs

**RLH010** m² Hidròfug transparent per a façanes.
Aplicació de tractament superficial de protecció hidròfuga per a façanes de pedra natural, mitjançant impregnació hidròfuga incolora en base aquosa, Weberneto S-400 "WEBER", anticarbonatació, aplicada en dues mans (rendiment: 0,1 l/m²). Inclús neteja de la superfície suport.
Inclou: Neteja general del parament suport. Aplicació de l'hidrofugant.
Criteri d'amidament de projecte: Superfície mesurada segons documentació gràfica de Projecte, amb el mateix criteri que el suport base.
Criteri de mesura d'obra: Es mesurarà la superfície realment executada segons especificacions de Projecte, amb el mateix criteri que el suport base.

| Codi | Ut | Descripció | Rendiment | Preu | Import |
|---|---|---|---|---|---|
| mt27tsw020a | l | Impregnació hidròfuga incolora en base aquosa, Weberneto S-400 "WEBER", anticarbonatació. (material) | 0.1 | 28.7 | 2.870 |
| mo038 | h | Oficial 1ª pintor. (mà d'obra) | 0.216 | 28.42 | 6.139 |
| % | % | Costos directes complementaris | 2 % | 9.009 | 0.180 |
|  |  | Costos directes |  |  | 9.189 |
