# Trapa per a extradossat de plaques de guix laminat, sistema "PLACO"

- Propietat de l'arxiu: CYPE Ingenieros S.A.
- Format: FIEBDC-3/2016
- Programa: Generador de preus de la construcció. CYPE Ingenieros, S.A.
- Data: 30/09/2024
- Divisa: EUR
- Costos indirectes: 3 %
- IVA: 21 %

## R Revestiments i extradossats

### RR Extradossats

#### RRY De plaques de guix laminat

**RRY079** U Trapa per a extradossat de plaques de guix laminat, sistema "PLACO".
Trapa de registre d'acer galvanitzat lacat, color blanc, Metaltramp "PLACO", de 400x400 mm, formada per marc i porta amb clau, per a extradossat de plaques de guix laminat. Inclús accessoris de muntatge.
Criteri de valoració econòmica: El preu inclou la resolució de trobades i punts singulars.
Inclou: Marcat i tall de la placa de guix laminat. Col·locació de la trapa.
Criteri d'amidament de projecte: Nombre d'unitats previstes, segons documentació gràfica de Projecte.
Criteri de mesura d'obra: Es mesurarà el nombre d'unitats realment col·locades segons especificacions de Projecte.

| Codi | Ut | Descripció | Rendiment | Preu | Import |
|---|---|---|---|---|---|
| mt12plk060a | U | Trapa de registre d'acer galvanitzat lacat, color blanc, Metaltramp "PLACO", de 400x400 mm, formada per marc i porta amb clau. (material) | 1 | 25.88 | 25.880 |
| mo015 | h | Oficial 1ª muntador de falsos sostres. (mà d'obra) | 0.132 | 29.34 | 3.873 |
| mo082 | h | Ajudant muntador de falsos sostres. (mà d'obra) | 0.132 | 25.28 | 3.337 |
| % | % | Costos directes complementaris | 2 % | 33.090 | 0.662 |
|  |  | Costos directes |  |  | 33.752 |

## Recursos

**mt12plk060a** U Trapa de registre d'acer galvanitzat lacat
Dades tècniques: Cost energètic 44.568 MJ; Emissió de CO2 4.389 kg
Residus:
- embalatge: re150101 Envasos de paper i cartró. (component de residu); rendiment 0.09 kg; Codi LER 15 01 01; Massa de l'element 1 kg; Volum 0.001333 m3
- embalatge: re170203 Plàstic. (component de residu); rendiment 0.045 kg; Codi LER 17 02 03; Massa de l'element 1 kg; Volum 0.001667 m3
