# Extradossat directe de plaques de guix laminat amb aïllament incorporat. Sistema "PLACO"

- Propietat de l'arxiu: CYPE Ingenieros S.A.
- Format: FIEBDC-3/2016
- Programa: Generador de preus de la construcció. CYPE Ingenieros, S.A.
- Data: 04/07/2024
- Divisa: EUR
- Costos indirectes: 3 %
- IVA: 21 %

## R Revestiments i extradossats

### RR Extradossats

#### RRY De plaques de guix laminat

**RRY060** m² Extradossat directe de plaques de guix laminat amb aïllament incorporat. Sistema "PLACO".
Extradossat directe, sistema Placo Prima "PLACO", de 49,5 mm de gruix total, amb nivell de qualitat de l'acabat estàndard (Q2), format per una placa transformada de guix laminat B / UNE-EN 13950 - 1200 / 2500 / 29,5 / amb les vores longitudinals afinades, Placomur E 0.55 10+20 Th38 "PLACO", formada per una ànima de guix d'origen natural embotida i íntimament lligada a dues làmines de cartró fort, amb un panell de poliestirè expandit adherit al seu dors, rebuda directament sobre el parament amb pasta de material d'unió MAP "PLACO". Inclús pasta i cinta per al tractament de junts.
Criteri de valoració econòmica: El preu inclou la resolució de trobades i punts singulars.
Inclou: Replanteig i traçat en el forjat inferior i en el superior de la línia de parament acabat. Col·locació successiva en el parament de les paletades de pasta d'unió corresponents a cadascuna de les plaques. Tall de les plaques. Col·locació successiva i independent de cadascuna de les plaques mitjançant reglejat. Replanteig de les caixes per a allotjament de mecanismes elèctrics i de pas d'instal·lacions, i posterior perforació de les plaques. Tractament de junts.
Criteri d'amidament de projecte: Superfície mesurada segons documentació gràfica de Projecte, sense duplicar cantonades ni encontres, seguint els criteris d'amidament exposats en la norma UNE 92305.
Criteri de mesura d'obra: Es mesurarà la superfície realment executada segons especificacions de Projecte, sense duplicar cantonades ni encontres, seguint els criteris d'amidament exposats en la norma UNE 92305.

| Codi | Ut | Descripció | Rendiment | Preu | Import |
|---|---|---|---|---|---|
| mt12plm050a | kg | Pasta de material d'unió MAP "PLACO", segons UNE-EN 14496. (material) | 4.8 | 0.62 | 2.976 |
| mt12plk020aa | m² | Placa transformada de guix laminat B / UNE-EN 13950 - 1200 / 2500 / 29,5 / amb les vores longitudinals afinades, Placomur E 0.55 10+20 Th38 "PLACO", formada per una ànima de guix d'origen natural embotida i íntimament lligada a dues làmines de cartró fort, amb un panell de poliestirè expandit adherit al seu dors. (material) | 1.05 | 8.13 | 8.537 |
| mt12plj010a | m | Cinta microperforada de paper "PLACO", de 50 mm d'amplada, segons UNE-EN 13963, per a acabat de junts de plaques de guix laminat. (material) | 1.4 | 0.05 | 0.070 |
| mt12plm010a | kg | Pasta d'assecatge en pols SN "PLACO"; Euroclasse A2-s1, d0 de reacció al foc, segons UNE-EN 13501-1, rang de temperatura de treball de 5 a 30°C, per a aplicació manual amb cinta de segellament, segons UNE-EN 13963; per al tractament dels junts de les plaques de guix laminat. (material) | 0.33 | 1.13 | 0.373 |
| mo053 | h | Oficial 1ª muntador de prefabricats interiors. (mà d'obra) | 0.336 | 29.34 | 9.858 |
| mo100 | h | Ajudant muntador de prefabricats interiors. (mà d'obra) | 0.12 | 25.28 | 3.034 |
| % | % | Costos directes complementaris | 2 % | 24.848 | 0.497 |
|  |  | Costos directes |  |  | 25.345 |

Residus:
- col·locació: mt12plm050a Pasta de material d'unió MAP "PLACO", segons UNE-EN 14496; factor de residu 0.03
- col·locació: mt12plk020aa; factor de residu 0.018
- col·locació: mt12plj010a; factor de residu 0.0440299
- col·locació: mt12plm010a; factor de residu 0.03

## Recursos

**mt12plm050a** kg Pasta de material d'unió MAP "PLACO", segons UNE-EN 14496
Dades tècniques: Cost energètic 5.138 MJ; Emissió de CO2 0.246 kg; Codi LER 17 08 02; Massa de l'element 1 kg; Volum 0.001 m3
Residus:
- embalatge: re170203 Plàstic. (component de residu); rendiment 0.02 kg; Codi LER 17 02 03; Massa de l'element 1 kg; Volum 0.001667 m3

**mt12plk020aa** m² Placa transformada de guix laminat B / UNE-EN 13950 - 1200 / 2500 / 29,5 / amb les vores longitudinals afinades
Dades tècniques: Cost energètic 192.364 MJ; Emissió de CO2 6.631 kg; Codi LER 17 08 02; Massa de l'element 7.6 kg; Volum 0.0076 m3
Residus:
- embalatge: re170203 Plàstic; rendiment 0.004 kg

**mt12plj010a** m Cinta microperforada de paper "PLACO"
Dades tècniques: Cost energètic 0.004 MJ; Emissió de CO2 0.006 kg; Codi LER 20 01 01; Massa de l'element 0.0067 kg; Volum 0.000009 m3

**mt12plm010a** kg Pasta d'assecatge en pols SN "PLACO"; Euroclasse A2-s1
Dades tècniques: Cost energètic 9.578 MJ; Emissió de CO2 0.386 kg; Codi LER 17 08 02; Massa de l'element 1 kg; Volum 0.001 m3
Residus:
- embalatge: re170203 Plàstic; rendiment 0.02 kg
