# Extradossat autoportant de plaques de guix laminat, per a grans altures. Sistema "PLACO"

- Propietat de l'arxiu: CYPE Ingenieros S.A.
- Format: FIEBDC-3/2016
- Programa: Generador de preus de la construcció. CYPE Ingenieros, S.A.
- Data: 04/07/2024
- Divisa: EUR
- Costos indirectes: 3 %
- IVA: 21 %

## R Revestiments i extradossats

### RR Extradossats

#### RRY De plaques de guix laminat

**RRY077** m² Extradossat autoportant de plaques de guix laminat, per a grans altures. Sistema "PLACO".
Extradossat autoportant lliure, sistema High Stil "PLACO", de 95 mm de gruix total, amb nivell de qualitat de l'acabat estàndard (Q2), format per una placa de guix laminat AF / UNE-EN 520 - 900 / 2500 / 25 / amb les vores longitudinals afinades, Megaplac 25 "PLACO", formada per una ànima de guix d'origen natural embotida i íntimament lligada a dues làmines de cartró fort, reforçada per la inclusió en la massa de fibra de vidre de fil curt no teixit per a millorar la seva cohesió a temperatures altes i per la densificació del guix per a dotar de major duresa superficial, cargolada directament a una estructura autoportant de perfils metàl·lics d'acer galvanitzat formada per canals horitzontals High Stil RHS 70 "PLACO", sòlidament fixats al terra i al sostre, i muntants verticals High Stil MHS 70 "PLACO", amb una separació entre muntants de 900 mm. Inclús banda desolidaritzadora; fixacions per a l'ancoratge de canals i muntants metàl·lics; cargols per a la fixació de les plaques; cinta de paper amb reforç metàl·lic "PLACO" i pasta i cinta per al tractament de junts.
Criteri de valoració econòmica: El preu inclou la resolució de trobades i punts singulars, però no inclou l'aïllament a col·locar entre les plaques i el parament.
Inclou: Replanteig i traçat en el forjat inferior i en el superior dels perfils. Col·locació de banda d'estanquitat i canals inferiors, sobre paviment acabat o base de seient. Col·locació de banda d'estanquitat i canals superiors, sota forjats. Col·locació dels muntants. Tall de les plaques. Fixació de les plaques. Replanteig de les caixes per a allotjament de mecanismes elèctrics i de pas d'instal·lacions, i posterior perforació de les plaques. Tractament de junts.
Criteri d'amidament de projecte: Superfície mesurada segons documentació gràfica de Projecte, sense duplicar cantonades ni encontres, seguint els criteris d'amidament exposats en la norma UNE 92305.
Criteri de mesura d'obra: Es mesurarà la superfície realment executada segons especificacions de Projecte, sense duplicar cantonades ni encontres, seguint els criteris d'amidament exposats en la norma UNE 92305.

| Codi | Ut | Descripció | Rendiment | Preu | Import |
|---|---|---|---|---|---|
| mt12plj020a | m | Banda estanca autoadhesiva, Banda 45 "PLACO", d'escuma de polietilè de cel·les tancades, de 3 mm d'espessor i 45 mm d'amplada, per a l'estanquitat de la base i l'aïllament acústic del perímetre en envans i extradossats de plaques. (material) | 0.45 | 0.47 | 0.212 |
| mt12plp220a | m | Canal de perfil d'acer galvanitzat, RHS 70 "PLACO", fabricat mitjançant laminació en fred, 72x60 mm de secció i 1,2 mm de gruix, segons UNE-EN 14195. (material) | 1 | 8.02 | 8.020 |
| mt12plp210a | m | Muntant de perfil d'acer galvanitzat, MHS 70 "PLACO", fabricat mitjançant laminació en fred, 68x55 mm de secció i 1,2 mm de gruix, segons UNE-EN 14195. (material) | 1.4 | 8.63 | 12.082 |
| mt12plk017a | m² | Placa de guix laminat AF / UNE-EN 520 - 900 / 2500 / 25 / amb les vores longitudinals afinades, Megaplac 25 "PLACO", formada per una ànima de guix d'origen natural embotida i íntimament lligada a dues làmines de cartró fort, reforçada per la inclusió en la massa de fibra de vidre de fil curt no teixit per a millorar la seva cohesió a temperatures altes i per la densificació del guix per a dotar de major duresa superficial. (material) | 1.05 | 8.74 | 9.177 |
| mt12plt020b | U | Cargol autoperforant TTPF 35 "PLACO", amb cap de trompeta, de 35 mm de longitud, per a instal·lació de plaques de guix laminat sobre perfils de gruix inferior a 6 mm. (material) | 7 | 0.03 | 0.210 |
| mt12plt030a | U | Cargol autoperforant rosca-xapa, TRPF 9,5 "PLACO", de 9,5 mm de longitud. (material) | 2 | 0.02 | 0.040 |
| mt12plj010a | m | Cinta microperforada de paper "PLACO", de 50 mm d'amplada, segons UNE-EN 13963, per a acabat de junts de plaques de guix laminat. (material) | 1.75 | 0.05 | 0.088 |
| mt12plm010a | kg | Pasta d'assecatge en pols SN "PLACO"; Euroclasse A2-s1, d0 de reacció al foc, segons UNE-EN 13501-1, rang de temperatura de treball de 5 a 30°C, per a aplicació manual amb cinta de segellament, segons UNE-EN 13963; per al tractament dels junts de les plaques de guix laminat. (material) | 0.42 | 1.13 | 0.475 |
| mt12plm019a | kg | Pasta d'assecatge, Gypfill Pro "PLACO"; Euroclasse A2-s1, d0 de reacció al foc, segons UNE-EN 13501-1, rang de temperatura de treball de 5 a 30°C, per a aplicació manual o mecànica amb cinta de segellament, segons UNE-EN 13963; per al tractament dels junts de les plaques de guix laminat. (material) | 0.59 | 1.29 | 0.761 |
| mt12plj010b | m | Cinta de paper amb reforç metàl·lic "PLACO", de 50 mm d'amplada, segons UNE-EN 14353, per a acabat de junts de plaques de guix laminat. (material) | 0.15 | 0.83 | 0.125 |
| mo053 | h | Oficial 1ª muntador de prefabricats interiors. (mà d'obra) | 0.216 | 29.34 | 6.337 |
| mo100 | h | Ajudant muntador de prefabricats interiors. (mà d'obra) | 0.216 | 25.28 | 5.460 |
| % | % | Costos directes complementaris | 2 % | 42.987 | 0.860 |
|  |  | Costos directes |  |  | 43.847 |

Residus:
- col·locació: mt12plj020a; factor de residu 0.06
- col·locació: mt12plp220a; factor de residu 0.0053
- col·locació: mt12plp210a; factor de residu 0.0053
- col·locació: mt12plk017a; factor de residu 0.018
- col·locació: mt12plt020b; factor de residu 0.00526316
- col·locació: mt12plt030a Cargol autoperforant rosca-xapa, TRPF 9,5 "PLACO", de 9,5 mm de longitud; factor de residu 0.00555556
- col·locació: mt12plj010a; factor de residu 0.0440299
- col·locació: mt12plm010a; factor de residu 0.03
- col·locació: mt12plm019a; factor de residu 0.023475
- col·locació: mt12plj010b; factor de residu 0.044

## Recursos

**mt12plj020a** m Banda estanca autoadhesiva
Dades tècniques: Cost energètic 1.399 MJ; Emissió de CO2 0.051 kg; Codi LER 17 06 04; Massa de l'element 0.0095 kg; Volum 0.000016 m3
Residus:
- embalatge: re170203 Plàstic. (component de residu); rendiment 0.001 kg; Codi LER 17 02 03; Massa de l'element 1 kg; Volum 0.001667 m3

**mt12plp220a** m Canal de perfil d'acer galvanitzat
Dades tècniques: Cost energètic 235.442 MJ; Emissió de CO2 7.207 kg; Codi LER 17 04 05; Massa de l'element 1.77 kg; Volum 0.000843 m3
Residus:
- embalatge: re170203 Plàstic; rendiment 0.008 kg

**mt12plp210a** m Muntant de perfil d'acer galvanitzat
Dades tècniques: Cost energètic 247.374 MJ; Emissió de CO2 7.571 kg; Codi LER 17 04 05; Massa de l'element 1.86 kg; Volum 0.000886 m3
Residus:
- embalatge: re170203 Plàstic; rendiment 0.008 kg

**mt12plk017a** m² Placa de guix laminat AF / UNE-EN 520 - 900 / 2500 / 25 / amb les vores longitudinals afinades
Dades tècniques: Cost energètic 50.968 MJ; Emissió de CO2 2.719 kg; Codi LER 17 08 02; Massa de l'element 18 kg; Volum 0.018 m3
Residus:
- embalatge: re170203 Plàstic; rendiment 0.004 kg

**mt12plt020b** U Cargol autoperforant TTPF 35 "PLACO"
Dades tècniques: Cost energètic 0.019 MJ; Emissió de CO2 0.002 kg; Codi LER 17 04 05; Massa de l'element 0.0019 kg
Residus:
- embalatge: re150101 Envasos de paper i cartró. (component de residu); rendiment 0.001 kg; Codi LER 15 01 01; Massa de l'element 1 kg; Volum 0.001333 m3

**mt12plt030a** U Cargol autoperforant rosca-xapa, TRPF 9,5 "PLACO", de 9,5 mm de longitud
Dades tècniques: Cost energètic 0.009 MJ; Emissió de CO2 0.001 kg; Codi LER 17 04 05; Massa de l'element 0.0009 kg
Residus:
- embalatge: re150101 Envasos de paper i cartró; rendiment 0.001 kg

**mt12plj010a** m Cinta microperforada de paper "PLACO"
Dades tècniques: Cost energètic 0.004 MJ; Emissió de CO2 0.006 kg; Codi LER 20 01 01; Massa de l'element 0.0067 kg; Volum 0.000009 m3

**mt12plm010a** kg Pasta d'assecatge en pols SN "PLACO"; Euroclasse A2-s1
Dades tècniques: Cost energètic 9.578 MJ; Emissió de CO2 0.386 kg; Codi LER 17 08 02; Massa de l'element 1 kg; Volum 0.001 m3
Residus:
- embalatge: re170203 Plàstic; rendiment 0.02 kg

**mt12plm019a** kg Pasta d'assecatge
Dades tècniques: Cost energètic 13.022 MJ; Emissió de CO2 0.447 kg; Codi LER 17 08 02; Massa de l'element 1 kg; Volum 0.001 m3
Residus:
- embalatge: re170203 Plàstic; rendiment 0.022 kg

**mt12plj010b** m Cinta de paper amb reforç metàl·lic "PLACO"
Dades tècniques: Cost energètic 4.511 MJ; Emissió de CO2 0.348 kg; Codi LER 20 01 01; Massa de l'element 0.06 kg; Volum 0.00008 m3
