# Base de formigó lleuger

- Propietat de l'arxiu: CYPE Ingenieros S.A.
- Format: FIEBDC-3/2016
- Programa: Generador de preus de la construcció. CYPE Ingenieros, S.A.
- Data: 30/09/2024
- Divisa: EUR
- Costos indirectes: 3 %
- IVA: 21 %

## R Revestiments i extradossats

### RS Paviments

#### RSB Bases de paviment i grans recrescuts

**RSB015** m² Base de formigó lleuger.
Base per a paviment, de 6 cm d'espessor, de formigó lleuger, de resistència a compressió 2,0 MPa i 690 kg/m³ de densitat, confeccionat en obra amb argila expandida, Arlita Dur "WEBER" i ciment gris, acabat amb capa de regularització de morter de ciment, industrial, M-5 de 2 cm d'espessor, arremolinada i neta. Inclús banda de panell rígid de poliestirè expandit per a la preparació dels junts perimetrals de dilatació.
Inclou: Replanteig i marcat de nivells. Preparació de les juntes perimetrals de dilatació. Posta en obra del formigó. Formació de juntes de retracció. Abocament, estesa i reglejat del morter de regularització. Cura del morter.
Criteri d'amidament de projecte: Superfície mesurada segons documentació gràfica de Projecte.
Criteri de mesura d'obra: Es mesurarà la superfície realment executada segons especificacions de Projecte, sense deduir la superfície ocupada pels pilars situats dintre del seu perímetre.

| Codi | Ut | Descripció | Rendiment | Preu | Import |
|---|---|---|---|---|---|
| mt16pea020a | m² | Panell rígid de poliestirè expandit, segons UNE-EN 13163, mecanitzat lateral recte, de 10 mm d'espessor, resistència tèrmica 0,25 m²K/W, conductivitat tèrmica 0,036 W/(mK), per junta de dilatació. (material) | 0.05 | 0.92 | 0.046 |
| mt01arl030v | m³ | Argila expandida, Arlita Dur "WEBER", subministrada en sacs Big Bag, segons UNE-EN 13055-1. (material) | 0.063 | 125.31 | 7.895 |
| mt08cem011a | kg | Ciment Pòrtland CEM II/B-L 32,5 R, color gris, en sacs, segons UNE-EN 197-1. (material) | 12 | 0.1 | 1.200 |
| mt08aaa010a | m³ | Aigua. (material) | 0.003 | 1.5 | 0.005 |
| mt09mor010c | m³ | Morter de ciment CEM II/B-P 32,5 N tipus M-5, confeccionat en obra con 250 kg/m³ de ciment i una proporció en volum 1/6. (material) | 0.02 | 115.3 | 2.306 |
| mq06hor010 | h | Formigonera elèctrica amb una capacitat de pastat de 160 l. (maquinària) | 0.038 | 3.45 | 0.131 |
| mo020 | h | Oficial 1ª construcció. (mà d'obra) | 0.264 | 28.42 | 7.503 |
| mo113 | h | Peó ordinari construcció. (mà d'obra) | 0.264 | 23.81 | 6.286 |
| % | % | Costos directes complementaris | 2 % | 25.372 | 0.507 |
|  |  | Costos directes |  |  | 25.879 |

Residus:
- col·locació: mt16pea020a; factor de residu 0.048
- col·locació: mt01arl030v Argila expandida, Arlita Dur "WEBER", subministrada en sacs Big Bag, segons UNE-EN 13055-1; factor de residu 0.003
- col·locació: mt08cem011a Ciment Pòrtland CEM II/B-L 32,5 R, color gris, en sacs, segons UNE-EN 197-1; factor de residu 0.01512
- col·locació: mt09mor010c Morter de ciment CEM II/B-P 32,5 N tipus M-5, confeccionat en obra con 250 kg/m³ de ciment i una proporció en volum 1/6; factor de residu 0.0036

## Recursos

**mt16pea020a** m² Panell rígid de poliestirè expandit
Dades tècniques: Cost energètic 29.913 MJ; Emissió de CO2 1.057 kg; Codi LER 17 06 04; Massa de l'element 0.3 kg; Volum 0.0005 m3
Residus:
- embalatge: re170203 Plàstic. (component de residu); rendiment 0.024 kg; Codi LER 17 02 03; Massa de l'element 1 kg; Volum 0.001667 m3

**mt01arl030v** m³ Argila expandida, Arlita Dur "WEBER", subministrada en sacs Big Bag, segons UNE-EN 13055-1
Dades tècniques: Cost energètic 1051.540 MJ; Emissió de CO2 67.918 kg; Codi LER 01 04 09; Massa de l'element 350 kg; Volum 0.21875 m3
Residus:
- embalatge: re170203 Plàstic; rendiment 1.75 kg

**mt08cem011a** kg Ciment Pòrtland CEM II/B-L 32,5 R, color gris, en sacs, segons UNE-EN 197-1
Dades tècniques: Cost energètic 7.009 MJ; Emissió de CO2 0.899 kg; Codi LER 17 01 01; Massa de l'element 1 kg; Volum 0.000667 m3
Residus:
- embalatge: re150101 Envasos de paper i cartró. (component de residu); rendiment 0.011 kg; Codi LER 15 01 01; Massa de l'element 1 kg; Volum 0.001333 m3
- embalatge: re170203 Plàstic; rendiment 0.002 kg

**mt08aaa010a** m³ Aigua
Dades tècniques: Cost energètic 60.000 MJ; Emissió de CO2 30.000 kg

**mt09mor010c** m³ Morter de ciment CEM II/B-P 32,5 N tipus M-5, confeccionat en obra con 250 kg/m³ de ciment i una proporció en volum 1/6
Dades tècniques: Cost energètic 3724.000 MJ; Emissió de CO2 323.000 kg; Codi LER 17 01 01; Massa de l'element 1900 kg; Volum 1.266667 m3
