# Base de morter autoanivellant de ciment "WEBER"

- Propietat de l'arxiu: CYPE Ingenieros S.A.
- Format: FIEBDC-3/2016
- Programa: Generador de preus de la construcció. CYPE Ingenieros, S.A.
- Data: 30/09/2024
- Divisa: EUR
- Costos indirectes: 3 %
- IVA: 21 %

## R Revestiments i extradossats

### RS Paviments

#### RSB Bases de paviment i grans recrescuts

**RSB022** m² Base de morter autoanivellant de ciment "WEBER".
Base per a paviment interior, de 30 mm d'espessor, de morter autoanivellant de ciment Weberfloor Fluid "WEBER", CT - C25 - F5 segons UNE-EN 13813, abocat amb mescladora-bombejadora, sobre làmina d'aïllament per a formació de terra flotant; i posterior aplicació d'agent filmogen, (0,15 l/m²). Inclús banda de panell rígid de poliestirè expandit per a la preparació dels junts perimetrals de dilatació.
Criteri de valoració econòmica: El preu no inclou la làmina d'aïllament.
Inclou: Replanteig i marcat de nivells. Preparació de les juntes perimetrals de dilatació. Estès del morter mitjançant bombament. Aplicació de l'agent filmogen.
Criteri d'amidament de projecte: Superfície mesurada segons documentació gràfica de Projecte.
Criteri de mesura d'obra: Es mesurarà la superfície realment executada segons especificacions de Projecte, sense deduir la superfície ocupada pels pilars situats dintre del seu perímetre.

| Codi | Ut | Descripció | Rendiment | Preu | Import |
|---|---|---|---|---|---|
| mt16pea020a | m² | Panell rígid de poliestirè expandit, segons UNE-EN 13163, mecanitzat lateral recte, de 10 mm d'espessor, resistència tèrmica 0,25 m²K/W, conductivitat tèrmica 0,036 W/(mK), per junta de dilatació. (material) | 0.1 | 0.92 | 0.092 |
| mt09moc030c | kg | Morter autoanivellant de ciment Weberfloor Fluid "WEBER", CT - C25 - F5 segons UNE-EN 13813, compost per lligants hidràulics, resines polimèrics, àrids silicis, fibra de vidre i additius orgànics i inorgànics, per a espessors de 8 a 50 mm, utilitzat en anivellació de paviments. (material) | 51 | 0.76 | 38.760 |
| mt08cur020a | l | Agent filmogen, per la cura de formigons i morters. (material) | 0.15 | 1.56 | 0.234 |
| mq06pym020 | h | Mescladora-bombadora per morters autoanivellants. (maquinària) | 0.08 | 10.91 | 0.873 |
| mo031 | h | Oficial 1ª aplicador de morter autoanivellant. (mà d'obra) | 0.036 | 28.42 | 1.023 |
| mo069 | h | Ajudant aplicador de morter autoanivellant. (mà d'obra) | 0.028 | 25.28 | 0.708 |
| % | % | Costos directes complementaris | 2 % | 41.690 | 0.834 |
|  |  | Costos directes |  |  | 42.524 |

Residus:
- col·locació: mt16pea020a; factor de residu 0.048
- col·locació: mt09moc030c; factor de residu 0.0072

## Recursos

**mt16pea020a** m² Panell rígid de poliestirè expandit
Dades tècniques: Cost energètic 29.913 MJ; Emissió de CO2 1.057 kg; Codi LER 17 06 04; Massa de l'element 0.3 kg; Volum 0.0005 m3
Residus:
- embalatge: re170203 Plàstic. (component de residu); rendiment 0.024 kg; Codi LER 17 02 03; Massa de l'element 1 kg; Volum 0.001667 m3

**mt09moc030c** kg Morter autoanivellant de ciment Weberfloor Fluid "WEBER"
Dades tècniques: Cost energètic 0.890 MJ; Emissió de CO2 0.080 kg; Codi LER 17 01 01; Massa de l'element 1 kg; Volum 0.000667 m3
