# Entornpeu ceràmic. Col·locació en capa gruixuda

- Propietat de l'arxiu: CYPE Ingenieros S.A.
- Format: FIEBDC-3/2016
- Programa: Generador de preus de la construcció. CYPE Ingenieros, S.A.
- Data: 04/07/2024
- Divisa: EUR
- Costos indirectes: 3 %
- IVA: 21 %

## R Revestiments i extradossats

### RS Paviments

#### RSG Ceràmics

**RSG025** m Entornpeu ceràmic. Col·locació en capa gruixuda.
Entornpeu de gres esmaltat, de 80 mm d'altura, gamma bàsica. COL·LOCACIÓ: en capa grossa amb morter de ciment. REJUNTAT: amb morter de junts cimentós millorat, tipus CG2 W A, segons UNE-EN 13888, amb absorció d'aigua reduïda i resistència elevada a l'abrasió, Webercolor Junta Fina "WEBER", color Blanco, en junts de 2 mm d'espessor.
Inclou: Replanteig de les peces. Tall de les peces i formació d'encaixos en cantonades i racons. Col·locació de l'entornpeu. Rejuntat. Neteja de l'entornpeu.
Criteri d'amidament de projecte: Longitud mesurada segons documentació gràfica de Projecte, sense incloure buits de portes. No s'ha incrementat l'amidament per trencaments i retallades, ja que en la descomposició s'ha considerat un 5% més de peces.
Criteri de mesura d'obra: Es mesurarà la longitud realment executada segons especificacions de Projecte.

| Codi | Ut | Descripció | Rendiment | Preu | Import |
|---|---|---|---|---|---|
| mt18rce100a | m | Entornpeu de gres esmaltat, de 80 cm d'altura, gamma bàsica. (material) | 1.05 | 2.32 | 2.436 |
| mt09mor010c | m³ | Morter de ciment CEM II/B-P 32,5 N tipus M-5, confeccionat en obra con 250 kg/m³ de ciment i una proporció en volum 1/6. (material) | 0.003 | 115.3 | 0.346 |
| mt09mcw050fa | kg | Morter de junts cimentós millorat, tipus CG2 W A, segons UNE-EN 13888, amb absorció d'aigua reduïda i resistència elevada a l'abrasió, Webercolor Junta Fina "WEBER", color Blanco, compost de ciment blanc, ciment gris, àrids calcaris, resines sintètiques, additius orgànics i inorgànics específics i pigments minerals, amb molt baix contingut de substàncies orgàniques volàtils (VOC), extrafí i impermeable a l'aigua, per a rejuntat de tot tipus de peces ceràmiques i pedres naturals, per junts de fins a 3 mm. (material) | 0.001 | 1.27 | 0.001 |
| mo023 | h | Oficial 1ª enrajolador. (mà d'obra) | 0.23 | 28.42 | 6.537 |
| % | % | Costos directes complementaris | 2 % | 9.320 | 0.186 |
|  |  | Costos directes |  |  | 9.506 |

Residus:
- col·locació: mt18rce100a Entornpeu de gres esmaltat, de 80 cm d'altura, gamma bàsica; factor de residu 0.0385
- col·locació: mt09mor010c Morter de ciment CEM II/B-P 32,5 N tipus M-5, confeccionat en obra con 250 kg/m³ de ciment i una proporció en volum 1/6; factor de residu 0.0036
- col·locació: mt09mcw050fa; factor de residu 0.07

## Recursos

**mt18rce100a** m Entornpeu de gres esmaltat, de 80 cm d'altura, gamma bàsica
Dades tècniques: Cost energètic 12.700 MJ; Emissió de CO2 0.620 kg; Codi LER 17 01 03; Massa de l'element 1.05 kg; Volum 0.00084 m3
Residus:
- embalatge: re150101 Envasos de paper i cartró. (component de residu); rendiment 0.034 kg; Codi LER 15 01 01; Massa de l'element 1 kg; Volum 0.001333 m3
- embalatge: re170201 Fusta. (component de residu); rendiment 0.004 kg; Codi LER 17 02 01; Massa de l'element 1 kg; Volum 0.000909 m3

**mt09mor010c** m³ Morter de ciment CEM II/B-P 32,5 N tipus M-5, confeccionat en obra con 250 kg/m³ de ciment i una proporció en volum 1/6
Dades tècniques: Cost energètic 3724.000 MJ; Emissió de CO2 323.000 kg; Codi LER 17 01 01; Massa de l'element 1900 kg; Volum 1.266667 m3

**mt09mcw050fa** kg Morter de junts cimentós millorat
Dades tècniques: Cost energètic 7.725 MJ; Emissió de CO2 0.576 kg; Codi LER 17 09 04; Massa de l'element 1 kg; Volum 0.000667 m3
Residus:
- embalatge: re150101 Envasos de paper i cartró; rendiment 0.02 kg
- embalatge: re170201 Fusta; rendiment 0.005 kg
- embalatge: re170203 Plàstic. (component de residu); rendiment 0.008 kg; Codi LER 17 02 03; Massa de l'element 1 kg; Volum 0.001667 m3
