# Paviment interior de peces de gres rústic. Col·locació en capa gruixuda

- Propietat de l'arxiu: CYPE Ingenieros S.A.
- Format: FIEBDC-3/2016
- Programa: Generador de preus de la construcció. CYPE Ingenieros, S.A.
- Data: 04/07/2024
- Divisa: EUR
- Costos indirectes: 3 %
- IVA: 21 %

## R Revestiments i extradossats

### RS Paviments

#### RSG Ceràmics

**RSG320** m² Paviment interior de peces de gres rústic. Col·locació en capa gruixuda.
Preu: 0
Paviment interior de peces de gres rústic, de 200x200x12 mm, gamma mitja, capacitat d'absorció d'aigua 3%<=E<6%, grup AII, segons UNE-EN 14411, amb resistència al lliscament 35
