# Revestiment de paviment decoratiu, sistema Weberfloor Design "WEBER"

- Propietat de l'arxiu: CYPE Ingenieros S.A.
- Format: FIEBDC-3/2016
- Programa: Generador de preus de la construcció. CYPE Ingenieros, S.A.
- Data: 30/09/2024
- Divisa: EUR
- Costos indirectes: 3 %
- IVA: 21 %

## R Revestiments i extradossats

### RS Paviments

#### RSI Sistemes de paviments industrials i decoratius

**RSI230** m² Revestiment de paviment decoratiu, sistema Weberfloor Design "WEBER".
Revestiment de paviment industrial, realitzat sobre base de formigó endurit, amb el sistema Weberfloor Design "WEBER", apte per a habitatges, en interiors, mitjançant l'aplicació successiva de: emprimació reguladora de l'absorció, Weberprim TP05 "WEBER"; capa base de 10 mm d'espessor amb morter autoanivellant polimèric acolorit Weberfloor Design "WEBER", CT - C30 - F7 - RWA1 segons UNE-EN 13813, de color cendra, aplicat manualment; i capa de segellat amb vernís de poliuretà alifàtic, Weberfloor Aqua Protect 2C "WEBER", bicomponent amb base aquosa, sense dissolvents, acabat setinat, aplicada en tres mans.
Criteri de valoració econòmica: El preu no inclou la superfície suport ni l'execució i el segellat dels junts.
Inclou: Neteja de la superfície suport. Replanteig de les juntes i draps de treball. Aplicació de l'emprimació. Aplicació de la capa base. Aplicació de la capa de segellat. Neteja final del paviment.
Criteri d'amidament de projecte: Superfície mesurada en projecció horitzontal, segons documentació gràfica de Projecte.
Criteri de mesura d'obra: Es mesurarà, en projecció horitzontal, la superfície realment executada segons especificacions de Projecte.

| Codi | Ut | Descripció | Rendiment | Preu | Import |
|---|---|---|---|---|---|
| mt09moc005c | kg | Emprimació reguladora de l'absorció, Weberprim TP05 "WEBER", per a la fixació de suports disgregables i millorar l'adherència dels suports absorbents. (material) | 0.2 | 8.22 | 1.644 |
| mt47adw060e | kg | Morter autoanivellant polimèric acolorit Weberfloor Design "WEBER", CT - C30 - F7 - RWA1 segons UNE-EN 13813, de color cendra, compost per lligants hidràulics, àrids silicis i calcaris, resines polimèrics, additius orgànics i inorgànics i pigments naturals, per a aplicar amb llana. (material) | 16.7 | 1.96 | 32.732 |
| mt47adw091a | kg | Vernís de poliuretà alifàtic, Weberfloor Aqua Protect 2C "WEBER", bicomponent amb base aquosa, sense dissolvents, acabat setinat. (material) | 0.18 | 23.82 | 4.288 |
| mo121 | h | Oficial 1ª aplicador de paviments industrials. (mà d'obra) | 0.683 | 28.42 | 19.411 |
| mo122 | h | Ajudant aplicador de paviments industrials. (mà d'obra) | 0.683 | 25.28 | 17.266 |
| % | % | Costos directes complementaris | 2 % | 75.341 | 1.507 |
|  |  | Costos directes |  |  | 76.848 |

Residus:
- col·locació: mt09moc005c; factor de residu 0.03
- col·locació: mt47adw060e; factor de residu 0.062975

## Recursos

**mt09moc005c** kg Emprimació reguladora de l'absorció
Dades tècniques: Cost energètic 75.527 MJ; Emissió de CO2 2.872 kg; Codi LER 17 09 04; Massa de l'element 1 kg; Volum 0.000667 m3
Residus:
- embalatge: re170203 Plàstic. (component de residu); rendiment 0.003 kg; Codi LER 17 02 03; Massa de l'element 1 kg; Volum 0.001667 m3

**mt47adw060e** kg Morter autoanivellant polimèric acolorit Weberfloor Design "WEBER"
Dades tècniques: Cost energètic 2.251 MJ; Emissió de CO2 0.184 kg; Codi LER 17 09 04; Massa de l'element 1 kg; Volum 0.000667 m3
Residus:
- embalatge: re170203 Plàstic; rendiment 0.003 kg
