# Fals sostre registrable de plaques d'escaiola. Sistema "PLACO"

- Propietat de l'arxiu: CYPE Ingenieros S.A.
- Format: FIEBDC-3/2016
- Programa: Generador de preus de la construcció. CYPE Ingenieros, S.A.
- Data: 04/07/2024
- Divisa: EUR
- Costos indirectes: 3 %
- IVA: 21 %

## R Revestiments i extradossats

### RT Falsos sostres en interiors

#### RTB Registrables, de plaques d'escaiola

**RTB028** m² Fals sostre registrable de plaques d'escaiola. Sistema "PLACO".
Fals sostre registrable suspès, Decogips "PLACO", situat a una altura menor de 4 m. Sistema Placo Prima "PLACO", constituït per: ESTRUCTURA: perfileria vista, d'acer galvanitzat, color blanc, amb sola de 15 mm d'amplària, comprenent perfils primaris d'acer galvanitzat, Quick-lock "PLACO", de 3000 mm de longitud i 15x38 mm de secció, perfils secundaris d'acer galvanitzat, Quick-lock "PLACO", de 1200 mm de longitud i 15x38 mm de secció i perfils secundaris d'acer galvanitzat, Quick-lock "PLACO", de 600 mm de longitud i 15x38 mm de secció, suspesos del forjat o element suport amb varetes i penjants; PLAQUES: plaques d'escaiola, de superfície granulada, gamma Básica model Capri "PLACO", de 600x600 mm i 15 mm de gruix. Inclús perfils angulars Quick-lock "PLACO", fixacions per a l'ancoratge dels perfils i accessoris de muntatge.
Inclou: Replanteig dels eixos de la trama modular. Anivellació i col·fixació dels perfils perimetrals. Replanteig dels perfils primaris de la trama. Senyalització dels punts d'ancoratge al forjat o element de suport. Anivellació i suspensió dels perfils primaris i secundaris de la trama. Tall de les plaques. Col·locació de les plaques. Resolució de trobades i punts singulars.
Criteri d'amidament de projecte: Superfície mesurada entre paraments, segons documentació gràfica de Projecte, sense descomptar buits per instal·lacions.
Criteri de mesura d'obra: Es mesurarà la superfície realment executada segons especificacions de Projecte, sense descomptar buits per instal·lacions.

| Codi | Ut | Descripció | Rendiment | Preu | Import |
|---|---|---|---|---|---|
| mt12plp100a | m | Perfil angular d'acer galvanitzat, Quick-lock "PLACO", color blanc, fabricat mitjançant laminació en fred, de 3000 mm de longitud, 22x22 mm de secció i 0,5 mm de gruix, per la realització de falsos sostres registrables, segons UNE-EN 13964. (material) | 0.5 | 1.46 | 0.730 |
| mt12ple100 | U | Vareta llisa regulable amb ganxo "PLACO", de 4 mm de diàmetre i 1000 mm de longitud. (material) | 0.83 | 1.82 | 1.511 |
| mt12psg220 | U | Fixació composta per tac i cargol 5x27. (material) | 0.83 | 0.06 | 0.050 |
| mt12ple090 | U | Peça de penjat ràpid Quick-lock "PLACO". (material) | 0.83 | 1.27 | 1.054 |
| mt12plp090f | m | Perfil primari d'acer galvanitzat Quick-lock "PLACO", color blanc, fabricat mitjançant laminació en fred, de 3000 mm de longitud i 15x38 mm de secció, per la realització de falsos sostres registrables, segons UNE-EN 13964. (material) | 0.83 | 2.89 | 2.399 |
| mt12plp090i | m | Perfil secundari d'acer galvanitzat Quick-lock "PLACO", color blanc, fabricat mitjançant laminació en fred, de 1200 mm de longitud i 15x38 mm de secció, per la realització de falsos sostres registrables, segons UNE-EN 13964. (material) | 1.66 | 2.89 | 4.797 |
| mt12plp090l | m | Perfil secundari d'acer galvanitzat Quick-lock "PLACO", color blanc, fabricat mitjançant laminació en fred, de 600 mm de longitud i 15x38 mm de secció, per la realització de falsos sostres registrables, segons UNE-EN 13964. (material) | 0.83 | 2.89 | 2.399 |
| mt12plk040aba | m² | Placa d'escaiola, de superfície granulada, gamma Básica model Capri "PLACO", de 600x600 mm i 15 mm de gruix, per col·locar sobre perfileria vista amb sola de 15 mm d'amplària, en falsos sostres registrables Decogips, segons UNE-EN 14246. (material) | 1.02 | 7.19 | 7.334 |
| mo035 | h | Oficial 1ª escaiolista. (mà d'obra) | 0.276 | 28.42 | 7.844 |
| mo073 | h | Ajudant escaiolista. (mà d'obra) | 0.276 | 25.28 | 6.977 |
| % | % | Costos directes complementaris | 2 % | 35.095 | 0.702 |
|  |  | Costos directes |  |  | 35.797 |

Residus:
- col·locació: mt12plp100a; factor de residu 0.0181652
- col·locació: mt12ple090 Peça de penjat ràpid Quick-lock "PLACO"; factor de residu 0.02
- col·locació: mt12plp090f; factor de residu 0.012487
- col·locació: mt12plp090i; factor de residu 0.012487
- col·locació: mt12plp090l; factor de residu 0.012487
- col·locació: mt12plk040aba; factor de residu 0.021

## Recursos

**mt12plp100a** m Perfil angular d'acer galvanitzat
Dades tècniques: Cost energètic 30.991 MJ; Emissió de CO2 0.956 kg; Codi LER 17 04 05; Massa de l'element 0.23 kg; Volum 0.00011 m3
Residus:
- embalatge: re170203 Plàstic. (component de residu); rendiment 0.005 kg; Codi LER 17 02 03; Massa de l'element 1 kg; Volum 0.001667 m3

**mt12ple090** U Peça de penjat ràpid Quick-lock "PLACO"
Dades tècniques: Cost energètic 5.371 MJ; Emissió de CO2 0.273 kg; Codi LER 17 04 05; Massa de l'element 0.3 kg; Volum 0.000143 m3
Residus:
- embalatge: re170203 Plàstic; rendiment 0.025 kg

**mt12plp090f** m Perfil primari d'acer galvanitzat Quick-lock "PLACO"
Dades tècniques: Cost energètic 31.114 MJ; Emissió de CO2 0.962 kg; Codi LER 17 04 05; Massa de l'element 0.23 kg; Volum 0.00011 m3
Residus:
- embalatge: re170203 Plàstic; rendiment 0.006 kg

**mt12plp090i** m Perfil secundari d'acer galvanitzat Quick-lock "PLACO"
Dades tècniques: Cost energètic 31.114 MJ; Emissió de CO2 0.962 kg; Codi LER 17 04 05; Massa de l'element 0.23 kg; Volum 0.00011 m3
Residus:
- embalatge: re170203 Plàstic; rendiment 0.006 kg

**mt12plp090l** m Perfil secundari d'acer galvanitzat Quick-lock "PLACO"
Dades tècniques: Cost energètic 31.114 MJ; Emissió de CO2 0.962 kg; Codi LER 17 04 05; Massa de l'element 0.23 kg; Volum 0.00011 m3
Residus:
- embalatge: re170203 Plàstic; rendiment 0.006 kg

**mt12plk040aba** m² Placa d'escaiola
Dades tècniques: Cost energètic 42.300 MJ; Emissió de CO2 1.879 kg; Codi LER 17 08 02; Massa de l'element 12.4 kg; Volum 0.0124 m3
Residus:
- embalatge: re170203 Plàstic; rendiment 0.004 kg
