# Paviment continu de formigó imprès, per exteriors

- Propietat de l'arxiu: CYPE Ingenieros S.A.
- Format: FIEBDC-3/2016
- Programa: Generador de preus de la construcció. CYPE Ingenieros, S.A.
- Data: 04/07/2024
- Divisa: EUR
- Costos indirectes: 3 %
- IVA: 21 %

## U Urbanització interior de la parcel·la

### UX Paviments exteriors

#### UXC Continus de formigó

**UXC010** m² Paviment continu de formigó imprès, per exteriors.
Paviment continu de formigó imprès, amb junts, de 10 cm d'espessor, realitzat amb formigó HM-20/B/20/X0 fabricat en central i abocament des de camió, estès i vibrat manual mitjançant regla vibrant; acolorit i endurit superficialment mitjançant espolsada amb morter decoratiu de rodolament per a paviment de formigó Weberfloor Print "WEBER", color argila, rendiment 4,5 kg/m²; acabat imprès en relleu prèvia aplicació de desemmotllant en pols Weber DM, color bordeus; i capa de segellat final amb resina impermeabilitzant, Weber SL "WEBER".
Criteri de valoració econòmica: El preu no inclou la base de la solera ni l'execució i el segellat dels junts.
Inclou: Preparació de la superfície de recolzament del formigó. Replanteig dels junts de construcció, de dilatació i de retracció. Col·locació d'encofrats. Estesa de nivells. Reg de la superfície base. Connexionat, ancoratge i embroquetat de les xarxes d'instal·lacions projectades. Abocat, estesa i vibrat del formigó. Anivellat i remolinat manual del formigó. Curat del formigó. Aplicació manual del morter acolorit endurecedor. Aplicació del desmoldejant fins a aconseguir una cobriment total. Impressió del formigó mitjançant motlles. Retirada d'encofrats. Neteja de la superfície de formigó, mitjançant màquina hidronetejadora d'aigua a pressió. Aplicació de la resina d'acabat.
Criteri d'amidament de projecte: Superfície mesurada en projecció horitzontal, segons documentació gràfica de Projecte.
Criteri de mesura d'obra: Es mesurarà, en projecció horitzontal, la superfície realment executada segons especificacions de Projecte.

| Codi | Ut | Descripció | Rendiment | Preu | Import |
|---|---|---|---|---|---|
| mt10hmf010tLb | m³ | Formigó HM-20/B/20/X0, fabricat en central. (material) | 0.105 | 85.8 | 9.009 |
| mt09wnc011ee | kg | Morter decoratiu de rodolament per a paviment de formigó Weberfloor Print "WEBER", color argila, compost de ciment, sorra de sílice, additius orgànics i pigments, amb una densitat en pols de 1360 kg/m³, una resistència a la compressió de 25000 kN/m² i una resistència a la abrasió segons el mètode Böhme UNE-EN 13892-3 de 7,1 cm³ / 50 cm². (material) | 4.5 | 0.49 | 2.205 |
| mt09wnc020k | kg | Desemmotllant en pols Weber DM, color bordeus, aplicat en paviments continus de formigó imprès, compost de càrregues, pigments i additius orgànics. (material) | 0.2 | 5.81 | 1.162 |
| mt09wnc030d | kg | Resina impermeabilitzant, Weber SL "WEBER", per la cura i segellament de paviments continus de formigó imprès, composta de resina sintètica en dispersió aquosa i additius específics. (material) | 0.25 | 9.96 | 2.490 |
| mq06vib020 | h | Regla vibrant de 3 m. (maquinària) | 0.016 | 5.23 | 0.084 |
| mq08lch040 | h | Hidronetejadora a pressió. (maquinària) | 0.15 | 5.15 | 0.773 |
| mo041 | h | Oficial 1ª construcció d'obra civil. (mà d'obra) | 0.214 | 28.42 | 6.082 |
| mo087 | h | Ajudant construcció d'obra civil. (mà d'obra) | 0.343 | 25.28 | 8.671 |
| % | % | Costos directes complementaris | 2 % | 30.476 | 0.610 |
|  |  | Costos directes |  |  | 31.086 |

Residus:
- col·locació: mt10hmf010tLb Formigó HM-20/B/20/X0, fabricat en central; factor de residu 0.00135719
- col·locació: mt09wnc011ee; factor de residu 0.07
- col·locació: mt09wnc020k; factor de residu 0.037606
- col·locació: mt09wnc030d; factor de residu 0.03

## Recursos

**mt10hmf010tLb** m³ Formigó HM-20/B/20/X0, fabricat en central
Dades tècniques: Cost energètic 1840.000 MJ; Emissió de CO2 230.000 kg; Codi LER 17 01 01; Massa de l'element 2300 kg; Volum 1.533333 m3

**mt09wnc011ee** kg Morter decoratiu de rodolament per a paviment de formigó Weberfloor Print "WEBER"
Dades tècniques: Cost energètic 2.251 MJ; Emissió de CO2 0.184 kg; Codi LER 17 09 04; Massa de l'element 1 kg; Volum 0.000667 m3
Residus:
- embalatge: re170203 Plàstic. (component de residu); rendiment 0.003 kg; Codi LER 17 02 03; Massa de l'element 1 kg; Volum 0.001667 m3

**mt09wnc020k** kg Desemmotllant en pols Weber DM
Dades tècniques: Cost energètic 88.520 MJ; Emissió de CO2 4.792 kg; Codi LER 17 09 04; Massa de l'element 1 kg; Volum 0.000667 m3
Residus:
- embalatge: re170203 Plàstic; rendiment 0.003 kg

**mt09wnc030d** kg Resina impermeabilitzant
Dades tècniques: Cost energètic 75.527 MJ; Emissió de CO2 2.872 kg; Codi LER 17 09 04; Massa de l'element 1 kg; Volum 0.000667 m3
Residus:
- embalatge: re170203 Plàstic; rendiment 0.003 kg
